# Connector clavat

- Propietat de l'arxiu: CYPE Ingenieros S.A.
- Format: FIEBDC-3/2016
- Programa: Generador de preus de la construcció. CYPE Ingenieros, S.A.
- Data: 17/06/2024
- Divisa: EUR
- Costos indirectes: 3 %
- IVA: 21 %

## E Estructures

### EH Formigó armat

#### EHX Lloses mixtes

**EHX020** U Connector clavat.
Connector d'acer galvanitzat de 95 mm d'altura, per a la seva utilització sobre bigues metàl·liques en lloses mixtes de 10,5 cm de cantell mínim; fixat amb claus d'acer galvanitzat mitjançant clavadora a pólvora.
Inclou: Replanteig i disposició del connector. Fixació del connector amb claus, mitjançant clavadora a pólvora.
Criteri d'amidament de projecte: Nombre d'unitats previstes, segons documentació gràfica de Projecte.
Criteri de mesura d'obra: Es mesurarà el nombre d'unitats realment executades segons especificacions de Projecte.

| Codi | Ut | Descripció | Rendiment | Preu | Import |
|---|---|---|---|---|---|
| mt07cem010d | U | Connector en "L", d'acer galvanitzat, de 95 mm d'altura, per a fixar a estructura d'acer mitjançant clavament. (material) | 1 | 3.48 | 3.480 |
| mt07cem020 | U | Clau d'acer galvanitzat, per aplicació amb pistola. (material) | 2 | 0.49 | 0.980 |
| mt07cem030 | U | Cartutx de pólvora per a fixació per tir amb clavadora. (material) | 2 | 0.37 | 0.740 |
| mo047 | h | Oficial 1ª muntador d'estructura metàl·lica. (mà d'obra) | 0.03 | 28.39 | 0.852 |
| % | % | Costos directes complementaris | 2 % | 6.052 | 0.121 |
|  |  | Costos directes |  |  | 6.173 |

## Recursos

**mt07cem010d** U Connector en "L", d'acer galvanitzat, de 95 mm d'altura, per a fixar a estructura d'acer mitjançant clavament
Dades tècniques: Cost energètic 5.889 MJ; Emissió de CO2 0.444 kg
Residus:
- embalatge: re150101 Envasos de paper i cartró. (component de residu); rendiment 0.09 kg; Codi LER 15 01 01; Massa de l'element 1 kg; Volum 0.001333 m3
- embalatge: re170203 Plàstic. (component de residu); rendiment 0.045 kg; Codi LER 17 02 03; Massa de l'element 1 kg; Volum 0.001667 m3

**mt07cem020** U Clau d'acer galvanitzat, per aplicació amb pistola
Dades tècniques: Cost energètic 4.647 MJ; Emissió de CO2 0.317 kg
Residus:
- embalatge: re150101 Envasos de paper i cartró; rendiment 0.09 kg
- embalatge: re170203 Plàstic; rendiment 0.045 kg
