# Obertura de fissura

- Propietat de l'arxiu: CYPE Ingenieros S.A.
- Format: FIEBDC-3/2016
- Programa: Generador de preus de la construcció. CYPE Ingenieros, S.A.
- Data: 30/07/2024
- Divisa: EUR
- Costos indirectes: 3 %
- IVA: 21 %

## E Estructures

### EH Formigó armat

#### EHY Reparacions

**EHY061** m Obertura de fissura.
Obertura en caixa de fissura en element de formigó, amb mola angular equipada amb disc de tall de diamant, fins a arribar a un ample i profunditat aproximats de 10 mm, a fi d'incrementar l'adherència del material de segellat al suport, permetent-se així el confinament del material de segellat.
Inclou: Tall i preparació de la fissura.
Criteri d'amidament de projecte: Longitud mesurada segons documentació gràfica de Projecte.
Criteri de mesura d'obra: Es mesurarà la longitud realment executada segons especificacions de Projecte.

| Codi | Ut | Descripció | Rendiment | Preu | Import |
|---|---|---|---|---|---|
| mo112 | h | Peó especialitzat construcció. (mà d'obra) | 0.148 | 24.59 | 3.639 |
| % | % | Costos directes complementaris | 2 % | 3.639 | 0.073 |
|  |  | Costos directes |  |  | 3.712 |
