# Reforç de bigues i biguetes, amb laminat de fibra de carboni Carboplate W "MAPEI SPAIN"

- Propietat de l'arxiu: CYPE Ingenieros S.A.
- Format: FIEBDC-3/2016
- Programa: Generador de preus de la construcció. CYPE Ingenieros, S.A.
- Data: 06/06/2025
- Divisa: EUR
- Costos indirectes: 3 %
- IVA: 21 %

## E Estructures

### EH Formigó armat

#### EHZ Reforços amb laminats i fulls, de fibra de carboni

**EHZ101** m Reforç de bigues i biguetes, amb laminat de fibra de carboni Carboplate W "MAPEI SPAIN".
Reforç per la cara inferior de bigues o biguetes de formigó armat, mitjançant el sistema Carboplate W "MAPEI SPAIN", format per laminat de fibra de carboni, Carboplate W "MAPEI SPAIN", de 50 mm d'amplada i 1,2 mm de gruix, mòdul d'elasticitat 150000 N/mm², resistència a tracció 2300 MPa i elongació última 1,5%, col·locat amb Adesilex PG 1 "MAPEI SPAIN", aplicant una capa de 2 mm d'espessor sobre el laminat amb espàtula i una altra capa de 1 mm d'espessor sobre la superfície de contacte amb el suport, prèviament emprimada amb Mapewrap Primer 1 "MAPEI SPAIN", aplicada amb brotxa.
Criteri de valoració econòmica: El preu no inclou la preparació del suport ni el revestiment.
Inclou: Replanteig de la posició dels reforços. Aplicació de l'emprimació. Aplicació de l'adhesiu sobre el formigó emprimat. Aplicació de l'adhesiu sobre la cara rugosa del laminat. Col·locació del laminat sobre el suport, amb rodet de goma. Neteja de les restes de l'obra.
Criteri d'amidament de projecte: Longitud mesurada segons documentació gràfica de Projecte.
Criteri de mesura d'obra: Es mesurarà la longitud realment executada segons especificacions de Projecte.

| Codi | Ut | Descripció | Rendiment | Preu | Import |
|---|---|---|---|---|---|
| mt09rem020a | kg | Emprimació de dos components a base de resina epoxi, Mapewrap Primer 1 "MAPEI SPAIN", per aplicar amb brotxa o corró sobre element estructural a reforçar mitjançant fulles o laminats de fibra de carboni. (material) | 0.014 | 28.13 | 0.394 |
| mt09rem010a | m | Laminat de fibra de carboni, Carboplate W "MAPEI SPAIN", de 50 mm d'amplada i 1,2 mm de gruix, mòdul d'elasticitat 150000 N/mm², resistència a tracció 2300 MPa i elongació última 1,5%, per a reforç d'estructures. (material) | 1.1 | 29.25 | 32.175 |
| mt09rem040a | kg | Adhesiu de dos components a base de resina epoxi, Adesilex PG 1 "MAPEI SPAIN", per aplicar amb espàtula o plana sobre element estructural a reforçar mitjançant laminatges de fibra de carboni, segons UNE-EN 1504-4. (material) | 0.18 | 15.75 | 2.835 |
| mo042 | h | Oficial 1ª estructurista. (mà d'obra) | 0.295 | 29.64 | 8.744 |
| mo089 | h | Ajudant estructurista. (mà d'obra) | 0.295 | 26.36 | 7.776 |
| % | % | Costos directes complementaris | 2 % | 51.924 | 1.038 |
|  |  | Costos directes |  |  | 52.962 |

Residus:
- col·locació: mt09rem020a; factor de residu 0.03
- col·locació: mt09rem010a; factor de residu 0.055
- col·locació: mt09rem040a; factor de residu 0.03

## Recursos

**mt09rem020a** kg Emprimació de dos components a base de resina epoxi
Dades tècniques: Cost energètic 75.527 MJ; Emissió de CO2 2.872 kg; Codi LER 17 09 04; Massa de l'element 1 kg; Volum 0.000667 m3
Residus:
- embalatge: re170203 Plàstic. (component de residu); rendiment 0.003 kg; Codi LER 17 02 03; Massa de l'element 1 kg; Volum 0.001667 m3

**mt09rem010a** m Laminat de fibra de carboni
Dades tècniques: Cost energètic 18.141 MJ; Emissió de CO2 0.660 kg; Codi LER 17 02 03; Massa de l'element 0.105 kg; Volum 0.000175 m3
Residus:
- embalatge: re150101 Envasos de paper i cartró. (component de residu); rendiment 0.093 kg; Codi LER 15 01 01; Massa de l'element 1 kg; Volum 0.001333 m3
- embalatge: re150104 Envasos metàl·lics. (component de residu); rendiment 0.03 kg; Codi LER 15 01 04; Massa de l'element 1 kg; Volum 0.001667 m3
- embalatge: re170203 Plàstic; rendiment 0.009 kg

**mt09rem040a** kg Adhesiu de dos components a base de resina epoxi
Dades tècniques: Cost energètic 86.761 MJ; Emissió de CO2 3.294 kg; Codi LER 17 09 04; Massa de l'element 1 kg; Volum 0.000667 m3
Residus:
- embalatge: re170203 Plàstic; rendiment 0.003 kg
