# Empostissat vist per a forjat, de taules de fusta

- Propietat de l'arxiu: CYPE Ingenieros S.A.
- Format: FIEBDC-3/2016
- Programa: Generador de preus de la construcció. CYPE Ingenieros, S.A.
- Data: 30/07/2024
- Divisa: EUR
- Costos indirectes: 3 %
- IVA: 21 %

## E Estructures

### EM Fusta

#### EMB Empostissats

**EMB010** m² Empostissat vist per a forjat, de taules de fusta.
Preu: 0
Empostissat vist per a forjat, de taules de fusta de pi silvestre (Pinus sylvestris), amb certificat PEFC, amb vores encadellades, amb resistència al lliscament 35
