# Mur estructural de bales de palla col·locades en entramat lleuger de fusta. Sistema CUT

- Propietat de l'arxiu: CYPE Ingenieros S.A.
- Format: FIEBDC-3/2016
- Programa: Generador de preus de la construcció. CYPE Ingenieros, S.A.
- Data: 30/07/2024
- Divisa: EUR
- Costos indirectes: 3 %
- IVA: 21 %

## E Estructures

### EM Fusta

#### EMI Sistemes "in situ" de construccions amb fusta i palla

**EMI010** m³ Mur estructural de bales de palla col·locades en entramat lleuger de fusta. Sistema CUT.
Mur estructural interior, de 47 cm d'espessor, de bales de palla d'arròs, blat i sègol, de 37x47x120 cm, densitat entre 115 i 120 kg/m³ i una humitat relativa menor de 15%, sense llavors, embalades mecànicament amb cordons de lligat amb càrrega de ruptura > 120 kPa; col·locació en filades i a pressió, amb llates de fusta serrada per a palets cargolades als muntants d'un entramat lleuger de fusta, segons sistema CUT. Inclús làmina altament transpirable impermeable a l'aigua de pluja, per a protecció temporal de les bales de palla enfront dels agents atmosfèrics.
Criteri de valoració econòmica: El preu no inclou l'entramat lleuger de fusta, la resolució de cantonades, l'execució i el segellat dels junts, el revestiment ni el cèrcol perimetral.
Inclou: Descàrrega en obra. Aplec en la zona designada. Tall i raspallat de les bales de palla. Col·locació de les bales de palla per filades. Travament de les bales de palla. Tall dels cordons de lligat. Resolució de cantonades i trobades. Col·locació de la làmina de protecció. Retirada de la làmina de protecció.
Criteri d'amidament de projecte: Volum mesurat segons documentació gràfica de Projecte, deduint tots els buits.
Criteri de mesura d'obra: Es mesurarà el volum realment executat segons especificacions de Projecte.

| Codi | Ut | Descripció | Rendiment | Preu | Import |
|---|---|---|---|---|---|
| mt07emi010a | U | Bala de palla d'arròs, blat i sègol, de 37x47x120 cm, densitat entre 115 i 120 kg/m³ i una humitat relativa menor de 15%, sense llavors, embalada mecànicament amb cordons de lligat amb càrrega de ruptura > 120 kPa, Euroclasse E de reacció al foc segons UNE-EN 13501-1. (material) | 5 | 2.1 | 10.500 |
| mt07emi020a | m³ | Fusta serrada de pi silvestre (Pinus sylvestris) procedent d'Espanya per a palets, de varies dimensions, amb tractament fungicida i amb un contingut d'humitat inferior al 22%, segons UNE-EN 12246 (material) | 0.016 | 350 | 5.600 |
| mt15mbv040 | m² | Làmina altament transpirable impermeable a l'aigua de pluja, de polietilè d'alta densitat (PEAD/HDPE), de 0,4 mm d'espessor i 124 g/m², de 0,02 m de gruix d'aire equivalent enfront de la difusió de vapor d'aigua, segons UNE-EN 1931, estanquitat a l'aigua classe W1 segons UNE-EN 1928, Euroclasse E de reacció al foc, segons UNE-EN 13501-1, subministrada en rotllos de 1,50x50 m, segons UNE-EN 13859-2. (material) | 0.4 | 2 | 0.800 |
| mo048 | h | Oficial 1ª muntador d'estructura de fusta. (mà d'obra) | 1.108 | 28.39 | 31.456 |
| mo095 | h | Ajudant muntador d'estructura de fusta. (mà d'obra) | 2.216 | 25.25 | 55.954 |
| % | % | Costos directes complementaris | 2 % | 104.310 | 2.086 |
|  |  | Costos directes |  |  | 106.396 |

Residus:
- col·locació: mt07emi010a; factor de residu 0.018
- col·locació: mt07emi020a; factor de residu 0.001875
- col·locació: mt15mbv040; factor de residu 1

## Recursos

**mt07emi010a** U Bala de palla d'arròs
Dades tècniques: Cost energètic 66.940 MJ; Emissió de CO2 0.736 kg; Codi LER 20 02 01; Massa de l'element 24.52 kg; Volum 0.016347 m3

**mt07emi020a** m³ Fusta serrada de pi silvestre (Pinus sylvestris) procedent d'Espanya per a palets
Dades tècniques: Cost energètic 17004.591 MJ; Emissió de CO2 -501.432 kg; Codi LER 17 02 01; Massa de l'element 380 kg; Volum 0.345455 m3
Residus:
- embalatge: re170203 Plàstic. (component de residu); rendiment 0.035 kg; Codi LER 17 02 03; Massa de l'element 1 kg; Volum 0.001667 m3

**mt15mbv040** m² Làmina altament transpirable impermeable a l'aigua de pluja
Dades tècniques: Cost energètic 19.318 MJ; Emissió de CO2 0.718 kg; Codi LER 17 02 03; Massa de l'element 0.124 kg; Volum 0.000207 m3
Residus:
- embalatge: re170203 Plàstic; rendiment 0.024 kg
