# Raspallat d'element estructural de fusta

- Propietat de l'arxiu: CYPE Ingenieros S.A.
- Format: FIEBDC-3/2016
- Programa: Generador de preus de la construcció. CYPE Ingenieros, S.A.
- Data: 30/07/2024
- Divisa: EUR
- Costos indirectes: 3 %
- IVA: 21 %

## E Estructures

### EM Fusta

#### EMK Preparació de la superfície

**EMK100** m² Raspallat d'element estructural de fusta.
Raspallat mecànic de les cares de l'element estructural de fusta, de 20x10 cm de secció, mitjançant garlopa elèctrica, fins a aconseguir l'acabat corresponent. Fins i tot neteja, apilament, retirada i càrrega manual de restes sobre camió o contenidor.
Inclou: Raspallat. Retirada i apilament de restes. Càrrega manual de restes sobre camió o contenidor.
Criteri d'amidament de projecte: Superfície mesurada segons documentació gràfica de Projecte.
Criteri de mesura d'obra: Es mesurarà la superfície realment executada segons especificacions de Projecte.

| Codi | Ut | Descripció | Rendiment | Preu | Import |
|---|---|---|---|---|---|
| mo058 | h | Ajudant fuster. (mà d'obra) | 0.148 | 25.48 | 3.771 |
| % | % | Costos directes complementaris | 2 % | 3.771 | 0.075 |
|  |  | Costos directes |  |  | 3.846 |
