# Recolzament de mur estructural d'entramat lleuger de fusta, sobre fonamentació de formigó

- Propietat de l'arxiu: CYPE Ingenieros S.A.
- Format: FIEBDC-3/2016
- Programa: Generador de preus de la construcció. CYPE Ingenieros, S.A.
- Data: 30/07/2024
- Divisa: EUR
- Costos indirectes: 3 %
- IVA: 21 %

## E Estructures

### EM Fusta

#### EML Entramats lleugers

**EML100** m Recolzament de mur estructural d'entramat lleuger de fusta, sobre fonamentació de formigó.
Recolzament de mur estructural d'entramat lleuger de fusta, sobre fonamentació de formigó, format per: impermeabilització de la fonamentació amb làmina bituminosa autoadhesiva, de 1 mm d'espessor, d'aplicació en fred, de fins a 60 cm de desenvolupament; recolzament de l'estructura mitjançant dorment de 38x89 mm de secció, de fusta de pinastre (Pinus pinaster), tractada en autoclau, amb classe d'ús 4, segons UNE-EN 335, acabat raspallat, amb humitat inferior al 20%, fixat a la fonamentació amb cargols estructurals d'acer zincat; protecció de l'estructura enfront de la humitat per capil·laritat amb banda de segellat de cautxú sintètic EPDM de 100 mm d'amplada; i impermeabilització exterior de la trobada amb làmina bituminosa autoadhesiva, de 1,5 mm d'espessor, d'aplicació en fred, de fins a 40 cm d'amplària. Inclús neteja i preparació de la superfície, acabat superficial remolinat amb esponja o remolinador i enduriment, minves, talls, cavalcaments de les làmines asfàltiques i banda de segellat.
Criteri de valoració econòmica: El preu no inclou els entramats lleugers de fusta.
Inclou: Replanteig i marcat d'eixos. Neteja i preparació de la superfície. Tall i preparació de les làmines. Col·locació de la impermeabilització de la fonamentació. Replanteig, anivellació i fixació de les llates d'empostissar. Col·locació de la banda d'estanquitat. Col·locació de la impermeabilització exterior.
Criteri d'amidament de projecte: Longitud mesurada segons documentació gràfica de Projecte.
Criteri de mesura d'obra: Es mesurarà la longitud realment executada segons especificacions de Projecte.

| Codi | Ut | Descripció | Rendiment | Preu | Import |
|---|---|---|---|---|---|
| mt14lbr020a | m² | Làmina bituminosa autoadhesiva, de 1 mm d'espessor, d'aplicació en fred, temperatura d'aplicació entre 0°C i 40°C, per a fonamentacions, subministrada en rotllos de 33 cm d'amplada i 10 m de longitud. (material) | 0.6 | 36.67 | 22.002 |
| mt07mee203bh | m | Dorment de 38x89 mm de secció, de fusta de pinastre (Pinus pinaster), tractada en autoclau, amb classe d'ús 4, segons UNE-EN 335, acabat raspallat, amb humitat inferior al 20%. (material) | 1 | 3.6 | 3.600 |
| mt07emr100aa | U | Cargol estructural d'acer zincat, amb volandera, de 7,5 mm de diàmetre i 60 mm de longitud, de cap hexagonal, per cargolar directament sobre el forat realitzat en el formigó. (material) | 5 | 1.18 | 5.900 |
| mt15pdr010a | m | Banda de segellat de cautxú sintètic EPDM de 100 mm d'amplada, que porta adherida per una de les seves cares dues cintes d'escuma de poliuretà, rang de temperatura de treball de -30 a 100°C, subministrada en rotllos de 25 m de longitud. (material) | 1 | 11.41 | 11.410 |
| mt14lbr010c | m² | Làmina bituminosa autoadhesiva, de 1,5 mm d'espessor, d'aplicació en fred, temperatura d'aplicació entre -4°C i 30°C, per a fonamentacions, subministrada en rotllos de 100 cm d'amplada i 20 m de longitud. (material) | 0.4 | 37.49 | 14.996 |
| mo048 | h | Oficial 1ª muntador d'estructura de fusta. (mà d'obra) | 0.354 | 28.39 | 10.050 |
| mo095 | h | Ajudant muntador d'estructura de fusta. (mà d'obra) | 0.709 | 25.25 | 17.902 |
| % | % | Costos directes complementaris | 2 % | 85.860 | 1.717 |
|  |  | Costos directes |  |  | 87.577 |

Residus:
- col·locació: mt14lbr020a; factor de residu 0.035
- col·locació: mt07mee203bh; factor de residu 0.0126071
- col·locació: mt14lbr010c; factor de residu 0.035

## Recursos

**mt14lbr020a** m² Làmina bituminosa autoadhesiva
Dades tècniques: Cost energètic 120.962 MJ; Emissió de CO2 3.497 kg; Codi LER 17 03 02; Massa de l'element 2 kg; Volum 0.002 m3
Residus:
- embalatge: re170203 Plàstic. (component de residu); rendiment 0.07 kg; Codi LER 17 02 03; Massa de l'element 1 kg; Volum 0.001667 m3

**mt07mee203bh** m Dorment de 38x89 mm de secció
Dades tècniques: Cost energètic 118.131 MJ; Emissió de CO2 -1.879 kg; Codi LER 17 02 01; Massa de l'element 1.41 kg; Volum 0.001282 m3
Residus:
- embalatge: re170203 Plàstic; rendiment 0.002 kg

**mt15pdr010a** m Banda de segellat de cautxú sintètic EPDM de 100 mm d'amplada
Dades tècniques: Cost energètic 12.793 MJ; Emissió de CO2 0.557 kg

**mt14lbr010c** m² Làmina bituminosa autoadhesiva
Dades tècniques: Cost energètic 120.962 MJ; Emissió de CO2 3.497 kg; Codi LER 17 03 02; Massa de l'element 2 kg; Volum 0.002 m3
Residus:
- embalatge: re170203 Plàstic; rendiment 0.07 kg
