# Tauler estructural de fusta

- Propietat de l'arxiu: CYPE Ingenieros S.A.
- Format: FIEBDC-3/2016
- Programa: Generador de preus de la construcció. CYPE Ingenieros, S.A.
- Data: 17/06/2024
- Divisa: EUR
- Costos indirectes: 3 %
- IVA: 21 %

## E Estructures

### EM Fusta

#### EMT Panells i taulers estructurals

**EMT100** m² Tauler estructural de fusta.
Tauler estructural contraxapat de fusta de pi insigne (Pinus radiata), per a ús exterior, segons UNE-EN 636, de 30 mm d'espessor, encadellat en els seus quatre cantells, fixat a l'estructura de fusta amb claus, d'acer galvanitzat d'alta adherència.
Inclou: Replanteig de les peces. Fixació dels taulers al suport base.
Criteri d'amidament de projecte: Superfície mesurada segons documentació gràfica de Projecte.
Criteri de mesura d'obra: Es mesurarà la superfície realment executada segons especificacions de Projecte.

| Codi | Ut | Descripció | Rendiment | Preu | Import |
|---|---|---|---|---|---|
| mt07tdm060f | m² | Tauler estructural contraxapat de fusta de pi insigne (Pinus radiata), per a ús exterior, segons UNE-EN 636, de 30 mm d'espessor, encadellat en els seus quatre cantells, Euroclasse D-s2, d0 de reacció al foc, segons UNE-EN 13501-1, classe E1 en emissió de formaldehid, segons UNE-EN 13986. (material) | 1.05 | 30.96 | 32.508 |
| mt07emr111d | U | Clau, de 4 mm de diàmetre i 75 mm de longitud, d'acer galvanitzat d'alta adherència. (material) | 9 | 0.13 | 1.170 |
| mo048 | h | Oficial 1ª muntador d'estructura de fusta. (mà d'obra) | 0.251 | 28.39 | 7.126 |
| mo095 | h | Ajudant muntador d'estructura de fusta. (mà d'obra) | 0.251 | 25.25 | 6.338 |
| % | % | Costos directes complementaris | 2 % | 47.142 | 0.943 |
|  |  | Costos directes |  |  | 48.085 |

Residus:
- col·locació: mt07tdm060f; factor de residu 0.0063

## Recursos

**mt07tdm060f** m² Tauler estructural contraxapat de fusta de pi insigne (Pinus radiata)
Dades tècniques: Cost energètic 404.322 MJ; Emissió de CO2 0.854 kg; Codi LER 17 02 01; Massa de l'element 13.8 kg; Volum 0.012545 m3
Residus:
- embalatge: re170203 Plàstic. (component de residu); rendiment 0.034 kg; Codi LER 17 02 03; Massa de l'element 1 kg; Volum 0.001667 m3

**mt07emr111d** U Clau, de 4 mm de diàmetre i 75 mm de longitud, d'acer galvanitzat d'alta adherència
Dades tècniques: Cost energètic 4.647 MJ; Emissió de CO2 0.317 kg
Residus:
- embalatge: re150101 Envasos de paper i cartró. (component de residu); rendiment 0.09 kg; Codi LER 15 01 01; Massa de l'element 1 kg; Volum 0.001333 m3
- embalatge: re170203 Plàstic; rendiment 0.045 kg
