# Reforç de biga o bigueta de fusta en la seva cara inferior, mitjançant perfil laminat compost

- Propietat de l'arxiu: CYPE Ingenieros S.A.
- Format: FIEBDC-3/2016
- Programa: Generador de preus de la construcció. CYPE Ingenieros, S.A.
- Data: 30/07/2024
- Divisa: EUR
- Costos indirectes: 3 %
- IVA: 21 %

## E Estructures

### EM Fusta

#### EMZ Reforços

**EMZ220** U Reforç de biga o bigueta de fusta en la seva cara inferior, mitjançant perfil laminat compost.
Reforç metàl·lic en la cara inferior de biga o bigueta de fusta en mal estat o deteriorada, format per perfil compost IPE 140 + UPN 240, d'acer laminat UNE-EN 10025 S275JR, de 400 cm, recolzat sobre dos suports metàl·lics de posttensió, ancorats a l'element de suport de la biga o bigueta de fusta, i posterior reblert de l'interior de la peça en U amb morter d'alta resistència.
Inclou: Sanejat de les zones degradades de la fusta. Preparació de la zona d'ancoratge de les peces suport. Ancoratge de les peces suport a l'estructura portant. Reblert de l'interior de la peça en U amb morter. Col·locació del perfil de reforç sobre les peces suport. Estrenyi dels cargols de posttensió de les peces suport.
Criteri d'amidament de projecte: Nombre d'unitats previstes, segons documentació gràfica de Projecte.
Criteri de mesura d'obra: Es mesurarà el nombre d'unitats realment executades segons especificacions de Projecte.

| Codi | Ut | Descripció | Rendiment | Preu | Import |
|---|---|---|---|---|---|
| mt07ala230 | U | Suport de posttensió metàl·lic, per a l'ancoratge de reforç inferior de bigues o biguetes de fusta mitjançant perfil laminat compost. (material) | 2 | 42.68 | 85.360 |
| mt26reh305cd | U | Ancoratge compost per vareta roscada d'acer galvanitzat qualitat 5.8, segons UNE-EN ISO 898-1 de 12 mm de diàmetre, i 160 mm de longitud, femella i volandera, per a fixacions sobre estructures de formigó. (material) | 8 | 1.69 | 13.520 |
| mt26reh306 | U | Cartutx de resina per a ancoratge químic de varetes roscades en perforacions d'elements estructurals de formigó. (material) | 1 | 7.75 | 7.750 |
| mt07ala231a | m | Perfil compost IPE 140 + UPN 240, d'acer laminat UNE-EN 10025 S275JR, per a reforç de bigues o biguetes de fusta. (material) | 4 | 100.58 | 402.320 |
| mt09reh304 | kg | Morter tixòtrop de dos components, a base de ciment millorat amb resines sintètiques, fum de sílice i fibres de poliamida, de alta resistència mecànica i retracció controlada, per a reparació i regularització d'elements estructurals de formigó. (material) | 20 | 1.3 | 26.000 |
| mo020 | h | Oficial 1ª construcció. (mà d'obra) | 13.588 | 28.42 | 386.171 |
| mo112 | h | Peó especialitzat construcció. (mà d'obra) | 13.588 | 24.59 | 334.129 |
| % | % | Costos directes complementaris | 2 % | 1255.250 | 25.105 |
|  |  | Costos directes |  |  | 1280.355 |

Residus:
- col·locació: mt26reh305cd; factor de residu 0.0188014
- col·locació: mt26reh306 Cartutx de resina per a ancoratge químic de varetes roscades en perforacions d'elements estructurals de formigó; factor de residu 0.06
- col·locació: mt07ala231a Perfil compost IPE 140 + UPN 240, d'acer laminat UNE-EN 10025 S275JR, per a reforç de bigues o biguetes de fusta; factor de residu 0.00918269
- col·locació: mt09reh304; factor de residu 0.0063

## Recursos

**mt26reh305cd** U Ancoratge compost per vareta roscada d'acer galvanitzat qualitat 5.8
Dades tècniques: Cost energètic 5.961 MJ; Emissió de CO2 0.481 kg; Codi LER 17 04 05; Massa de l'element 0.141 kg; Volum 0.000067 m3
Residus:
- embalatge: re170203 Plàstic. (component de residu); rendiment 0.025 kg; Codi LER 17 02 03; Massa de l'element 1 kg; Volum 0.001667 m3

**mt26reh306** U Cartutx de resina per a ancoratge químic de varetes roscades en perforacions d'elements estructurals de formigó
Dades tècniques: Cost energètic 61.570 MJ; Emissió de CO2 2.449 kg; Codi LER 17 09 04; Massa de l'element 0.6 kg; Volum 0.0004 m3
Residus:
- embalatge: re170203 Plàstic; rendiment 0.1 kg

**mt07ala231a** m Perfil compost IPE 140 + UPN 240, d'acer laminat UNE-EN 10025 S275JR, per a reforç de bigues o biguetes de fusta
Dades tècniques: Cost energètic 453.163 MJ; Emissió de CO2 23.511 kg; Codi LER 17 04 05; Massa de l'element 46.1 kg; Volum 0.021952 m3

**mt09reh304** kg Morter tixòtrop de dos components
Dades tècniques: Cost energètic 8.384 MJ; Emissió de CO2 0.544 kg; Codi LER 17 01 01; Massa de l'element 1 kg; Volum 0.000667 m3
Residus:
- embalatge: re150101 Envasos de paper i cartró. (component de residu); rendiment 0.014 kg; Codi LER 15 01 01; Massa de l'element 1 kg; Volum 0.001333 m3
- embalatge: re170201 Fusta. (component de residu); rendiment 0.001 kg; Codi LER 17 02 01; Massa de l'element 1 kg; Volum 0.000909 m3
- embalatge: re170203 Plàstic; rendiment 0.003 kg
