# Bigueta prefabricada de formigó pretesat, imitació fusta

- Propietat de l'arxiu: CYPE Ingenieros S.A.
- Format: FIEBDC-3/2016
- Programa: Generador de preus de la construcció. CYPE Ingenieros, S.A.
- Data: 27/01/2025
- Divisa: EUR
- Costos indirectes: 3 %
- IVA: 21 %

## E Estructures

### EP Formigó prefabricat

#### EPI Biguetes

**EPI010** U Bigueta prefabricada de formigó pretesat, imitació fusta.
Bigueta prefabricada de formigó pretesat, de 16x9x350 cm, amb terminació en forma de pit de colom en un extrem, amb barres d'acer per pretesar, UNE 36094 Y 1860 S7, de 5 mm de diàmetre, amb un moment flector màxim de 12 kN·m, acabat imitació fusta, amb una mà de lasur.
Inclou: Replanteig de les biguetes. Col·locació i fixació provisional de la bigueta. Ajust a la seva posició correcta i anivellació. Muntatge i desmuntatge d'estintolaments complementaris.
Criteri d'amidament de projecte: Nombre d'unitats previstes, segons documentació gràfica de Projecte.
Criteri de mesura d'obra: Es mesurarà el nombre d'unitats realment executades segons especificacions de Projecte.

| Codi | Ut | Descripció | Rendiment | Preu | Import |
|---|---|---|---|---|---|
| mt07pha075bf | U | Bigueta prefabricada de formigó pretesat, de 16x9x350 cm, amb terminació en forma de pit de colom en un extrem, amb barres d'acer per pretesar, UNE 36094 Y 1860 S7, de 5 mm de diàmetre, amb un moment flector màxim de 12 kN·m, acabat imitació fusta, amb una mà de lasur. (material) | 1 | 173.51 | 173.510 |
| mo020 | h | Oficial 1ª construcció. (mà d'obra) | 0.295 | 29.67 | 8.753 |
| mo113 | h | Peó ordinari construcció. (mà d'obra) | 0.591 | 24.86 | 14.692 |
| % | % | Costos directes complementaris | 2 % | 196.955 | 3.939 |
|  |  | Costos directes |  |  | 200.894 |

Residus:
- col·locació: mt07pha075bf; factor de residu 0.024593

## Recursos

**mt07pha075bf** U Bigueta prefabricada de formigó pretesat
Dades tècniques: Cost energètic 292.174 MJ; Emissió de CO2 22.673 kg; Codi LER 17 01 01; Massa de l'element 133 kg; Volum 0.088667 m3
Residus:
- embalatge: re170201 Fusta. (component de residu); rendiment 0.52 kg; Codi LER 17 02 01; Massa de l'element 1 kg; Volum 0.000909 m3
- embalatge: re170203 Plàstic. (component de residu); rendiment 0.214 kg; Codi LER 17 02 03; Massa de l'element 1 kg; Volum 0.001667 m3
