# Pilar prefabricat de formigó armat, imitació fusta

- Propietat de l'arxiu: CYPE Ingenieros S.A.
- Format: FIEBDC-3/2016
- Programa: Generador de preus de la construcció. CYPE Ingenieros, S.A.
- Data: 17/06/2024
- Divisa: EUR
- Costos indirectes: 3 %
- IVA: 21 %

## E Estructures

### EP Formigó prefabricat

#### EPS Pilars

**EPS100** U Pilar prefabricat de formigó armat, imitació fusta.
Pilar prefabricat de formigó armat, de 30x30 cm i secció buida, de 200 cm d'altura, amb 4 barres d'acer de 12 mm de diàmetre, acabat imitació fusta, amb una mà de lasur. Inclús formigó HA-25/B/20/XC2 per a reompliment del pilar, peça troncopiramidal per a recolzament, peça plana per a acabat superior i peça capitell per a acabat superior.
Inclou: Replanteig dels pilars. Hissat i presentació dels pilars mitjançant grua. Ajust a la seva posició correcta i anivellació. Muntatge i desmuntatge d'estintolaments complementaris.
Criteri d'amidament de projecte: Nombre d'unitats previstes, segons documentació gràfica de Projecte.
Criteri de mesura d'obra: Es mesurarà el nombre d'unitats realment executades segons especificacions de Projecte.

| Codi | Ut | Descripció | Rendiment | Preu | Import |
|---|---|---|---|---|---|
| mt07pha080e | U | Pilar prefabricat de formigó armat, de 30x30 cm i secció buida, de 200 cm d'altura, amb 4 barres d'acer de 12 mm de diàmetre, acabat imitació fusta, amb una mà de lasur. (material) | 1 | 399.64 | 399.640 |
| mt07pha081a | U | Peça troncopiramidal de 37x37 cm de base inferior, 32x32 cm de base superior i 35 cm d'altura, acabat imitació fusta, amb una mà de lasur, per a recolzament de pilar prefabricat de formigó armat, de 30x30 cm i secció buida. (material) | 1 | 104.7 | 104.700 |
| mt07pha082a | U | Peça plana de 33x33x3 cm, acabat imitació fusta, amb una mà de lasur, per a acabat superior de pilar prefabricat de formigó armat, de 30x30 cm i secció buida. (material) | 1 | 18.43 | 18.430 |
| mt07pha082b | U | Peça capitell de 33x33x3 cm, acabat imitació fusta, amb una mà de lasur, per a acabat superior de pilar prefabricat de formigó armat, de 30x30 cm i secció buida. (material) | 1 | 106.7 | 106.700 |
| mt10haf010ctmu | m³ | Formigó HA-25/B/20/XC2, fabricat en central. (material) | 0.098 | 88.2 | 8.644 |
| mq07gte010a | h | Grua autopropulsada de braç telescòpic amb una capacitat d'elevació de 12 t i 20 m d'altura màxima de treball. (maquinària) | 0.261 | 54.88 | 14.324 |
| mo046 | h | Oficial 1ª muntador d'estructura prefabricada de formigó. (mà d'obra) | 0.554 | 28.39 | 15.728 |
| mo093 | h | Ajudant muntador d'estructura prefabricada de formigó. (mà d'obra) | 0.886 | 25.25 | 22.372 |
| % | % | Costos directes complementaris | 2 % | 690.538 | 13.811 |
|  |  | Costos directes |  |  | 704.349 |

Residus:
- col·locació: mt07pha080e; factor de residu 0.0209341
- col·locació: mt07pha081a; factor de residu 0.0252
- col·locació: mt07pha082a; factor de residu 0.0252
- col·locació: mt07pha082b; factor de residu 0.0252
- col·locació: mt10haf010ctmu Formigó HA-25/B/20/XC2, fabricat en central; factor de residu 0.00133398

## Recursos

**mt07pha080e** U Pilar prefabricat de formigó armat
Dades tècniques: Cost energètic 614.907 MJ; Emissió de CO2 47.547 kg; Codi LER 17 01 01; Massa de l'element 280 kg; Volum 0.186667 m3
Residus:
- embalatge: re170201 Fusta. (component de residu); rendiment 1.115 kg; Codi LER 17 02 01; Massa de l'element 1 kg; Volum 0.000909 m3
- embalatge: re170203 Plàstic. (component de residu); rendiment 0.42 kg; Codi LER 17 02 03; Massa de l'element 1 kg; Volum 0.001667 m3

**mt07pha081a** U Peça troncopiramidal de 37x37 cm de base inferior
Dades tècniques: Cost energètic 153.147 MJ; Emissió de CO2 8.923 kg; Codi LER 17 01 01; Massa de l'element 52 kg; Volum 0.034667 m3
Residus:
- embalatge: re170201 Fusta; rendiment 0.421 kg
- embalatge: re170203 Plàstic; rendiment 0.18 kg

**mt07pha082a** U Peça plana de 33x33x3 cm
Dades tècniques: Cost energètic 83.687 MJ; Emissió de CO2 1.103 kg; Codi LER 17 01 01; Massa de l'element 6 kg; Volum 0.004 m3
Residus:
- embalatge: re170201 Fusta; rendiment 0.421 kg
- embalatge: re170203 Plàstic; rendiment 0.18 kg

**mt07pha082b** U Peça capitell de 33x33x3 cm
Dades tècniques: Cost energètic 153.147 MJ; Emissió de CO2 8.923 kg; Codi LER 17 01 01; Massa de l'element 52 kg; Volum 0.034667 m3
Residus:
- embalatge: re170201 Fusta; rendiment 0.421 kg
- embalatge: re170203 Plàstic; rendiment 0.18 kg

**mt10haf010ctmu** m³ Formigó HA-25/B/20/XC2, fabricat en central
Dades tècniques: Cost energètic 1840.000 MJ; Emissió de CO2 230.000 kg; Codi LER 17 01 01; Massa de l'element 2300 kg; Volum 1.533333 m3
