# Pilar prefabricat de formigó armat, imitació fusta

- Propietat de l'arxiu: CYPE Ingenieros S.A.
- Format: FIEBDC-3/2016
- Programa: Generador de preus de la construcció. CYPE Ingenieros, S.A.
- Data: 17/06/2024
- Divisa: EUR
- Costos indirectes: 3 %
- IVA: 21 %

## E Estructures

### EP Formigó prefabricat

#### EPS Pilars

**EPS100** U Pilar prefabricat de formigó armat, imitació fusta.
Pilar prefabricat de formigó armat, de 30x30 cm i secció buida, de 250 cm d'altura, amb 4 barres d'acer de 12 mm de diàmetre, acabat imitació fusta, amb una mà de lasur. Inclús formigó HA-25/B/20/XC2 per a reompliment del pilar i peça plana per a acabat superior.
Inclou: Replanteig dels pilars. Hissat i presentació dels pilars mitjançant grua. Ajust a la seva posició correcta i anivellació. Muntatge i desmuntatge d'estintolaments complementaris.
Criteri d'amidament de projecte: Nombre d'unitats previstes, segons documentació gràfica de Projecte.
Criteri de mesura d'obra: Es mesurarà el nombre d'unitats realment executades segons especificacions de Projecte.

| Codi | Ut | Descripció | Rendiment | Preu | Import |
|---|---|---|---|---|---|
| mt07pha080g | U | Pilar prefabricat de formigó armat, de 30x30 cm i secció buida, de 250 cm d'altura, amb 4 barres d'acer de 12 mm de diàmetre, acabat imitació fusta, amb una mà de lasur. (material) | 1 | 399.64 | 399.640 |
| mt07pha082a | U | Peça plana de 33x33x3 cm, acabat imitació fusta, amb una mà de lasur, per a acabat superior de pilar prefabricat de formigó armat, de 30x30 cm i secció buida. (material) | 1 | 18.43 | 18.430 |
| mt10haf010ctmu | m³ | Formigó HA-25/B/20/XC2, fabricat en central. (material) | 0.123 | 88.2 | 10.849 |
| mq07gte010a | h | Grua autopropulsada de braç telescòpic amb una capacitat d'elevació de 12 t i 20 m d'altura màxima de treball. (maquinària) | 0.275 | 54.88 | 15.092 |
| mo046 | h | Oficial 1ª muntador d'estructura prefabricada de formigó. (mà d'obra) | 0.425 | 28.39 | 12.066 |
| mo093 | h | Ajudant muntador d'estructura prefabricada de formigó. (mà d'obra) | 0.775 | 25.25 | 19.569 |
| % | % | Costos directes complementaris | 2 % | 475.646 | 9.513 |
|  |  | Costos directes |  |  | 485.159 |

Residus:
- col·locació: mt07pha080g; factor de residu 0.0209341
- col·locació: mt07pha082a; factor de residu 0.0252
- col·locació: mt10haf010ctmu Formigó HA-25/B/20/XC2, fabricat en central; factor de residu 0.00133398

## Recursos

**mt07pha080g** U Pilar prefabricat de formigó armat
Dades tècniques: Cost energètic 720.607 MJ; Emissió de CO2 59.447 kg; Codi LER 17 01 01; Massa de l'element 350 kg; Volum 0.233333 m3
Residus:
- embalatge: re170201 Fusta. (component de residu); rendiment 1.115 kg; Codi LER 17 02 01; Massa de l'element 1 kg; Volum 0.000909 m3
- embalatge: re170203 Plàstic. (component de residu); rendiment 0.42 kg; Codi LER 17 02 03; Massa de l'element 1 kg; Volum 0.001667 m3

**mt07pha082a** U Peça plana de 33x33x3 cm
Dades tècniques: Cost energètic 83.687 MJ; Emissió de CO2 1.103 kg; Codi LER 17 01 01; Massa de l'element 6 kg; Volum 0.004 m3
Residus:
- embalatge: re170201 Fusta; rendiment 0.421 kg
- embalatge: re170203 Plàstic; rendiment 0.18 kg

**mt10haf010ctmu** m³ Formigó HA-25/B/20/XC2, fabricat en central
Dades tècniques: Cost energètic 1840.000 MJ; Emissió de CO2 230.000 kg; Codi LER 17 01 01; Massa de l'element 2300 kg; Volum 1.533333 m3
