# Maneguet per a entroncament mecànic de barres corrugades d'acer

- Propietat de l'arxiu: CYPE Ingenieros S.A.
- Format: FIEBDC-3/2016
- Programa: Generador de preus de la construcció. CYPE Ingenieros, S.A.
- Data: 06/06/2025
- Divisa: EUR
- Costos indirectes: 3 %
- IVA: 21 %

## E Estructures

### EW Elements especials

#### EWE Dispositius d'ancoratge i empalmament d'armadures

**EWE020** U Maneguet per a entroncament mecànic de barres corrugades d'acer.
Maneguet d'acer baix en carboni, per a empalmament mecànic de barres d'acer corrugat de 16 mm de diàmetre, que permet la transmissió d'esforços de tracció i de compressió, mitjançant el roscat de barres en taller o en obra amb l'equip de roscat adequat a cada ús, inclús placa d'ancoratge a l'encofrat.
Inclou: Replanteig i col·locació de les armadures d'espera, amb preparació prèvia dels extrems mitjançant roscat estandarditzat. Connexió de les barres mitjançant el roscat de l'armadura d'empalmament, proveïda de maneguet roscat a l'armadura d'espera.
Criteri d'amidament de projecte: Nombre d'unitats previstes, segons documentació gràfica de Projecte.
Criteri de mesura d'obra: Es mesurarà el nombre d'unitats realment executades segons especificacions de Projecte.

| Codi | Ut | Descripció | Rendiment | Preu | Import |
|---|---|---|---|---|---|
| mt07eed010c | U | Maneguet d'acer baix en carboni, per a empalmament mecànic de barres d'acer corrugat de 16 mm de diàmetre, que permet la transmissió d'esforços de tracció i de compressió, mitjançant el roscat de barres en taller o en obra amb l'equip de roscat adequat a cada ús, inclús placa d'ancoratge a l'encofrat. (material) | 1 | 2.44 | 2.440 |
| mo042 | h | Oficial 1ª estructurista. (mà d'obra) | 0.037 | 29.64 | 1.097 |
| mo089 | h | Ajudant estructurista. (mà d'obra) | 0.037 | 26.36 | 0.975 |
| % | % | Costos directes complementaris | 2 % | 4.512 | 0.090 |
|  |  | Costos directes |  |  | 4.602 |

Residus:
- col·locació: mt07eed010c; factor de residu 0.02

## Recursos

**mt07eed010c** U Maneguet d'acer baix en carboni
Dades tècniques: Cost energètic 2.984 MJ; Emissió de CO2 0.143 kg; Codi LER 17 04 05; Massa de l'element 0.04 kg; Volum 0.000019 m3
Residus:
- embalatge: re170203 Plàstic. (component de residu); rendiment 0.025 kg; Codi LER 17 02 03; Massa de l'element 1 kg; Volum 0.001667 m3
