# Acer en bigues mixtes

- Propietat de l'arxiu: CYPE Ingenieros S.A.
- Format: FIEBDC-3/2016
- Programa: Generador de preus de la construcció. CYPE Ingenieros, S.A.
- Data: 30/07/2024
- Divisa: EUR
- Costos indirectes: 3 %
- IVA: 21 %

## E Estructures

### EX Mixtes

#### EXV Bigues

**EXV010** kg Acer en bigues mixtes.
Acer UNE-EN 10025 S235JR, en bigues mixtes formadas per peces simples de perfils laminats en calent de les sèries IPN, IPE, UPN, HEA, HEB o HEM més connectors, acabat amb emprimació antioxidant, amb unions soldades en obra.
Criteri de valoració econòmica: El preu inclou les soldadures, els talls, les escapçadures, les peces especials, els casquets i els elements auxiliars de muntatge.
Inclou: Replanteig de la biga en els seus recolzaments. Col·locació i fixació provisional del perfil. Calçat, aplomat i anivellació. Execució de les unions soldades. Replanteig i fixació de connectors.
Criteri d'amidament de projecte: Pes nominal mesurat segons documentació gràfica de Projecte.
Criteri de mesura d'obra: Es determinarà, a partir del pes obtingut en bàscula oficial de les unitats arribades a obra, el pes de les unitats realment executades segons especificacions de Projecte.

| Codi | Ut | Descripció | Rendiment | Preu | Import |
|---|---|---|---|---|---|
| mt07ala010aqb | kg | Acer laminat UNE-EN 10025 S235JR, en perfils laminats en calent, peces simples+connectors, per aplicacions estructurals, acabat amb emprimació antioxidant. Treballat i muntat en taller, per a col·locar amb unions soldades en obra. (material) | 1 | 1.69 | 1.690 |
| mq08sol020 | h | Equip i elements auxiliars per soldadura elèctrica. (maquinària) | 0.021 | 3.42 | 0.072 |
| mo047 | h | Oficial 1ª muntador d'estructura metàl·lica. (mà d'obra) | 0.027 | 28.39 | 0.767 |
| mo094 | h | Ajudant muntador d'estructura metàl·lica. (mà d'obra) | 0.015 | 25.25 | 0.379 |
| % | % | Costos directes complementaris | 2 % | 2.908 | 0.058 |
|  |  | Costos directes |  |  | 2.966 |

Residus:
- col·locació: mt07ala010aqb; factor de residu 0.0045

## Recursos

**mt07ala010aqb** kg Acer laminat UNE-EN 10025 S235JR
Dades tècniques: Cost energètic 9.830 MJ; Emissió de CO2 0.510 kg; Codi LER 17 04 05; Massa de l'element 1 kg; Volum 0.000476 m3
