# Trapa per a envà de plaques de guix laminat. Sistema "KNAUF"

- Propietat de l'arxiu: CYPE Ingenieros S.A.
- Format: FIEBDC-3/2016
- Programa: Generador de preus de la construcció. CYPE Ingenieros, S.A.
- Data: 17/06/2024
- Divisa: EUR
- Costos indirectes: 3 %
- IVA: 21 %

## F Façanes i particions

### FB Envà d'entramat autoportant

#### FBY De plaques de guix laminat

**FBY021** U Trapa per a envà de plaques de guix laminat. Sistema "KNAUF".
Trapa de registre gamma Cortafuego, Cortafuego Tras EI 60 30, sistema E135.a "KNAUF", de 600x1000 mm, formada per marc d'acer i porta de placa de guix laminat (2 tallafoc (DF), de 15 mm d'espessor cada placa), per a envà de plaques de guix laminat. Inclús accessoris de muntatge.
Inclou: Marcat i tall de la placa de guix laminat. Col·locació de la trapa.
Criteri d'amidament de projecte: Nombre d'unitats previstes, segons documentació gràfica de Projecte.
Criteri de mesura d'obra: Es mesurarà el nombre d'unitats realment col·locades segons especificacions de Projecte.

| Codi | Ut | Descripció | Rendiment | Preu | Import |
|---|---|---|---|---|---|
| mt12ppk060dokocg | U | Trapa de registre gamma Cortafuego, Cortafuego Tras EI 60 30, sistema E135.a "KNAUF", de 600x1000 mm, formada per marc d'acer i porta de placa de guix laminat (2 tallafoc (DF), de 15 mm d'espessor cada placa). (material) | 1 | 349.02 | 349.020 |
| mo053 | h | Oficial 1ª muntador de prefabricats interiors. (mà d'obra) | 0.145 | 29.34 | 4.254 |
| mo100 | h | Ajudant muntador de prefabricats interiors. (mà d'obra) | 0.145 | 25.28 | 3.666 |
| % | % | Costos directes complementaris | 2 % | 356.940 | 7.139 |
|  |  | Costos directes |  |  | 364.079 |

## Recursos

**mt12ppk060dokocg** U Trapa de registre gamma Cortafuego
Dades tècniques: Cost energètic 103.259 MJ; Emissió de CO2 5.267 kg
Residus:
- embalatge: re150101 Envasos de paper i cartró. (component de residu); rendiment 0.086 kg; Codi LER 15 01 01; Massa de l'element 1 kg; Volum 0.001333 m3
