# Balustrada

- Propietat de l'arxiu: CYPE Ingenieros S.A.
- Format: FIEBDC-3/2016
- Programa: Generador de preus de la construcció. CYPE Ingenieros, S.A.
- Data: 30/07/2024
- Divisa: EUR
- Costos indirectes: 3 %
- IVA: 21 %

## F Façanes i particions

### FD Defenses

#### FDB Balustrades

**FDB010** m Balustrada.
Balustrada recta formada per balustres prefabricats de formigó de secció circular de 70 cm d'altura i 15 cm de diàmetre, col·locada en tancaments i rebuda amb morter de ciment i calç, industrial, M-5. Inclús, passamans de 17x7x100 cm, replanteig, anivellació, rejuntat i neteja.
Inclou: Neteja i preparació del cantell de recolzament. Presentació i muntatge en sec de les peces, per trams entre pilastres. Col·locació de les peces. Rejuntat i perfilat de junts amb morter de ciment.
Criteri d'amidament de projecte: Longitud mesurada a eixos, segons documentació gràfica de Projecte.
Criteri de mesura d'obra: Es mesurarà a eixos, la longitud realment executada segons especificacions de Projecte.

| Codi | Ut | Descripció | Rendiment | Preu | Import |
|---|---|---|---|---|---|
| mt20bhp010c | U | Balustre circular prefabricat de formigó blanc, de 70 cm de altura i diàmetre 15 cm. (material) | 4 | 6.44 | 25.760 |
| mt20bhp030a | m | Passamans prefabricat de formigó blanc d'una peça, per balustrada, 17x7x100 cm. (material) | 1 | 6.36 | 6.360 |
| mt08aaa010a | m³ | Aigua. (material) | 0.027 | 1.5 | 0.041 |
| mt09mif010Ma | t | Morter industrial per a obra de paleta, de ciment i calç, color blanc, categoria M-5 (resistència a compressió 5 N/mm²), subministrat en sacs, segons UNE-EN 998-2. (material) | 0.15 | 107.48 | 16.122 |
| mo020 | h | Oficial 1ª construcció. (mà d'obra) | 1.106 | 28.42 | 31.433 |
| mo113 | h | Peó ordinari construcció. (mà d'obra) | 1.687 | 23.81 | 40.167 |
| % | % | Costos directes complementaris | 2 % | 119.883 | 2.398 |
|  |  | Costos directes |  |  | 122.281 |

Residus:
- col·locació: mt20bhp010c Balustre circular prefabricat de formigó blanc, de 70 cm de altura i diàmetre 15 cm; factor de residu 0.0248
- col·locació: mt20bhp030a Passamans prefabricat de formigó blanc d'una peça, per balustrada, 17x7x100 cm; factor de residu 0.0248
- col·locació: mt09mif010Ma; factor de residu 0.0063

## Recursos

**mt20bhp010c** U Balustre circular prefabricat de formigó blanc, de 70 cm de altura i diàmetre 15 cm
Dades tècniques: Cost energètic 5.430 MJ; Emissió de CO2 2.489 kg; Codi LER 17 01 01; Massa de l'element 15 kg; Volum 0.01 m3
Residus:
- embalatge: re170201 Fusta. (component de residu); rendiment 0.001 kg; Codi LER 17 02 01; Massa de l'element 1 kg; Volum 0.000909 m3
- embalatge: re170203 Plàstic. (component de residu); rendiment 0.05 kg; Codi LER 17 02 03; Massa de l'element 1 kg; Volum 0.001667 m3

**mt20bhp030a** m Passamans prefabricat de formigó blanc d'una peça, per balustrada, 17x7x100 cm
Dades tècniques: Cost energètic 3.958 MJ; Emissió de CO2 2.398 kg; Codi LER 17 01 01; Massa de l'element 15 kg; Volum 0.01 m3
Residus:
- embalatge: re170201 Fusta; rendiment 0.003 kg
- embalatge: re170203 Plàstic; rendiment 0.032 kg

**mt08aaa010a** m³ Aigua
Dades tècniques: Cost energètic 60.000 MJ; Emissió de CO2 30.000 kg

**mt09mif010Ma** t Morter industrial per a obra de paleta
Dades tècniques: Cost energètic 2101.336 MJ; Emissió de CO2 182.161 kg; Codi LER 17 01 01; Massa de l'element 1000 kg; Volum 0.666667 m3
Residus:
- embalatge: re150101 Envasos de paper i cartró. (component de residu); rendiment 14.286 kg; Codi LER 15 01 01; Massa de l'element 1 kg; Volum 0.001333 m3
- embalatge: re170201 Fusta; rendiment 0.769 kg
- embalatge: re170203 Plàstic; rendiment 0.301 kg
