# Barana de buit, d'alumini

- Propietat de l'arxiu: CYPE Ingenieros S.A.
- Format: FIEBDC-3/2016
- Programa: Generador de preus de la construcció. CYPE Ingenieros, S.A.
- Data: 30/07/2024
- Divisa: EUR
- Costos indirectes: 3 %
- IVA: 21 %

## F Façanes i particions

### FD Defenses

#### FDD Baranes i passamans

**FDD260** m Barana de buit, d'alumini.
Barana d'alumini anoditzat natural de 90 cm d'altura, amb bastidor senzill, format per sola superior que fa de passamans i sola inferior; muntants verticals disposats cada 100 cm i barrots verticals col·locats cada 10 cm, per a buit poligonal de forjat. Inclús platines per a fixació mitjançant cargolat en element de formigó amb tacs d'expansió i cargols d'acer. Elaborada en taller i muntada en obra.
Inclou: Replanteig dels punts de fixació. Aplomat i anivellació. Resolució de les unions entre trams. Resolució de les unions al parament.
Criteri d'amidament de projecte: Longitud mesurada a eixos en veritable magnitud, segons documentació gràfica de Projecte.
Criteri de mesura d'obra: Es mesurarà en veritable magnitud, a eixos, la longitud realment executada segons especificacions de Projecte.

| Codi | Ut | Descripció | Rendiment | Preu | Import |
|---|---|---|---|---|---|
| mt26aaa023a | U | Ancoratge mecànic amb tac d'expansió d'acer galvanitzat, femella i volandera. (material) | 2 | 1.47 | 2.940 |
| mt25dbe010f | m | Barana d'alumini anoditzat natural de 90 cm d'altura, amb bastidor senzill format per sola superior que fa de passamans i sola inferior; muntants verticals disposats cada 100 cm i barrots verticals col·locats cada 10 cm, per a buit poligonal de forjat. (material) | 1 | 62 | 62.000 |
| mo011 | h | Oficial 1ª muntador. (mà d'obra) | 0.772 | 29.34 | 22.650 |
| mo080 | h | Ajudant muntador. (mà d'obra) | 0.486 | 25.28 | 12.286 |
| % | % | Costos directes complementaris | 2 % | 99.876 | 1.998 |
|  |  | Costos directes |  |  | 101.874 |

## Recursos

**mt26aaa023a** U Ancoratge mecànic amb tac d'expansió d'acer galvanitzat, femella i volandera
Dades tècniques: Cost energètic 0.725 MJ; Emissió de CO2 0.071 kg; Codi LER 17 04 05; Massa de l'element 0.025 kg; Volum 0.000012 m3
Residus:
- embalatge: re150101 Envasos de paper i cartró. (component de residu); rendiment 0.002 kg; Codi LER 15 01 01; Massa de l'element 1 kg; Volum 0.001333 m3
- embalatge: re170203 Plàstic. (component de residu); rendiment 0.001 kg; Codi LER 17 02 03; Massa de l'element 1 kg; Volum 0.001667 m3

**mt25dbe010f** m Barana d'alumini anoditzat natural de 90 cm d'altura
Dades tècniques: Cost energètic 0.634 MJ; Emissió de CO2 0.031 kg
Residus:
- embalatge: re170203 Plàstic; rendiment 0.006 kg
- embalatge: re170604 Materials d'aïllament diferents dels especificats en els codis 17 06 01 i 17 06 03. (component de residu); rendiment 0.001 kg; Codi LER 17 06 04; Massa de l'element 1 kg; Volum 0.001667 m3
