# Balcó de façana, de ferro forjat

- Propietat de l'arxiu: CYPE Ingenieros S.A.
- Format: FIEBDC-3/2016
- Programa: Generador de preus de la construcció. CYPE Ingenieros, S.A.
- Data: 30/07/2024
- Divisa: EUR
- Costos indirectes: 3 %
- IVA: 21 %

## F Façanes i particions

### FD Defenses

#### FDL Balcons

**FDL010** U Balcó de façana, de ferro forjat.
Balcó de 150 cm de longitud i 50 cm d'amplada, compost dels següents elements: BARANA: en forma recta en U de 110 cm d'altura, formada per bastidor compost de passamà i sola inferior de platina de perfil massís de ferro forjat marcat de 40x8 mm i muntants de llistó quadrat de perfil massís de ferro forjat marcat de 16x16 mm amb una separació de 100 cm entre si, entrepilastra per reblert dels buits del bastidor composta de barrots verticals de llistó quadrat de perfil massís de ferro forjat marcat, llis, de 12x12 mm amb una separació de 12 cm; BASE: peces de rajola de València, de 200x200 mm, color blanc, acabat mat, gamma mitja, capacitat d'absorció d'aigua E>10%, grup BIII, segons UNE-EN 14411 en la seva cara inferior, capa intermèdia de formigó lleuger, de resistència a compressió 1,5 MPa i 480 kg/m³ de densitat, premesclat amb argila expandida de granulometria entre 3 i 9 mm, ciment gris i additius, de 4 cm d'espessor i peces de gres esmaltat, de 200x200 mm, gamma mitja, capacitat d'absorció d'aigua E<3%, grup BIb, segons UNE-EN 14411 en la seva cara superior, col·locades amb adhesiu cimentós millorat, C2 TE, segons UNE-EN 12004, amb lliscament reduït i temps obert ampliat i reajuntades amb morter de junts cimentós millorat, amb absorció d'aigua reduïda i resistència elevada a l'abrasió, tipus CG2 W A, segons UNE-EN 13888, color blanc, per junts de 2 a 15 mm. Inclús patilles d'ancoratge per a rebut en obra de fàbrica amb morter de ciment, industrial, M-5. Elaboració en taller i ajustament final a obra.
Inclou: Marcat dels punts de fixació del bastidor. Presentació del tram de barana de forma que els punts d'ancoratge del bastidor es situïn en els punts marcats. Aplomat i anivellació. Resolució de les unions al parament. Muntatge d'elements complementaris. Replanteig dels nivells, de la disposició de peces i dels junts de la cara inferior. Col·locació de les peces de la cara inferior. Abocada i reglejat del formigó lleuger. Preparació i aplicació del material de col·locació. Replanteig dels nivells, de la disposició de peces i dels junts de la cara superior. Col·locació de les peces de la cara superior. Rejuntat de les peces de la cara superior. Acabat i neteja final.
Criteri d'amidament de projecte: Longitud mesurada a eixos, segons documentació gràfica de Projecte.
Criteri de mesura d'obra: Es mesurarà en veritable magnitud, a eixos, la longitud realment executada segons especificacions de Projecte.

| Codi | Ut | Descripció | Rendiment | Preu | Import |
|---|---|---|---|---|---|
| mt08aaa010a | m³ | Aigua. (material) | 0.018 | 1.5 | 0.027 |
| mt09mif010ca | t | Morter industrial per a obra de paleta, de ciment, color gris, categoria M-5 (resistència a compressió 5 N/mm²), subministrat en sacs, segons UNE-EN 998-2. (material) | 0.045 | 53.48 | 2.407 |
| mt26aad010h | m | Platina de perfil massís de ferro forjat marcat de 40x8 mm, muntat en taller amb tractament anticorrosiu segons UNE-EN ISO 1461 i emprimació SHOP-PRIMER a base de resina polivinil-butiral amb un gruix mig de recobriment de 20 micres. (material) | 5 | 16.57 | 82.850 |
| mt26aad010b | m | Llistó quadrat de perfil massís de ferro forjat marcat de 16x16 mm, muntat en taller amb tractament anticorrosiu segons UNE-EN ISO 1461 i emprimació SHOP-PRIMER a base de resina polivinil-butiral amb un gruix mig de recobriment de 20 micres. (material) | 1.733 | 17.71 | 30.691 |
| mt26aad020a | m | Llistó quadrat de perfil massís de ferro forjat marcat, llis, de 12x12 mm, muntat en taller amb tractament anticorrosiu segons UNE-EN ISO 1461 i emprimació SHOP-PRIMER a base de resina polivinil-butiral amb un gruix mig de recobriment de 20 micres. (material) | 12.5 | 15.96 | 199.500 |
| mt19aba100an | m² | Peces de rajola de València, de 200x200 mm, color blanc, acabat mat, gamma mitja, capacitat d'absorció d'aigua E>10%, grup BIII, segons UNE-EN 14411. (material) | 0.788 | 12.67 | 9.984 |
| mt10hlw020a | m³ | Formigó lleuger, de resistència a compressió 1,5 MPa i 480 kg/m³ de densitat, premesclat amb argila expandida de granulometria entre 3 i 9 mm, ciment gris i additius. (material) | 0.032 | 210.9 | 6.749 |
| mt09mcp100d | kg | Adhesiu cimentós millorat, C2 TE, segons UNE-EN 12004, amb lliscament reduït i temps obert ampliat, color blanc, a base de ciment d'alta resistència, àrids seleccionats, additius i resines sintètiques, per a la col·locació en capa fina de tot tipus de peces ceràmiques en paraments verticals interiors i paviments interiors i exteriors. (material) | 3 | 0.5 | 1.500 |
| mt19abe100adb | m² | Peces de gres esmaltat, de 200x200 mm, gamma mitja, capacitat d'absorció d'aigua E<3%, grup BIb, segons UNE-EN 14411. (material) | 0.788 | 15.37 | 12.112 |
| mt09mcp020bB | kg | Morter de junts cimentós millorat, amb absorció d'aigua reduïda i resistència elevada a l'abrasió, tipus CG2 W A, segons UNE-EN 13888, color blanc, per junts de 2 a 15 mm, a base de ciment d'alta resistència, àrids seleccionats, additius especials i pigments, amb efecte antifloridura, antiverdet i preventiu de les eflorescències, hidrorepel·lent, especial per a rejuntat de tot tipus de peces ceràmiques i pedres naturals en zones de proliferació de microorganismes. (material) | 0.188 | 1.46 | 0.274 |
| mq08sol020 | h | Equip i elements auxiliars per soldadura elèctrica. (maquinària) | 0.116 | 3.42 | 0.397 |
| mo018 | h | Oficial 1ª serraller. (mà d'obra) | 0.299 | 28.86 | 8.629 |
| mo059 | h | Ajudant serraller. (mà d'obra) | 0.299 | 25.36 | 7.583 |
| mo020 | h | Oficial 1ª construcció. (mà d'obra) | 1.013 | 28.42 | 28.789 |
| mo113 | h | Peó ordinari construcció. (mà d'obra) | 1.316 | 23.81 | 31.334 |
| mo023 | h | Oficial 1ª enrajolador. (mà d'obra) | 0.743 | 28.42 | 21.116 |
| mo061 | h | Ajudant enrajolador. (mà d'obra) | 0.743 | 25.28 | 18.783 |
| % | % | Costos directes complementaris | 2 % | 462.725 | 9.255 |
|  |  | Costos directes |  |  | 471.980 |

Residus:
- col·locació: mt09mif010ca; factor de residu 0.0189
- col·locació: mt26aad010h; factor de residu 0.0147378
- col·locació: mt26aad010b; factor de residu 0.0146617
- col·locació: mt26aad020a; factor de residu 0.0147785
- col·locació: mt19aba100an; factor de residu 0.0360588
- col·locació: mt09mcp100d; factor de residu 0.07
- col·locació: mt19abe100adb Peces de gres esmaltat, de 200x200 mm, gamma mitja, capacitat d'absorció d'aigua E<3%, grup BIb, segons UNE-EN 14411; factor de residu 0.0352714
- col·locació: mt09mcp020bB; factor de residu 0.07

## Recursos

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt26aad010h** m Platina de perfil massís de ferro forjat marcat de 40x8 mm
Dades tècniques: Cost energètic 60.817 MJ; Emissió de CO2 3.790 kg; Codi LER 17 04 05; Massa de l'element 2.51 kg; Volum 0.001195 m3

**mt26aad010b** m Llistó quadrat de perfil massís de ferro forjat marcat de 16x16 mm
Dades tècniques: Cost energètic 48.702 MJ; Emissió de CO2 3.035 kg; Codi LER 17 04 05; Massa de l'element 2.01 kg; Volum 0.000957 m3

**mt26aad020a** m Llistó quadrat de perfil massís de ferro forjat marcat
Dades tècniques: Cost energètic 25.926 MJ; Emissió de CO2 1.616 kg; Codi LER 17 04 05; Massa de l'element 1.07 kg; Volum 0.00051 m3

**mt19aba100an** m² Peces de rajola de València
Dades tècniques: Cost energètic 211.989 MJ; Emissió de CO2 13.362 kg; Codi LER 17 01 03; Massa de l'element 25 kg; Volum 0.02 m3
Residus:
- embalatge: re150101 Envasos de paper i cartró; rendiment 0.182 kg
- embalatge: re170201 Fusta; rendiment 0.023 kg

**mt10hlw020a** m³ Formigó lleuger
Dades tècniques: Cost energètic 384.000 MJ; Emissió de CO2 48.000 kg; Codi LER 17 01 01; Massa de l'element 480 kg; Volum 0.32 m3

**mt09mcp100d** kg Adhesiu cimentós millorat
Dades tècniques: Cost energètic 3.871 MJ; Emissió de CO2 0.344 kg; Codi LER 17 09 04; Massa de l'element 1 kg; Volum 0.000667 m3
Residus:
- embalatge: re170203 Plàstic; rendiment 0.003 kg

**mt19abe100adb** m² Peces de gres esmaltat, de 200x200 mm, gamma mitja, capacitat d'absorció d'aigua E<3%, grup BIb, segons UNE-EN 14411
Dades tècniques: Cost energètic 136.228 MJ; Emissió de CO2 6.667 kg; Codi LER 17 01 03; Massa de l'element 11.5 kg; Volum 0.0092 m3
Residus:
- embalatge: re150101 Envasos de paper i cartró; rendiment 0.183 kg
- embalatge: re170201 Fusta; rendiment 0.023 kg

**mt09mcp020bB** kg Morter de junts cimentós millorat
Dades tècniques: Cost energètic 7.725 MJ; Emissió de CO2 0.576 kg; Codi LER 17 09 04; Massa de l'element 1 kg; Volum 0.000667 m3
Residus:
- embalatge: re150101 Envasos de paper i cartró; rendiment 0.02 kg
- embalatge: re170201 Fusta; rendiment 0.005 kg
- embalatge: re170203 Plàstic; rendiment 0.008 kg
