# Mampara divisòria de balcó

- Propietat de l'arxiu: CYPE Ingenieros S.A.
- Format: FIEBDC-3/2016
- Programa: Generador de preus de la construcció. CYPE Ingenieros, S.A.
- Data: 30/07/2024
- Divisa: EUR
- Costos indirectes: 3 %
- IVA: 21 %

## F Façanes i particions

### FD Defenses

#### FDS Divisòries de balcons

**FDS010** m² Mampara divisòria de balcó.
Mampara divisòria de balcó, formada per placa laminada compacta d'alta pressió (HPL), de 1400x600x6 mm, acabat mat, color a escollir, i fixada amb pinces de subjecció.
Inclou: Replanteig i marcat dels punts de fixació. Aplomat, anivellació i fixació de la mampara divisòria de balcó.
Criteri d'amidament de projecte: Superfície mesurada segons documentació gràfica de Projecte.
Criteri de mesura d'obra: Es mesurarà la superfície realment executada segons especificacions de Projecte.

| Codi | Ut | Descripció | Rendiment | Preu | Import |
|---|---|---|---|---|---|
| mt12prg010khaa | m² | Placa laminada compacta d'alta pressió (HPL), de 1400x600x6 mm, acabat mat, color a escollir, Euroclasse B-s2, d0 de reacció al foc, segons UNE-EN 13501-1, a base de resines termoenduribles que no contenen urea-formaldehid, reforçada de forma homogènia amb fibres de fusta certificada FSC o PEFC, amb superfície decorativa no melamínica i propietats antigrafiti durant tota la seva vida útil, tipus EDF segons UNE-EN 438-2, amb resistència als rajos ultraviolat no inferior a 4-5 en contrastar amb l'escala de grisos d'UNE-EN 20105-A-02. (material) | 1 | 50 | 50.000 |
| mt12prg100 | U | Pinça de subjecció d'acer inoxidable AISI 316, amb cargols, per a la fixació de plaques laminades compactes d'alta pressió (HPL) en mampara divisòria de balcó. (material) | 4 | 5 | 20.000 |
| mo011 | h | Oficial 1ª muntador. (mà d'obra) | 0.427 | 29.34 | 12.528 |
| mo080 | h | Ajudant muntador. (mà d'obra) | 0.427 | 25.28 | 10.795 |
| % | % | Costos directes complementaris | 2 % | 93.323 | 1.866 |
|  |  | Costos directes |  |  | 95.189 |

Residus:
- col·locació: mt12prg010khaa; factor de residu 0.024

## Recursos

**mt12prg010khaa** m² Placa laminada compacta d'alta pressió (HPL)
Dades tècniques: Cost energètic 573.745 MJ; Emissió de CO2 14.815 kg; Codi LER 17 09 04; Massa de l'element 8.1 kg; Volum 0.0054 m3
Residus:
- embalatge: re170203 Plàstic. (component de residu); rendiment 0.032 kg; Codi LER 17 02 03; Massa de l'element 1 kg; Volum 0.001667 m3
