# Full exterior, autoportant i passant, de façana de dos fulls, de fàbrica de maó de formigó per a revestir, amb càmera d'aire lleugerament ventilada. Sistema GHAS "GEO-HIDROL"

- Propietat de l'arxiu: CYPE Ingenieros S.A.
- Format: FIEBDC-3/2016
- Programa: Generador de preus de la construcció. CYPE Ingenieros, S.A.
- Data: 06/06/2025
- Divisa: EUR
- Costos indirectes: 3 %
- IVA: 21 %

## F Façanes i particions

### FF Fàbrica no estructural

#### FFZ Full exterior per a revestir en façana de dos fulls

**FFZ450** m² Full exterior, autoportant i passant, de façana de dos fulls, de fàbrica de maó de formigó per a revestir, amb càmera d'aire lleugerament ventilada. Sistema GHAS "GEO-HIDROL".
Full exterior, autoportant i passant, de façana de dos fulls, sistema sistema GHAS "GEO-HIDROL", de 12 cm d'espessor, amb DAU núm. 12/076 C, de fàbrica de maó de formigó calat acústic, per revestir, 25x12x9,5 cm, amb junts horitzontals i verticals de 10 mm d'espessor, junt renfonsada, rebuda amb morter de ciment industrial, color gris, M-5, subministrat a granel, reforçada amb armadura de llinyola prefabricada d'acer galvanitzat en calent amb recobriment de resina epoxi Geofor 4075 E SAO "GEO-HIDROL", de 3,7 mm de diàmetre i de 75 mm d'amplada, amb dispositius de separació, geometria dissenyada per permetre el cavalcament i sistema d'autocontrol de l'operari (SAO), col·locada en fileres cada 60 cm aproximadament i com mínim en arranc de la fàbrica sobre forjat, sota escopidor i sobre llinda de buits, amb una quantia de 2,58 m/m² i ancorada al forjat o pilar amb elements d'ancoratge d'acer inoxidable AISI 304, Geoanc 1CDM SAO (sistema d'autocontrol de l'operari), (0,67 u/m²), fixats amb tacs d'expansió M6; amb cambra d'aire lleugerament ventilada, mitjançant la realització d'obertures de ventilació, amb un àrea efectiva de 10 cm² per cada m de façana (orificis, reixes o junts verticals desproveïdes de morter) per a ventilació de la cambra. Llinda de fàbrica per a revestir sobre perfil laminat.
Criteri de valoració econòmica: El preu no inclou el drenatge. El preu no inclou les reixetes de ventilació.
Inclou: Neteja i preparació de la superfície suport. Replanteig dels elements metàl·lics de suport del full exterior i ancoratge al forjat o full interior. Col·locació del suport del full exterior amb elements metàl·lics d'acer inoxidable, ancorant a l'estructura base els suports, especialment dissenyats per al full exterior. Replanteig de la fàbrica. Col·locació i aplomat de mires de referència. Estesa de fils entre mires. Col·locació de les peces que constituïxen el full exterior, assegurant la seva estabilitat mitjançant la utilització de claus o grapes que l'ancoren al full interior portant o als elements de l'estructura. Col·locació de les armadures de llinyola prefabricades entre filades. Realització de tots els treballs necessaris per a la resolució dels buits. Realització d'obertures de ventilació. Trobades de la fàbrica amb façanes, pilars i envans. Trobada de la fàbrica amb el forjat superior. Repàs de les juntes i neteja final del parament.
Criteri d'amidament de projecte: Superfície mesurada segons documentació gràfica de Projecte, sense duplicar cantonades ni encontres, deduint els buits de superfície major de 3 m². En els buits que no es dedueixin, estan inclosos els treballs de realitzar la superfície interior del buit.
Criteri de mesura d'obra: Es mesurarà la superfície realment executada segons especificacions de Projecte, sense duplicar cantonades ni encontres, deduint els buits de superfície major de 3 m². En els buits que no es dedueixin, estan inclosos els treballs de realitzar la superfície interior del buit.

| Codi | Ut | Descripció | Rendiment | Preu | Import |
|---|---|---|---|---|---|
| mt04lpw020a | U | Maó de formigó calat acústic, per revestir, 25x12x9,5 cm, amb un aïllament a soroll aeri de 50 dB(A). (material) | 39 | 0.25 | 9.750 |
| mt08aaa010a | m³ | Aigua. (material) | 0.006 | 1.5 | 0.009 |
| mt09mif010cb | t | Morter industrial per a obra de paleta, de ciment, color gris, categoria M-5 (resistència a compressió 5 N/mm²), subministrat a granel, segons UNE-EN 998-2. (material) | 0.034 | 50.2 | 1.707 |
| mt07aaa010a | U | Ancoratge d'acer inoxidable AISI 304, Geoanc 1CDM SAO "GEO-HIDROL", de 72 mm de longitud, amb doble llibertat de moviment i sistema d'autocontrol de l'operari (SAO), per a fixació de la fàbrica a l'estructura. (material) | 0.67 | 6.8 | 4.556 |
| mt07aaa012 | U | Tac d'expansió M6, FISCHER FNA II 6X30/5". (material) | 0.67 | 0.47 | 0.315 |
| mt07aag010Fbt | m | Armadura de llinyola prefabricada d'acer galvanitzat en calent amb recobriment de resina epoxi Geofor 4075 E SAO "GEO-HIDROL", de 3,7 mm de diàmetre i 75 mm d'amplada, amb dispositius de separació, geometria dissenyada per permetre el cavalcament i sistema d'autocontrol de l'operari (SAO). Segons UNE-EN 845-3. (material) | 2.58 | 2.48 | 6.398 |
| mt07ala010dea | kg | Acer laminat UNE-EN 10025 S275JR, en perfils laminats en calent, peces simples, per aplicacions estructurals, acabat amb emprimació antioxidant. Treballat i muntat en taller, per a col·locar en obra. (material) | 2.4 | 1.38 | 3.312 |
| mt07ala011j | kg | Platina d'acer laminat UNE-EN 10025 S275JR, per aplicacions estructurals. Treballada i muntada en taller, per a col·locar en obra. (material) | 0.24 | 2.42 | 0.581 |
| mq06mms010 | h | Mesclador continu amb sitja, per a morter industrial en sec, subministrat a granel. (maquinària) | 0.148 | 1.94 | 0.287 |
| mo021 | h | Oficial 1ª construcció en treballs de ram de paleta. (mà d'obra) | 1.052 | 29.67 | 31.213 |
| mo114 | h | Peó ordinari construcció en treballs de ram de paleta. (mà d'obra) | 0.69 | 24.86 | 17.153 |
| % | % | Costos directes complementaris | 3 % | 75.281 | 2.258 |
|  |  | Costos directes |  |  | 77.539 |

Residus:
- col·locació: mt04lpw020a Maó de formigó calat acústic, per revestir, 25x12x9,5 cm, amb un aïllament a soroll aeri de 50 dB(A); factor de residu 0.0324
- col·locació: mt09mif010cb; factor de residu 0.0189
- col·locació: mt07aaa010a; factor de residu 0.0175128
- col·locació: mt07aaa012 Tac d'expansió M6, FISCHER FNA II 6X30/5"; factor de residu 0.00364706
- col·locació: mt07aag010Fbt; factor de residu 0.0141151
- col·locació: mt07ala010dea; factor de residu 0.00697
- col·locació: mt07ala011j; factor de residu 0.0045

## Recursos

**mt04lpw020a** U Maó de formigó calat acústic, per revestir, 25x12x9,5 cm, amb un aïllament a soroll aeri de 50 dB(A)
Dades tècniques: Cost energètic 3.193 MJ; Emissió de CO2 0.286 kg; Codi LER 17 01 01; Massa de l'element 3.5 kg; Volum 0.002333 m3
Residus:
- embalatge: re170201 Fusta. (component de residu); rendiment 0.007 kg; Codi LER 17 02 01; Massa de l'element 1 kg; Volum 0.000909 m3
- embalatge: re170203 Plàstic. (component de residu); rendiment 0.004 kg; Codi LER 17 02 03; Massa de l'element 1 kg; Volum 0.001667 m3

**mt08aaa010a** m³ Aigua
Dades tècniques: Cost energètic 60.000 MJ; Emissió de CO2 30.000 kg

**mt09mif010cb** t Morter industrial per a obra de paleta
Dades tècniques: Cost energètic 1960.000 MJ; Emissió de CO2 170.000 kg; Codi LER 17 01 01; Massa de l'element 1000 kg; Volum 0.666667 m3

**mt07aaa010a** U Ancoratge d'acer inoxidable AISI 304
Dades tècniques: Cost energètic 4.279 MJ; Emissió de CO2 0.393 kg; Codi LER 17 04 05; Massa de l'element 0.039 kg; Volum 0.000019 m3
Residus:
- embalatge: re170203 Plàstic; rendiment 0.025 kg

**mt07aaa012** U Tac d'expansió M6, FISCHER FNA II 6X30/5"
Dades tècniques: Cost energètic 0.455 MJ; Emissió de CO2 0.046 kg; Codi LER 17 04 05; Massa de l'element 0.017 kg; Volum 0.000008 m3
Residus:
- embalatge: re150101 Envasos de paper i cartró. (component de residu); rendiment 0.001 kg; Codi LER 15 01 01; Massa de l'element 1 kg; Volum 0.001333 m3

**mt07aag010Fbt** m Armadura de llinyola prefabricada d'acer galvanitzat en calent amb recobriment de resina epoxi Geofor 4075 E SAO
Dades tècniques: Cost energètic 6.386 MJ; Emissió de CO2 0.621 kg; Codi LER 17 04 05; Massa de l'element 0.2311 kg; Volum 0.00011 m3
Residus:
- embalatge: re170203 Plàstic; rendiment 0.006 kg

**mt07ala010dea** kg Acer laminat UNE-EN 10025 S275JR
Dades tècniques: Cost energètic 14.060 MJ; Emissió de CO2 0.570 kg; Codi LER 17 04 05; Massa de l'element 1 kg; Volum 0.000476 m3

**mt07ala011j** kg Platina d'acer laminat UNE-EN 10025 S275JR
Dades tècniques: Cost energètic 14.060 MJ; Emissió de CO2 0.570 kg; Codi LER 17 04 05; Massa de l'element 1 kg; Volum 0.000476 m3
