# Sistema Veture de aislamiento térmico por el exterior de fachadas. Revestimiento con paneles prefabricados de plaquetas cerámicas de gres con aislamiento incorporado

- Propietat de l'arxiu: CYPE Ingenieros S.A.
- Format: FIEBDC-3/2016
- Programa: Generador de preus de la construcció. CYPE Ingenieros, S.A.
- Data: 06/06/2025
- Divisa: EUR
- Costos indirectes: 3 %
- IVA: 21 %

## F Façanes i particions

### FG Façanes Veture

#### FGR Revestiment ceràmic

**FGR010** m² Sistema Veture de aislamiento térmico por el exterior de fachadas. Revestimiento con paneles prefabricados de plaquetas cerámicas de gres con aislamiento incorporado.
Aïllament tèrmic per l'exterior de façanes, amb sistema Veture, compuesto por: panells prefabricats, de 1240x600x48 mm, de plaquetes ceràmiques de gres, de 245x50x18 mm, aparell a soga, color vermell, amb aïllament incorporat de poliestirè extrudit de 30 mm d'espessor. COL·LOCACIÓ: amb tacs de poliamida i cargols d'acer zincat. REJUNTAT: amb morter, tipus CG2. Inclús, plaquetes individuals d'unió entre panells prefabricats fixades amb adhesiu i massilla elastòmera bicomponent, per al segellat de junts entre panells.
Inclou: Preparació de la superfície suport. Tall i preparació dels panells prefabricats. Col·locació i fixació dels panells prefabricats sobre el parament. Segellat dels junts entre panells prefabricats. Col·locació de les plaquetes d'ajust i de les peces especials. Rejuntat de les plaquetes. Neteja final de la façana.
Criteri d'amidament de projecte: Superfície mesurada segons documentació gràfica de Projecte, deduint els buits de superfície major de 1 m², afegint a canvi la superfície de la part interior del buit, corresponent al desenvolupament de brancals i llindes.
Criteri de mesura d'obra: Es mesurarà la superfície realment executada segons especificacions de Projecte, deduint els buits de superfície major de 1 m², afegint a canvi la superfície de la part interior del buit, corresponent al desenvolupament de brancals i llindes.

| Codi | Ut | Descripció | Rendiment | Preu | Import |
|---|---|---|---|---|---|
| mt12ppg010ae | U | Plafó prefabricat, de 1240x600x48 mm, de plaquetes ceràmiques de gres, de 245x50x18 mm, aparell a soga, color vermell, amb aïllament incorporat de poliestirè extrudit de 30 mm d'espessor, resistència a compressió >= 300 kPa, resistència tèrmica 0,9 m²K/W, conductivitat tèrmica 0,034 W/(mK), Euroclasse E de reacció al foc; segons UNE-EN ISO 10545-11 i segons UNE-EN 13164; amb el preu incrementat el 20% en concepte de peces especials: peces de cantonada, peces de llinda i peces corbes, inclús rosetes integrades i plaquetes individuals d'unió entre panells prefabricats. (material) | 1.42 | 59.15 | 83.993 |
| mt12ppg100a | U | Tac de poliamida i cargol d'acer zincat, de 8 mm de diàmetre i 100 mm de longitud. (material) | 7 | 0.29 | 2.030 |
| mt12ppg001 | U | Cartutx de 300 cm³ de massilla elastòmera bicomponent, a base de poliuretà i quitrà. (material) | 0.33 | 6.92 | 2.284 |
| mt09mcp100h | kg | Adhesiu cimentós millorat, C2 TE S2, segons UNE-EN 12004, altament deformable, amb lliscament reduït i temps obert ampliat, color blanc, d'un sol component a base de ciment d'alta resistència, àrids seleccionats, additius i resines sintètiques, per a la col·locació en capa fina de tot tipus de peces ceràmiques en paraments verticals exteriors i paviments exteriors. (material) | 0.8 | 1.17 | 0.936 |
| mt09mcr100a | kg | Morter, tipus CG2, segons UNE-EN 13888, per junts de 5 a 30 mm, compost per ciments d'alta resistència, àrids seleccionats, pigments i additius específics. (material) | 8.5 | 1.09 | 9.265 |
| mo052 | h | Oficial 1ª muntador de sistemes de façanes prefabricades. (mà d'obra) | 0.623 | 30.63 | 19.082 |
| mo099 | h | Ajudant muntador de sistemes de façanes prefabricades. (mà d'obra) | 0.415 | 26.39 | 10.952 |
| mo021 | h | Oficial 1ª construcció en treballs de ram de paleta. (mà d'obra) | 0.623 | 29.67 | 18.484 |
| mo114 | h | Peó ordinari construcció en treballs de ram de paleta. (mà d'obra) | 0.415 | 24.86 | 10.317 |
| % | % | Costos directes complementaris | 2 % | 157.343 | 3.147 |
|  |  | Costos directes |  |  | 160.490 |

Residus:
- col·locació: mt12ppg010ae; factor de residu 0.0147
- col·locació: mt09mcp100h; factor de residu 0.068205
- col·locació: mt09mcr100a; factor de residu 0.068769

## Recursos

**mt12ppg010ae** U Plafó prefabricat
Dades tècniques: Cost energètic 476.760 MJ; Emissió de CO2 21.763 kg; Codi LER 17 01 03; Massa de l'element 34.26 kg; Volum 0.027408 m3
Residus:
- embalatge: re170201 Fusta. (component de residu); rendiment 0.017 kg; Codi LER 17 02 01; Massa de l'element 1 kg; Volum 0.000909 m3
- embalatge: re170203 Plàstic. (component de residu); rendiment 0.001 kg; Codi LER 17 02 03; Massa de l'element 1 kg; Volum 0.001667 m3

**mt09mcp100h** kg Adhesiu cimentós millorat
Dades tècniques: Cost energètic 3.871 MJ; Emissió de CO2 0.344 kg; Codi LER 17 09 04; Massa de l'element 1 kg; Volum 0.000667 m3
Residus:
- embalatge: re170203 Plàstic; rendiment 0.003 kg

**mt09mcr100a** kg Morter, tipus CG2
Dades tècniques: Cost energètic 2.251 MJ; Emissió de CO2 0.184 kg; Codi LER 17 09 04; Massa de l'element 1 kg; Volum 0.000667 m3
Residus:
- embalatge: re170203 Plàstic; rendiment 0.003 kg
