# Mur cortina d'alumini

- Propietat de l'arxiu: CYPE Ingenieros S.A.
- Format: FIEBDC-3/2016
- Programa: Generador de preus de la construcció. CYPE Ingenieros, S.A.
- Data: 17/06/2024
- Divisa: EUR
- Costos indirectes: 3 %
- IVA: 21 %

## F Façanes i particions

### FM Murs cortina

#### FMC Alumini

**FMC010** m² Mur cortina d'alumini.
Subministrament i muntatge de tancament de mur cortina d'alumini realitzat mitjançant el sistema de tapetes, compost per un entramat de perfils d'alumini lacat en color, formant una retícula amb una separació entre muntants verticals de 1,60 m i una distància entre eixos de forjat de 3,40 m, comprenent tres divisions en cada planta, seccions de 60x140 mm i 4 mm de gruix en muntants i de 60x80 mm i 2 mm de gruix en mainells; finestres integrades amb fulla oculta, invisible des de l'exterior del mur cortina, emprant com a sistema de fixació de l'envidriament silicona estructural en els quatre costats; ancoratges d'acer zincats per immersió en bany de zinc amb regulació tridimensional, compostos per placa embeguda prèviament en el forjat amb garres i angular per a fixació dels muntants verticals a l'edifici, perfil d'unió entre mainells i muntants, ruptura del pont tèrmic, acabaments especials de mur a obra realitzats en xapa d'alumini i segellats en fred amb cordó continu de silicona negra neutra per l'exterior; amb tancament compost d'un 60% de superfície opaca d'ampits sense envidriament exterior, cantells de forjat i falsos sostres, formada per plafó aïllant compost de xapa d'alumini lacat, per l'exterior, safata de xapa d'alumini lacat, per l'interior i reblert d'ànima aïllant de 30 mm de gruix, un 32% de superfície transparent fixa realitzada amb mirall reflector d'alt buit de 6 mm, sense temperar per l'exterior, cambra d'aire deshidratada de 12 mm i lluna incolora de 6 mm per l'interior i un 8% de superfície transparent. Totalment muntat.
Inclou: Preparació de les bases de fixació per rebre els sistemes d'ancoratge del mur cortina. Replanteig dels eixos primaris de l'entramat. Presentació i subjecció prèvia a l'estructura de l'edifici dels eixos primaris de l'entramat. Alineació, aplomat i anivellació dels perfils primaris. Subjecció definitiva de l'entramat primari. Preparació del sistema de recepció de l'entramat secundari. Presentació i subjecció prèvia a l'entramat dels perfils secundaris. Alineació, aplomat i anivellació dels perfils secundaris. Subjecció definitiva de l'entramat secundari. Preparació i presentació dels plafons aïllants i envidraments. Subjecció als marcs de l'entramat. Segellat final d'estanquitat.
Criteri d'amidament de projecte: Superfície mesurada segons documentació gràfica de Projecte.
Criteri de mesura d'obra: Es mesurarà la superfície realment executada segons especificacions de Projecte.

| Codi | Ut | Descripció | Rendiment | Preu | Import |
|---|---|---|---|---|---|
| mt25mco010a | m² | Estructura mur cortina, sistema de tapetes cargolades i acabament exterior embellidor de tapajuntes clipat. (material) | 1 | 160.5 | 160.500 |
| mt25mco020 | m² | Panell de xapa d'alumini, format per dues làmines d'alumini de 1,5 mm d'espessor, lacades a una cara i ànima de material aïllant de 30 mm d'espessor. (material) | 0.6 | 138.73 | 83.238 |
| mt25mco030a | m² | Doble envidriament sobre mur cortina, lluna sense temperar per l'exterior. (material) | 0.32 | 92.21 | 29.507 |
| mt25mco040a | m² | Finestra d'obertura sobre mur cortina, sistema de tapetes cargolades i acabament exterior embellidor de tapajuntes clipat. (material) | 0.08 | 235.34 | 18.827 |
| mt25mco050 | m² | Repercussió d'acabaments i ancoratges varis. (material) | 1 | 25 | 25.000 |
| mo018 | h | Oficial 1ª serraller. (mà d'obra) | 0.656 | 28.86 | 18.932 |
| mo059 | h | Ajudant serraller. (mà d'obra) | 0.656 | 25.36 | 16.636 |
| mo049 | h | Oficial 1ª muntador de mur cortina. (mà d'obra) | 1.914 | 29.34 | 56.157 |
| mo096 | h | Ajudant muntador de mur cortina. (mà d'obra) | 2.735 | 25.28 | 69.141 |
| % | % | Costos directes complementaris | 2 % | 477.938 | 9.559 |
|  |  | Costos directes |  |  | 487.497 |

Residus:
- col·locació: mt25mco020; factor de residu 0.024
- col·locació: mt25mco030a Doble envidriament sobre mur cortina, lluna sense temperar per l'exterior; factor de residu 0.0055
- col·locació: mt25mco050 Repercussió d'acabaments i ancoratges varis; factor de residu 0.00637733

## Recursos

**mt25mco010a** m² Estructura mur cortina, sistema de tapetes cargolades i acabament exterior embellidor de tapajuntes clipat
Dades tècniques: Cost energètic 849.603 MJ; Emissió de CO2 61.234 kg
Residus:
- embalatge: re150101 Envasos de paper i cartró. (component de residu); rendiment 0.115 kg; Codi LER 15 01 01; Massa de l'element 1 kg; Volum 0.001333 m3
- embalatge: re170201 Fusta. (component de residu); rendiment 0.063 kg; Codi LER 17 02 01; Massa de l'element 1 kg; Volum 0.000909 m3
- embalatge: re170203 Plàstic. (component de residu); rendiment 0.08 kg; Codi LER 17 02 03; Massa de l'element 1 kg; Volum 0.001667 m3
- embalatge: re170604 Materials d'aïllament diferents dels especificats en els codis 17 06 01 i 17 06 03. (component de residu); rendiment 0.016 kg; Codi LER 17 06 04; Massa de l'element 1 kg; Volum 0.001667 m3

**mt25mco020** m² Panell de xapa d'alumini
Dades tècniques: Cost energètic 992.965 MJ; Emissió de CO2 66.904 kg; Codi LER 17 04 02; Massa de l'element 9.2 kg; Volum 0.006133 m3
Residus:
- embalatge: re170203 Plàstic; rendiment 0.032 kg

**mt25mco030a** m² Doble envidriament sobre mur cortina, lluna sense temperar per l'exterior
Dades tècniques: Cost energètic 561.846 MJ; Emissió de CO2 42.037 kg; Codi LER 17 02 02; Massa de l'element 37.5 kg; Volum 0.0375 m3
Residus:
- embalatge: re170604 Materials d'aïllament diferents dels especificats en els codis 17 06 01 i 17 06 03; rendiment 0.016 kg

**mt25mco040a** m² Finestra d'obertura sobre mur cortina
Dades tècniques: Cost energètic 894.848 MJ; Emissió de CO2 62.732 kg
Residus:
- embalatge: re150101 Envasos de paper i cartró; rendiment 0.115 kg
- embalatge: re170201 Fusta; rendiment 0.063 kg
- embalatge: re170203 Plàstic; rendiment 0.08 kg
- embalatge: re170604 Materials d'aïllament diferents dels especificats en els codis 17 06 01 i 17 06 03; rendiment 0.016 kg

**mt25mco050** m² Repercussió d'acabaments i ancoratges varis
Dades tècniques: Cost energètic 19.976 MJ; Emissió de CO2 1.030 kg; Codi LER 17 04 05; Massa de l'element 1.72 kg; Volum 0.000819 m3
Residus:
- embalatge: re170203 Plàstic; rendiment 0.032 kg
