# Mur de càrrega de fàbrica de bloc de terra comprimida (BTC)

- Propietat de l'arxiu: CYPE Ingenieros S.A.
- Format: FIEBDC-3/2016
- Programa: Generador de preus de la construcció. CYPE Ingenieros, S.A.
- Data: 17/06/2024
- Divisa: EUR
- Costos indirectes: 3 %
- IVA: 21 %

## F Façanes i particions

### FN Murs bioclimàtics

#### FNB Full de fàbrica de blocs de terra comprimida (BTC)

**FNB010** m² Mur de càrrega de fàbrica de bloc de terra comprimida (BTC).
Mur de càrrega de 14 cm d'espessor de fàbrica de bloc de terra comprimida (BTC) per a revestir, 29x14x10,5 cm, resistència a compressió 5 N/mm², BTC 5, compost de terres seleccionades i calç hidràulica natural, rebuda amb morter de calç aèria, argila i àrids seleccionats amb granulometria de fins a 2 mm de diàmetre, confeccionat en obra, amb peces especials com ara mitjos blocs i tres quarts de blocs.
Criteri de valoració econòmica: El preu no inclou la formació de les llindes dels buits del parament ni la barrera anticapil·laritat.
Inclou: Neteja i preparació de la superfície suport. Replanteig, planta a planta. Col·locació i aplomat de mires de referència. Estesa de fils entre mires. Col·locació de ploms fixos a les arestes. Col·locació de les peces per filades a nivell. Realització de tots els treballs necessaris per a la resolució de buits. Repàs de les juntes i neteja final del parament.
Criteri d'amidament de projecte: Superfície mesurada segons documentació gràfica de Projecte, sense duplicar cantonades ni encontres, deduint els buits de superfície major de 2 m², afegint a canvi la superfície de la part interior del buit, corresponent al desenvolupament de brancals i llindes.
Criteri de mesura d'obra: Es mesurarà la superfície realment executada segons especificacions de Projecte, sense duplicar cantonades ni encontres, deduint els buits de superfície major de 2 m², afegint a canvi la superfície de la part interior del buit, corresponent al desenvolupament de brancals i llindes.

| Codi | Ut | Descripció | Rendiment | Preu | Import |
|---|---|---|---|---|---|
| mt02btc010a | U | Bloc de terra comprimida (BTC) per a revestir, 29x14x10,5 cm, resistència a compressió 5 N/mm², BTC 5, compost de terres seleccionades i calç hidràulica natural, amb propietats bioclimàtiques. Segons UNE 41410. (material) | 28.35 | 1.06 | 30.051 |
| mt02btc020a | U | Mig bloc de terra comprimida (BTC) per a revestir, 14x14x10,5 cm, resistència a compressió 5 N/mm², BTC 5, compost de terres seleccionades i calç hidràulica natural, amb propietats bioclimàtiques. Segons UNE 41410. (material) | 2.646 | 0.55 | 1.455 |
| mt02btc030a | U | Tres quarts de bloc de terra comprimida (BTC) per a revestir, 21x14x10,5 cm, resistència a compressió 5 N/mm², BTC 5, compost de terres seleccionades i calç hidràulica natural, amb propietats bioclimàtiques. Segons UNE 41410. (material) | 5.25 | 0.89 | 4.673 |
| mt08aaa010a | m³ | Aigua. (material) | 0.004 | 1.5 | 0.006 |
| mt09mie010b | m³ | Morter de calç aèria, argila i àrids seleccionats amb granulometria de fins a 2 mm de diàmetre, confeccionat en obra, subministrat en sacs Big Bag. (material) | 0.017 | 232.8 | 3.958 |
| mq06hor010 | h | Formigonera elèctrica amb una capacitat de pastat de 160 l. (maquinària) | 0.003 | 3.45 | 0.010 |
| mo021 | h | Oficial 1ª construcció en treballs de ram de paleta. (mà d'obra) | 0.686 | 28.42 | 19.496 |
| mo114 | h | Peó ordinari construcció en treballs de ram de paleta. (mà d'obra) | 0.931 | 23.81 | 22.167 |
| % | % | Costos directes complementaris | 2 % | 81.816 | 1.636 |
|  |  | Costos directes |  |  | 83.452 |

Residus:
- col·locació: mt02btc010a; factor de residu 0.0329483
- col·locació: mt02btc020a; factor de residu 0.0685821
- col·locació: mt02btc030a; factor de residu 0.0446407
- col·locació: mt09mie010b; factor de residu 0.0198

## Recursos

**mt02btc010a** U Bloc de terra comprimida (BTC) per a revestir
Dades tècniques: Cost energètic 17.112 MJ; Emissió de CO2 0.649 kg; Codi LER 17 05 04; Massa de l'element 8.1 kg; Volum 0.005063 m3
Residus:
- embalatge: re170201 Fusta. (component de residu); rendiment 0.013 kg; Codi LER 17 02 01; Massa de l'element 1 kg; Volum 0.000909 m3
- embalatge: re170203 Plàstic. (component de residu); rendiment 0.005 kg; Codi LER 17 02 03; Massa de l'element 1 kg; Volum 0.001667 m3

**mt02btc020a** U Mig bloc de terra comprimida (BTC) per a revestir
Dades tècniques: Cost energètic 8.207 MJ; Emissió de CO2 0.324 kg; Codi LER 17 05 04; Massa de l'element 3.91 kg; Volum 0.002444 m3
Residus:
- embalatge: re170201 Fusta; rendiment 0.005 kg
- embalatge: re170203 Plàstic; rendiment 0.004 kg

**mt02btc030a** U Tres quarts de bloc de terra comprimida (BTC) per a revestir
Dades tècniques: Cost energètic 12.625 MJ; Emissió de CO2 0.474 kg; Codi LER 17 05 04; Massa de l'element 5.87 kg; Volum 0.003669 m3
Residus:
- embalatge: re170201 Fusta; rendiment 0.011 kg
- embalatge: re170203 Plàstic; rendiment 0.005 kg

**mt08aaa010a** m³ Aigua
Dades tècniques: Cost energètic 60.000 MJ; Emissió de CO2 30.000 kg

**mt09mie010b** m³ Morter de calç aèria
Dades tècniques: Cost energètic 2376.000 MJ; Emissió de CO2 144.000 kg; Codi LER 17 01 01; Massa de l'element 1800 kg; Volum 1.2 m3
