# Mampara modular

- Propietat de l'arxiu: CYPE Ingenieros S.A.
- Format: FIEBDC-3/2016
- Programa: Generador de preus de la construcció. CYPE Ingenieros, S.A.
- Data: 06/06/2025
- Divisa: EUR
- Costos indirectes: 3 %
- IVA: 21 %

## F Façanes i particions

### FO Mampares i envans mòbils

#### FOM Modulars

**FOM010** m² Mampara modular.
Mampara modular amb vidre laminar de seguretat 6+6 amb butiral translúcid, junt entre vidres amb silicona, sense perfils entre mòduls, perfils vists superiors de 35x45 mm i inferiors de 60x45 mm, d'alumini anoditzat o lacat estàndard. Fins i tot ferraments, rematades, segellat de junts, suports, trobades amb altres tipus de paraments, col·locació de canalitzacions per a instal·lacions i encaixos per a mecanismes elèctrics. Totalment acabada.
Inclou: Replanteig i marcat dels punts de fixació. Aplomat, anivellació i fixació dels perfils que formen l'entramat. Col·locació i fixació del empanellat. Col·locació de la canalització per a instal·lacions. Tractament de junts. Acabat del perímetre de l'element, per les dues cares.
Criteri d'amidament de projecte: Superfície mesurada segons documentació gràfica de Projecte.
Criteri de mesura d'obra: Es mesurarà la superfície realment executada segons especificacions de Projecte.

| Codi | Ut | Descripció | Rendiment | Preu | Import |
|---|---|---|---|---|---|
| mt26mmd010f | m² | Mampara modular amb vidre laminar de seguretat 6+6 amb butiral translúcid, junt entre vidres amb silicona, sense perfils entre mòduls, perfils vists superiors de 35x45 mm i inferiors de 60x45 mm, d'alumini anoditzat o lacat estàndard. (material) | 1 | 173.86 | 173.860 |
| mo011 | h | Oficial 1ª muntador. (mà d'obra) | 1.423 | 30.63 | 43.586 |
| mo080 | h | Ajudant muntador. (mà d'obra) | 1.423 | 26.39 | 37.553 |
| % | % | Costos directes complementaris | 2 % | 254.999 | 5.100 |
|  |  | Costos directes |  |  | 260.099 |
