# Envà mòbil acústic

- Propietat de l'arxiu: CYPE Ingenieros S.A.
- Format: FIEBDC-3/2016
- Programa: Generador de preus de la construcció. CYPE Ingenieros, S.A.
- Data: 17/06/2024
- Divisa: EUR
- Costos indirectes: 3 %
- IVA: 21 %

## F Façanes i particions

### FO Mampares i envans mòbils

#### FOM Modulars

**FOM030** m² Envà mòbil acústic.
Envà mòbil acústic, de suspensió doble, compost per mòduls cecs independents assemblats entre si, de entre 3500 i 4000 mm d'altura i entre 800 i 1200 mm d'amplada màxima, amb sistema corredís amb rail superior, sense guia inferior, formats a la vegada per: panells exteriors de tauler aglomerat hidròfug, recobert per ambdues cares amb xapa de fusta de sapel·li, de 16 mm d'espessor i aïllant interior amb panell semirígid de llana mineral, de 50 mm d'espessor, densitat 40 kg/m³; i per una estructura interna doble formada per un bastidor autoportant d'alumini anoditzat, de 100 mm d'espessor, com a suport de mecanismes interiors i guies de rodadura, i un bastidor perimetral telescòpic d'alumini, com a suport de junts acústics verticals amb bandes magnètiques. Inclús portes embegudes en el panell; mecanisme amb guies superiors; lliscament mitjançant politges multidireccionals de doble rodament polimèric paral·lel; guia d'alumini lacat suspesa del forjat; suport a paret; ferramenta; fre i topall, perns de 80 mm, d'acer inoxidable i tiradors d'acer inoxidable, col·locats a banda i banda. Totalment muntat i acabat segons plànols del projecte.
Inclou: Replanteig i marcat dels punts de fixació. Aplomat, anivellació i fixació dels perfils que formen el sistema corredís. Col·locació i fixació dels mòduls.
Criteri d'amidament de projecte: Superfície mesurada segons documentació gràfica de Projecte.
Criteri de mesura d'obra: Es mesurarà la superfície realment executada segons especificacions de Projecte.

| Codi | Ut | Descripció | Rendiment | Preu | Import |
|---|---|---|---|---|---|
| mt22tma020Eh | m² | Envà mòbil acústic, de suspensió doble, compost per mòduls cecs independents assemblats entre si, de entre 3500 i 4000 mm d'altura i entre 800 i 1200 mm d'amplada màxima, amb sistema corredís amb rail superior, sense guia inferior, formats a la vegada per: panells exteriors de tauler aglomerat hidròfug, recobert per ambdues cares amb xapa de fusta de sapel·li, de 16 mm d'espessor i aïllant interior amb panell semirígid de llana mineral, de 50 mm d'espessor, densitat 40 kg/m³; i per una estructura interna doble formada per un bastidor autoportant d'alumini anoditzat, de 100 mm d'espessor, com a suport de mecanismes interiors i guies de rodadura, i un bastidor perimetral telescòpic d'alumini, com a suport de junts acústics verticals amb bandes magnètiques. (material) | 1 | 524.1 | 524.100 |
| mo011 | h | Oficial 1ª muntador. (mà d'obra) | 0.711 | 29.34 | 20.861 |
| mo080 | h | Ajudant muntador. (mà d'obra) | 0.711 | 25.28 | 17.974 |
| % | % | Costos directes complementaris | 2 % | 562.935 | 11.259 |
|  |  | Costos directes |  |  | 574.194 |

Residus:
- col·locació: mt22tma020Eh; factor de residu 0.006

## Recursos

**mt22tma020Eh** m² Envà mòbil acústic
Dades tècniques: Cost energètic 1547.983 MJ; Emissió de CO2 50.518 kg; Codi LER 17 02 01; Massa de l'element 34.6 kg; Volum 0.031455 m3
Residus:
- embalatge: re170203 Plàstic. (component de residu); rendiment 0.032 kg; Codi LER 17 02 03; Massa de l'element 1 kg; Volum 0.001667 m3
