# Sistema ETICS d'aïllament tèrmic per l'exterior de façanes. Revestiment amb peces de gres de porcellana. Col·locació en capa fina

- Propietat de l'arxiu: CYPE Ingenieros S.A.
- Format: FIEBDC-3/2016
- Programa: Generador de preus de la construcció. CYPE Ingenieros, S.A.
- Data: 30/07/2024
- Divisa: EUR
- Costos indirectes: 3 %
- IVA: 21 %

## F Façanes i particions

### FS Façanes ETICS

#### FSC Revestiment ceràmic

**FSC010** m² Sistema ETICS d'aïllament tèrmic per l'exterior de façanes. Revestiment amb peces de gres de porcellana. Col·locació en capa fina.
Aïllament tèrmic per l'exterior de façanes, amb sistema ETICS, compost per: panell rígid de poliestirè expandit, segons UNE-EN 13163, de superfície llisa i mecanitzat lateral recte, de color blanc, de 60 mm d'espessor, fixat al suport amb morter, aplicat manualment i fixacions mecàniques amb tac d'expansió de polietilè amb clau d'acer; dues capes de regularització, cadascuna d'elles composta per morter, aplicat manualment, armat amb malla de fibra de vidre, antiàlcalis, de 5x4 mm de llum de malla, de 0,6 mm d'espessor i de 160 g/m² de massa superficial, intercalant entre ambdues una capa del mateix morter per millorar l'adherència, aplicada amb plana dentada; fixació mecànica de la malla de fibra de vidre al suport amb tac d'expansió de polietilè amb clau d'acer. Revestiment amb peces de gres porcellànic esmaltat, acabat polit, de 200x200x10 mm, gamma mitja, capacitat d'absorció d'aigua E<0,5%, grup BIa, segons UNE-EN 14411, acabat polit, de 200x200x10 mm, gamma mitja, capacitat d'absorció d'aigua E<0,5%, grup BIa, segons UNE-EN 14411. COL·LOCACIÓ: en capa fina i mitjançant doble encolat amb adhesiu cimentós millorat, C2 TE S2, segons UNE-EN 12004, altament deformable, amb lliscament reduït i temps obert ampliat. REJUNTAT: amb morter de junts cimentós millorat, amb absorció d'aigua reduïda i resistència elevada a l'abrasió tipus CG 2 W A, color blanc, en junts de 3 mm d'espessor. Inclús creuetes de PVC, perfils d'arrencada d'alumini, perfils de tancament superior d'alumini, perfils de cantó de PVC amb malla, massilla segelladora monocomponent i cordó d'escuma de polietilè expandit de cel·les tancades per a segellat de junts, minves i ruptures.
Criteri de valoració econòmica: El preu inclou l'execució de les rematades en els trobaments amb paraments, revestiments o altres elements rebuts en la seva superfície.
Inclou: Preparació de la superfície suport. Col·locació de la malla d'arrancada. Col·locació del perfil d'arrencada. Tall i preparació de l'aïllament. Col·locació de l'aïllament sobre el parament. Escatat de tota la superfície. Col·locació de la resta de perfils. Resolució dels punts singulars. Aplicació del morter base i col·locació de la malla de fibra de vidre en la capa de regularització. Replanteig dels nivells, de la disposició de peces i dels junts. Tall i encaixonat de les peces. Preparació i aplicació del material de col·locació. Formació de juntes de moviment. Col·locació de les peces. Rejuntat. Segellat de junts. Eliminació i neteja del material sobrant. Neteja final de la façana.
Criteri d'amidament de projecte: Superfície mesurada segons documentació gràfica de Projecte, deduint els buits de superfície major de 1 m², afegint a canvi la superfície de la part interior del buit, corresponent al desenvolupament de brancals i llindes.
Criteri de mesura d'obra: Es mesurarà la superfície realment executada segons especificacions de Projecte, deduint els buits de superfície major de 1 m², afegint a canvi la superfície de la part interior del buit, corresponent al desenvolupament de brancals i llindes.

| Codi | Ut | Descripció | Rendiment | Preu | Import |
|---|---|---|---|---|---|
| mt28mop080f | m | Perfil d'arrencada d'alumini, de 60 mm d'amplada, amb goteró, per anivellació i suport dels panells aïllants dels sistemes d'aïllament tèrmic per l'exterior sobre la línia de sòcol. (material) | 0.17 | 4.88 | 0.830 |
| mt28mop085f | m | Perfil de tancament superior, d'alumini, de 60 mm d'amplada, per a coronació dels panells aïllants dels sistemes d'aïllament tèrmic per l'exterior. (material) | 0.17 | 18.7 | 3.179 |
| mt28mop030ca | kg | Morter tipus GP W2, segons UNE-EN 998-1, impermeable a l'aigua de pluja, permeable al vapor d'aigua i no propagador de la flama, per a aplicar amb llana, per adherir els panells aïllants i com capa base, previ pastat amb aigua. (material) | 13.5 | 0.75 | 10.125 |
| mt16pep010ad | m² | Panell rígid de poliestirè expandit, segons UNE-EN 13163, de superfície llisa i mecanitzat lateral recte, de color blanc, de 60 mm d'espessor, amb resistència a l'envelliment i permeable al vapor d'aigua, resistència tèrmica 1,58 m²K/W, conductivitat tèrmica 0,038 W/(mK), Euroclasse E de reacció al foc segons UNE-EN 13501-1. (material) | 1.05 | 9.23 | 9.692 |
| mt16pep110m | U | Tac d'expansió de polietilè, de 115 mm de longitud, amb clau d'acer, per fixació de plaques aïllants. (material) | 10 | 0.42 | 4.200 |
| mt28mop050a | m² | Malla de fibra de vidre, antiàlcalis, de 5x4 mm de llum de malla, de 0,6 mm d'espessor, de 160 g/m² de massa superficial i de 1,1x50 m, per armar morters. (material) | 2.2 | 1.63 | 3.586 |
| mt28mop070b | m | Perfil de cantonada de PVC amb malla, per a reforç de cantells. (material) | 0.3 | 1.39 | 0.417 |
| mt09mcp007b | kg | Adhesiu cimentós millorat, C2 TE S2, segons UNE-EN 12004, altament deformable, amb lliscament reduït i temps obert ampliat, color blanc, de dos components, a base de conglomerants minerals, àrids seleccionats i resines en dispersió, per a la col·locació en capa fina de peces ceràmiques, en revestiments exteriors, especialment en façanes. (material) | 6.5 | 2.26 | 14.690 |
| mt19abp100ecba | m² | Peces de gres porcellànic esmaltat, acabat polit, de 200x200x10 mm, gamma mitja, capacitat d'absorció d'aigua E<0,5%, grup BIa, segons UNE-EN 14411. (material) | 1.05 | 16.54 | 17.367 |
| mt09mcp020bB | kg | Morter de junts cimentós millorat, amb absorció d'aigua reduïda i resistència elevada a l'abrasió, tipus CG2 W A, segons UNE-EN 13888, color blanc, per junts de 2 a 15 mm, a base de ciment d'alta resistència, àrids seleccionats, additius especials i pigments, amb efecte antifloridura, antiverdet i preventiu de les eflorescències, hidrorepel·lent, especial per a rejuntat de tot tipus de peces ceràmiques i pedres naturals en zones de proliferació de microorganismes. (material) | 0.5 | 1.46 | 0.730 |
| mt18acc100a | U | Kit de creuetes de PVC per garantir un gruix dels junts entre peces d'entre 1 i 20 mm, en revestiments i paviments ceràmics. (material) | 0.35 | 2.4 | 0.840 |
| mt15bas010a | m | Cordó de polietilè expandit de cel·les tancades, de secció circular de 6 mm de diàmetre, per al replè de fons de junt. (material) | 0.17 | 0.06 | 0.010 |
| mt15bas035a | U | Cartutx de massilla elastòmera tixòtropa, monocomponent, a base de polímers híbrids (MS), de color gris, de 600 ml, d'alta adherència, amb elevades propietats elàstiques, resistència a l'envelliment i als rajos UV, duresa Shore A aproximada de 25 i allargament en trencament > 600%, segons UNE-EN ISO 11600. (material) | 0.02 | 8.24 | 0.165 |
| mo054 | h | Oficial 1ª muntador d'aïllaments. (mà d'obra) | 0.131 | 29.34 | 3.844 |
| mo101 | h | Ajudant muntador d'aïllaments. (mà d'obra) | 0.131 | 25.28 | 3.312 |
| mo024 | h | Oficial 1ª enrajolador. (mà d'obra) | 1.834 | 28.42 | 52.122 |
| mo062 | h | Ajudant enrajolador. (mà d'obra) | 1.31 | 25.28 | 33.117 |
| % | % | Costos directes complementaris | 2 % | 158.226 | 3.165 |
|  |  | Costos directes |  |  | 161.391 |

Residus:
- col·locació: mt28mop080f; factor de residu 0.048
- col·locació: mt28mop085f; factor de residu 0.024
- col·locació: mt28mop030ca; factor de residu 0.07
- col·locació: mt16pep010ad; factor de residu 0.048
- col·locació: mt28mop050a; factor de residu 0.055
- col·locació: mt28mop070b Perfil de cantonada de PVC amb malla, per a reforç de cantells; factor de residu 0.048
- col·locació: mt09mcp007b; factor de residu 0.061013
- col·locació: mt19abp100ecba; factor de residu 0.03493
- col·locació: mt09mcp020bB; factor de residu 0.07
- col·locació: mt15bas010a Cordó de polietilè expandit de cel·les tancades, de secció circular de 6 mm de diàmetre, per al replè de fons de junt; factor de residu 0.044
- col·locació: mt15bas035a; factor de residu 0.06

## Recursos

**mt28mop080f** m Perfil d'arrencada d'alumini
Dades tècniques: Cost energètic 45.264 MJ; Emissió de CO2 3.320 kg; Codi LER 17 04 02; Massa de l'element 0.4 kg; Volum 0.000267 m3
Residus:
- embalatge: re170203 Plàstic. (component de residu); rendiment 0.005 kg; Codi LER 17 02 03; Massa de l'element 1 kg; Volum 0.001667 m3

**mt28mop085f** m Perfil de tancament superior
Dades tècniques: Cost energètic 27.643 MJ; Emissió de CO2 2.016 kg; Codi LER 17 04 02; Massa de l'element 0.24 kg; Volum 0.00016 m3
Residus:
- embalatge: re170203 Plàstic; rendiment 0.008 kg

**mt28mop030ca** kg Morter tipus GP W2
Dades tècniques: Cost energètic 2.251 MJ; Emissió de CO2 0.184 kg; Codi LER 17 09 04; Massa de l'element 1 kg; Volum 0.000667 m3
Residus:
- embalatge: re170203 Plàstic; rendiment 0.003 kg

**mt16pep010ad** m² Panell rígid de poliestirè expandit
Dades tècniques: Cost energètic 114.897 MJ; Emissió de CO2 4.015 kg; Codi LER 17 06 04; Massa de l'element 1.2 kg; Volum 0.002 m3
Residus:
- embalatge: re170203 Plàstic; rendiment 0.024 kg

**mt16pep110m** U Tac d'expansió de polietilè, de 115 mm de longitud, amb clau d'acer, per fixació de plaques aïllants
Dades tècniques: Cost energètic 6.984 MJ; Emissió de CO2 0.423 kg
Residus:
- embalatge: re150101 Envasos de paper i cartró. (component de residu); rendiment 0.09 kg; Codi LER 15 01 01; Massa de l'element 1 kg; Volum 0.001333 m3
- embalatge: re170203 Plàstic; rendiment 0.045 kg

**mt28mop050a** m² Malla de fibra de vidre
Dades tècniques: Cost energètic 13.504 MJ; Emissió de CO2 0.664 kg; Codi LER 17 02 03; Massa de l'element 0.16 kg; Volum 0.000267 m3
Residus:
- embalatge: re170203 Plàstic; rendiment 0.024 kg

**mt28mop070b** m Perfil de cantonada de PVC amb malla, per a reforç de cantells
Dades tècniques: Cost energètic 11.900 MJ; Emissió de CO2 0.855 kg; Codi LER 17 02 03; Massa de l'element 0.2 kg; Volum 0.000333 m3
Residus:
- embalatge: re170203 Plàstic; rendiment 0.005 kg

**mt09mcp007b** kg Adhesiu cimentós millorat
Dades tècniques: Cost energètic 3.871 MJ; Emissió de CO2 0.344 kg; Codi LER 17 09 04; Massa de l'element 1 kg; Volum 0.000667 m3
Residus:
- embalatge: re170203 Plàstic; rendiment 0.003 kg

**mt19abp100ecba** m² Peces de gres porcellànic esmaltat
Dades tècniques: Cost energètic 269.190 MJ; Emissió de CO2 13.222 kg; Codi LER 17 01 03; Massa de l'element 23 kg; Volum 0.0184 m3
Residus:
- embalatge: re150101 Envasos de paper i cartró; rendiment 0.184 kg
- embalatge: re170201 Fusta. (component de residu); rendiment 0.024 kg; Codi LER 17 02 01; Massa de l'element 1 kg; Volum 0.000909 m3

**mt09mcp020bB** kg Morter de junts cimentós millorat
Dades tècniques: Cost energètic 7.725 MJ; Emissió de CO2 0.576 kg; Codi LER 17 09 04; Massa de l'element 1 kg; Volum 0.000667 m3
Residus:
- embalatge: re150101 Envasos de paper i cartró; rendiment 0.02 kg
- embalatge: re170201 Fusta; rendiment 0.005 kg
- embalatge: re170203 Plàstic; rendiment 0.008 kg

**mt15bas010a** m Cordó de polietilè expandit de cel·les tancades, de secció circular de 6 mm de diàmetre, per al replè de fons de junt
Dades tècniques: Cost energètic 9.134 MJ; Emissió de CO2 0.057 kg; Codi LER 17 02 03; Massa de l'element 0.027 kg; Volum 0.000045 m3
Residus:
- embalatge: re170201 Fusta; rendiment 0.04 kg

**mt15bas035a** U Cartutx de massilla elastòmera tixòtropa
Dades tècniques: Cost energètic 113.498 MJ; Emissió de CO2 5.521 kg; Codi LER 17 09 04; Massa de l'element 0.72 kg; Volum 0.00048 m3
Residus:
- embalatge: re170203 Plàstic; rendiment 0.1 kg
