# Sòcol per a sistema ETICS CeramicSystem "BAUMIT" d'aïllament tèrmic per l'exterior de façanes. Revestiment amb peces de gres de porcellana. Col·locació en capa fina

- Propietat de l'arxiu: CYPE Ingenieros S.A.
- Format: FIEBDC-3/2016
- Programa: Generador de preus de la construcció. CYPE Ingenieros, S.A.
- Data: 06/06/2025
- Divisa: EUR
- Costos indirectes: 3 %
- IVA: 21 %

## F Façanes i particions

### FS Façanes ETICS

#### FSC Revestiment ceràmic

**FSC046** m² Sòcol per a sistema ETICS CeramicSystem "BAUMIT" d'aïllament tèrmic per l'exterior de façanes. Revestiment amb peces de gres de porcellana. Col·locació en capa fina.
Sòcol per a sistema CeramicSystem "BAUMIT", amb els panells aïllants soterrats, compost per: panell rígid de poliestirè extrudit, XPS "BAUMIT", de superfície llisa i mecanitzat lateral recte, de 60 mm d'espessor i 1250x600 mm, fixat al suport amb adhesiu bicomponent amb base bituminosa Bitufix 2K "BAUMIT" i fixacions mecàniques amb espiga de rotació S, de poliamida amb cargol d'acer electrogalvanitzat "BAUMIT"; capa de regularització de morter adhesiu StarContact "BAUMIT", armat amb malla de fibra de vidre recoberta amb cautxú SBR, CeramicTex "BAUMIT", de 6,5x7 mm de llum de malla i de 200 g/m² de massa superficial; capa d'impermeabilització mitjançant revestiment elàstic impermeabilitzant monocomponent SockelSchutz Flexibel "BAUMIT", de color gris clar; capa drenant amb làmina drenant d'estructura nodular de polietilè d'alta densitat (PEAD/HDPE), amb nòduls de 7,5 mm d'altura, resistència a la compressió 150 kN/m² segons UNE-EN ISO 604, capacitat de drenatge 5 l/(s·m) i massa nominal 0,5 kg/m², col·locada sobre l'aïllament. Revestiment amb peces de gres porcellànic esmaltat, acabat polit, de 200x200x10 mm, gamma mitja, capacitat d'absorció d'aigua E<0,5%, grup BIa, segons UNE-EN 14411. COL·LOCACIÓ: en capa fina i mitjançant doble encolat amb morter adhesiu CeramicFix "BAUMIT". REJUNTAT: amb morter de junts, d'alta flexibilitat, Ceramic S "BAUMIT", de color gris, en junts de 5 mm d'espessor. Inclús perfils per a formació de goterons TropfkantenProfil "BAUMIT", de PVC amb malla, perfils de cantó Flexibel "BAUMIT" i cinta autoadhesiva FugendichtBand per a segellat d'unions del bastiment de base de la fusteria.
Criteri de valoració econòmica: El preu inclou l'execució de les rematades en els trobaments amb paraments, revestiments o altres elements rebuts en la seva superfície.
Inclou: Preparació de la superfície suport. Tall i preparació de l'aïllament. Col·locació de l'aïllament sobre el parament. Col·locació de la cinta de segellat. Resolució dels punts singulars. Aplicació del morter base i col·locació de la malla de fibra de vidre en la capa de regularització. Aplicació de l'impermeabilitzant. Col·locació de la làmina drenant. Replanteig dels nivells, de la disposició de peces i dels junts. Tall i encaixonat de les peces. Preparació i aplicació del material de col·locació. Formació de juntes de moviment. Col·locació de les peces. Rejuntat. Segellat de junts. Eliminació i neteja del material sobrant. Neteja final de la façana. Neteja final de la façana.
Criteri d'amidament de projecte: Superfície mesurada segons documentació gràfica de Projecte, deduint els buits de superfície major de 2 m², afegint a canvi la superfície de la part interior del buit, corresponent al desenvolupament de brancals i llindes.
Criteri de mesura d'obra: Es mesurarà la superfície realment executada segons especificacions de Projecte, deduint els buits de superfície major de 2 m², afegint a canvi la superfície de la part interior del buit, corresponent al desenvolupament de brancals i llindes.

| Codi | Ut | Descripció | Rendiment | Preu | Import |
|---|---|---|---|---|---|
| mt28bau015a | l | Adhesiu bicomponent amb base bituminosa Bitufix 2K "BAUMIT", compost per emulsió bituminosa modificada amb polímers, poliestirè granulat i ciment, sense dissolvents, per a adherir i reforçar els panells aïllants. (material) | 6 | 3.99 | 23.940 |
| mt16bax010c | m² | Panell rígid de poliestirè extrudit, XPS "BAUMIT", de superfície llisa i mecanitzat lateral recte, de 60 mm d'espessor i 1250x600 mm, resistència tèrmica 1,82 m²K/W, conductivitat tèrmica 0,033 W/(mK), densitat 30 kg/m³, Euroclasse E de reacció al foc segons UNE-EN 13501-1, amb codi de designació XPS-UNE-EN 13164-T1-DS(TH)-CS(10/Y)300-DLT(2)5-WD(V)5-FT1. (material) | 1.1 | 18.36 | 20.196 |
| mt16bau100aa | U | Espiga de rotació S 115 "BAUMIT" de poliamida amb cargol d'acer electrogalvanitzat, de 115 mm de longitud, per fixació de plaques aïllants. (material) | 6 | 0.6 | 3.600 |
| mt28bau160a | m | Perfil TropfkantenProfil "BAUMIT", de PVC, amb malla de fibra de vidre antiàlcalis, color blanc, per a formació de goterons. (material) | 0.17 | 3.65 | 0.621 |
| mt28bau130a | m | Perfil de cantonada Flexibel "BAUMIT", de PVC flexible, color blanc, amb malla incorporada de 12,5 cm d'amplada a cada costat del perfil, per a reforç de cantells. (material) | 0.4 | 1.98 | 0.792 |
| mt28bau010d | kg | Morter adhesiu StarContact "BAUMIT", compost per ciment, lligants orgànics, àrid de 0,6 mm de grandària màxima i additius, per a adherir i reforçar els panells aïllants, i com capa base, previ pastat amb aigua. (material) | 4.5 | 1.1 | 4.950 |
| mt28bau101a | m² | Malla de fibra de vidre recoberta amb cautxú SBR, CeramicTex "BAUMIT", de 6,5x7 mm de llum de malla, de 200 g/m² de massa superficial i de 1x50 m, amb 2350 N/50 mm de resistència a tracció, per armar morters. (material) | 1.1 | 3.06 | 3.366 |
| mt09mab030a | kg | Morter adhesiu CeramicFix "BAUMIT", compost per àrids seleccionats amb granulometria de fins a 0,6 mm de diàmetre, lligants mixtos i additius, per a la col·locació en capa fina de peces ceràmiques, en revestiments exteriors, especialment en façanes. (material) | 1.5 | 1.17 | 1.755 |
| mt19abp100ecba | m² | Peces de gres porcellànic esmaltat, acabat polit, de 200x200x10 mm, gamma mitja, capacitat d'absorció d'aigua E<0,5%, grup BIa, segons UNE-EN 14411. (material) | 0.525 | 33.07 | 17.362 |
| mt09mab040a | kg | Morter de junts, d'alta flexibilitat, Ceramic S "BAUMIT", de color gris, a base de ciment, lligants orgànics, àrids i additius, hidròfug, per a rejuntat de revestiments ceràmics. (material) | 0.7 | 2.98 | 2.086 |
| mt18acc100a | U | Kit de creuetes de PVC per garantir un gruix dels junts entre peces d'entre 1 i 20 mm, en revestiments i paviments ceràmics. (material) | 0.175 | 2.4 | 0.420 |
| mt28bau125a | m | Cinta de segellat autoexpansiva i autoadhesiva FugendichtBand "BAUMIT", d'escuma de poliuretà precomprimida, amb resistència a la intempèrie i impermeable a l'aigua de pluja, per a un ample de junt de 2 a 6 mm. (material) | 0.5 | 1.52 | 0.760 |
| mt28bau150a | kg | Revestiment elàstic impermeabilitzant monocomponent SockelSchutz Flexibel "BAUMIT", de color gris clar, compost per ciment, àrids i additius, sense dissolvents, d'elasticitat permanent i amb resistència als raigs UV, com a protecció enfront de la humitat per capil·laritat i infiltracions d'aigua de pluja. (material) | 0.6 | 5.59 | 3.354 |
| mt14gdo010a | m² | Làmina drenant d'estructura nodular de polietilè d'alta densitat (PEAD/HDPE), amb nòduls de 7,5 mm d'altura, resistència a la compressió 150 kN/m² segons UNE-EN ISO 604, capacitat de drenatge 5 l/(s·m) i massa nominal 0,5 kg/m². (material) | 0.2 | 2.09 | 0.418 |
| mo054 | h | Oficial 1ª muntador d'aïllaments. (mà d'obra) | 0.131 | 30.63 | 4.013 |
| mo101 | h | Ajudant muntador d'aïllaments. (mà d'obra) | 0.131 | 26.39 | 3.457 |
| mo039 | h | Oficial 1ª revocador. (mà d'obra) | 1.009 | 29.67 | 29.937 |
| mo079 | h | Ajudant revocador. (mà d'obra) | 1.009 | 26.39 | 26.628 |
| mo032 | h | Oficial 1ª aplicador de productes impermeabilitzants. (mà d'obra) | 0.131 | 29.67 | 3.887 |
| mo070 | h | Ajudant aplicador de productes impermeabilitzants. (mà d'obra) | 0.131 | 26.39 | 3.457 |
| % | % | Costos directes complementaris | 2 % | 154.999 | 3.100 |
|  |  | Costos directes |  |  | 158.099 |

Residus:
- col·locació: mt28bau015a; factor de residu 0.0105
- col·locació: mt16bax010c; factor de residu 0.024
- col·locació: mt28bau160a; factor de residu 0.048
- col·locació: mt28bau010d; factor de residu 0.0063
- col·locació: mt28bau101a; factor de residu 0.055
- col·locació: mt09mab030a; factor de residu 0.0063
- col·locació: mt19abp100ecba; factor de residu 0.0301055
- col·locació: mt09mab040a; factor de residu 0.035
- col·locació: mt28bau125a; factor de residu 0.06
- col·locació: mt28bau150a; factor de residu 0.07
- col·locació: mt14gdo010a; factor de residu 0.07

## Recursos

**mt28bau015a** l Adhesiu bicomponent amb base bituminosa Bitufix 2K "BAUMIT"
Dades tècniques: Cost energètic 31.488 MJ; Emissió de CO2 1.529 kg; Codi LER 17 03 02; Massa de l'element 1.02 kg; Volum 0.00102 m3
Residus:
- embalatge: re170203 Plàstic. (component de residu); rendiment 0.023 kg; Codi LER 17 02 03; Massa de l'element 1 kg; Volum 0.001667 m3

**mt16bax010c** m² Panell rígid de poliestirè extrudit
Dades tècniques: Cost energètic 161.244 MJ; Emissió de CO2 5.150 kg; Codi LER 17 06 04; Massa de l'element 1.8 kg; Volum 0.003 m3
Residus:
- embalatge: re170203 Plàstic; rendiment 0.034 kg

**mt16bau100aa** U Espiga de rotació S 115 "BAUMIT" de poliamida amb cargol d'acer electrogalvanitzat
Dades tècniques: Cost energètic 1.619 MJ; Emissió de CO2 1.307 kg
Residus:
- embalatge: re150101 Envasos de paper i cartró. (component de residu); rendiment 1.463 kg; Codi LER 15 01 01; Massa de l'element 1 kg; Volum 0.001333 m3

**mt28bau160a** m Perfil TropfkantenProfil "BAUMIT"
Dades tècniques: Cost energètic 11.900 MJ; Emissió de CO2 0.855 kg; Codi LER 17 02 03; Massa de l'element 0.2 kg; Volum 0.000333 m3
Residus:
- embalatge: re170203 Plàstic; rendiment 0.005 kg

**mt28bau010d** kg Morter adhesiu StarContact "BAUMIT"
Dades tècniques: Cost energètic 6.844 MJ; Emissió de CO2 0.140 kg; Codi LER 17 01 01; Massa de l'element 1 kg; Volum 0.000667 m3
Residus:
- embalatge: re150101 Envasos de paper i cartró; rendiment 0.012 kg
- embalatge: re170201 Fusta. (component de residu); rendiment 0.019 kg; Codi LER 17 02 01; Massa de l'element 1 kg; Volum 0.000909 m3
- embalatge: re170203 Plàstic; rendiment 0.001 kg

**mt28bau101a** m² Malla de fibra de vidre recoberta amb cautxú SBR
Dades tècniques: Cost energètic 16.299 MJ; Emissió de CO2 0.801 kg; Codi LER 17 02 03; Massa de l'element 0.2 kg; Volum 0.000333 m3
Residus:
- embalatge: re170203 Plàstic; rendiment 0.024 kg

**mt09mab030a** kg Morter adhesiu CeramicFix "BAUMIT"
Dades tècniques: Cost energètic 6.844 MJ; Emissió de CO2 0.140 kg; Codi LER 17 01 01; Massa de l'element 1 kg; Volum 0.000667 m3
Residus:
- embalatge: re150101 Envasos de paper i cartró; rendiment 0.012 kg
- embalatge: re170201 Fusta; rendiment 0.019 kg
- embalatge: re170203 Plàstic; rendiment 0.001 kg

**mt19abp100ecba** m² Peces de gres porcellànic esmaltat
Dades tècniques: Cost energètic 269.494 MJ; Emissió de CO2 13.224 kg; Codi LER 17 01 03; Massa de l'element 23 kg; Volum 0.0184 m3
Residus:
- embalatge: re150101 Envasos de paper i cartró; rendiment 0.19 kg
- embalatge: re170201 Fusta; rendiment 0.026 kg

**mt09mab040a** kg Morter de junts
Dades tècniques: Cost energètic 7.958 MJ; Emissió de CO2 0.580 kg; Codi LER 17 09 04; Massa de l'element 1 kg; Volum 0.000667 m3
Residus:
- embalatge: re150101 Envasos de paper i cartró; rendiment 0.021 kg
- embalatge: re170201 Fusta; rendiment 0.006 kg
- embalatge: re170203 Plàstic; rendiment 0.009 kg

**mt28bau125a** m Cinta de segellat autoexpansiva i autoadhesiva FugendichtBand "BAUMIT"
Dades tècniques: Cost energètic 0.708 MJ; Emissió de CO2 0.034 kg; Codi LER 17 06 04; Massa de l'element 0.0042 kg; Volum 0.000007 m3
Residus:
- embalatge: re170203 Plàstic; rendiment 0.001 kg

**mt28bau150a** kg Revestiment elàstic impermeabilitzant monocomponent SockelSchutz Flexibel "BAUMIT"
Dades tècniques: Cost energètic 46.244 MJ; Emissió de CO2 1.815 kg; Codi LER 17 09 04; Massa de l'element 1 kg; Volum 0.000667 m3
Residus:
- embalatge: re150104 Envasos metàl·lics. (component de residu); rendiment 0.097 kg; Codi LER 15 01 04; Massa de l'element 1 kg; Volum 0.001667 m3

**mt14gdo010a** m² Làmina drenant d'estructura nodular de polietilè d'alta densitat (PEAD/HDPE)
Dades tècniques: Cost energètic 53.284 MJ; Emissió de CO2 2.646 kg; Codi LER 17 02 03; Massa de l'element 0.5 kg; Volum 0.000833 m3
Residus:
- embalatge: re170203 Plàstic; rendiment 0.05 kg
