# Sistema ETICS Traditerm "GRUPO PUMA" d'aïllament tèrmic per l'exterior de façanes

- Propietat de l'arxiu: CYPE Ingenieros S.A.
- Format: FIEBDC-3/2016
- Programa: Generador de preus de la construcció. CYPE Ingenieros, S.A.
- Data: 17/06/2024
- Divisa: EUR
- Costos indirectes: 3 %
- IVA: 21 %

## F Façanes i particions

### FS Façanes ETICS

#### FSM Revestiment continu mineral o sintètic

**FSM020** m² Sistema ETICS Traditerm "GRUPO PUMA" d'aïllament tèrmic per l'exterior de façanes.
Aïllament tèrmic per l'exterior de façanes, de fàbrica ceràmica, de maó silicocalcari o de bloc de formigó, amb el sistema Traditerm EPS "GRUPO PUMA", amb ETE 07/0054, compost per: panell rígid de poliestirè expandit, Traditerm Panel EPS "GRUPO PUMA", segons UNE-EN 13163, de superfície llisa i mecanitzat lateral recte, de color blanc, de 60 mm d'espessor, fixat al suport amb morter Traditerm "GRUPO PUMA", aplicat manualment i fixacions mecàniques amb tac d'expansió de polipropilè Traditerm "GRUPO PUMA"; capa de regularització de morter Traditerm "GRUPO PUMA", aplicat manualment, armat amb malla de fibra de vidre, antiàlcalis, Traditerm "GRUPO PUMA", de 5x4 mm de llum de malla, de 0,6 mm d'espessor i de 160 g/m² de massa superficial; capa d'acabat de morter acrílic Morcemcril "GRUPO PUMA", color Blanco 100, sobre emprimació acrílica Fondo Morcemcril "GRUPO PUMA". Inclús perfils d'arrencada Traditerm "GRUPO PUMA", d'alumini, perfils per a formació de goterons Traditerm "GRUPO PUMA", de PVC amb malla, perfils de cantó Traditerm "GRUPO PUMA", de PVC amb malla, massilla segelladora monocomponent Pumalastic-Ms "GRUPO PUMA" i cordó d'escuma de polietilè expandit de cel·les tancades per a segellat de junts.
Criteri de valoració econòmica: El preu inclou l'execució de les rematades en els trobaments amb paraments, revestiments o altres elements rebuts en la seva superfície.
Inclou: Preparació de la superfície suport. Col·locació de la malla d'arrancada. Col·locació del perfil d'arrencada. Tall i preparació de l'aïllament. Col·locació de l'aïllament sobre el parament. Escatat de tota la superfície. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28mop080x | m | Perfil d'arrencada Traditerm "GRUPO PUMA" d'alumini, de 60 mm d'amplada, amb goteró, per anivellació i suport dels panells aïllants dels sistemes d'aïllament tèrmic per l'exterior sobre la línia de sòcol; inclús kit de fixació per a perfil. (material) | 0.17 | 5.99 | 1.018 |
| mt28mop030ha | kg | Morter tipus GP W2, segons UNE-EN 998-1 Traditerm "GRUPO PUMA", impermeable a l'aigua de pluja, permeable al vapor d'aigua i no propagador de la flama, per a aplicar amb llana, per adherir els panells aïllants i com capa base, previ pastat amb aigua. (material) | 9 | 0.77 | 6.930 |
| mt16pep010dd | m² | Panell rígid de poliestirè expandit, Traditerm Panel EPS "GRUPO PUMA", segons UNE-EN 13163, de superfície llisa i mecanitzat lateral recte, de color blanc, de 60 mm d'espessor, amb resistència a l'envelliment i permeable al vapor d'aigua, resistència tèrmica 1,58 m²K/W, conductivitat tèrmica 0,038 W/(mK), Euroclasse E de reacció al foc segons UNE-EN 13501-1. (material) | 1.05 | 9.52 | 9.996 |
| mt16pep100D | U | Tac d'expansió de polipropilè Traditerm "GRUPO PUMA", de 120 mm de longitud, per fixació de plaques aïllants. (material) | 8 | 0.23 | 1.840 |
| mt28mop050e | m² | Malla de fibra de vidre, antiàlcalis, Traditerm "GRUPO PUMA", de 5x4 mm de llum de malla, de 0,6 mm d'espessor, de 160 g/m² de massa superficial i de 1,1x50 m, per armar morters. (material) | 1.1 | 1.68 | 1.848 |
| mt28mop090b | m | Perfil de PVC amb malla de fibra de vidre antiàlcalis, Traditerm "GRUPO PUMA", per a formació de goterons. (material) | 0.17 | 5.2 | 0.884 |
| mt28mop070d | m | Perfil de cantonada Traditerm "GRUPO PUMA" de PVC amb malla, per a reforç de cantells. (material) | 0.3 | 1.43 | 0.429 |
| mt28mop320d | kg | Emprimació acrílica Fondo Morcemcril "GRUPO PUMA", composta per resines acríliques, pigments minerals i additius orgànics i inorgànics, impermeable a l'aigua de pluja i permeable al vapor d'aigua, per a aplicar amb brotxa, corró o pistola. (material) | 0.22 | 3.78 | 0.832 |
| mt28mop310ug | kg | Morter acrílic Morcemcril "GRUPO PUMA", color Blanco 100, compost per resines acríliques, pigments minerals i additius orgànics i inorgànics, antifloridura i antiverdet, permeable al vapor d'aigua i amb resistència a l'envelliment, a la contaminació urbana i als rajos UV, per a revestiment de paraments exteriors. (material) | 2.5 | 3.94 | 9.850 |
| mt15bas010a | m | Cordó de polietilè expandit de cel·les tancades, de secció circular de 6 mm de diàmetre, per al replè de fons de junt. (material) | 0.17 | 0.06 | 0.010 |
| mt15igp101a | U | Cartutx de massilla monocomponent a base de polímers híbrids, Pumalastic-Ms "GRUPO PUMA", de 290 cm³, amb duresa Shore A aproximada de 40, segons UNE-EN ISO 868 i elongació a ruptura >= 550%, segons UNE-EN ISO 8339. (material) | 0.02 | 8.02 | 0.160 |
| mo054 | h | Oficial 1ª muntador d'aïllaments. (mà d'obra) | 0.131 | 29.34 | 3.844 |
| mo101 | h | Ajudant muntador d'aïllaments. (mà d'obra) | 0.131 | 25.28 | 3.312 |
| mo039 | h | Oficial 1ª revocador. (mà d'obra) | 0.786 | 28.42 | 22.338 |
| mo079 | h | Ajudant revocador. (mà d'obra) | 0.786 | 25.28 | 19.870 |
| % | % | Costos directes complementaris | 2 % | 83.161 | 1.663 |
|  |  | Costos directes |  |  | 84.824 |

Residus:
- col·locació: mt28mop080x; factor de residu 0.048
- col·locació: mt28mop030ha; factor de residu 0.07
- col·locació: mt16pep010dd; factor de residu 0.048
- col·locació: mt28mop050e; factor de residu 0.055
- col·locació: mt28mop090b Perfil de PVC amb malla de fibra de vidre antiàlcalis, Traditerm "GRUPO PUMA", per a formació de goterons; factor de residu 0.048
- col·locació: mt28mop070d Perfil de cantonada Traditerm "GRUPO PUMA" de PVC amb malla, per a reforç de cantells; factor de residu 0.048
- col·locació: mt28mop320d; factor de residu 0.043721
- col·locació: mt28mop310ug; factor de residu 0.049925
- col·locació: mt15bas010a Cordó de polietilè expandit de cel·les tancades, de secció circular de 6 mm de diàmetre, per al replè de fons de junt; factor de residu 0.044
- col·locació: mt15igp101a; factor de residu 0.06

## Recursos

**mt28mop080x** m Perfil d'arrencada Traditerm "GRUPO PUMA" d'alumini
Dades tècniques: Cost energètic 45.264 MJ; Emissió de CO2 3.320 kg; Codi LER 17 04 02; Massa de l'element 0.4 kg; Volum 0.000267 m3
Residus:
- embalatge: re170203 Plàstic. (component de residu); rendiment 0.005 kg; Codi LER 17 02 03; Massa de l'element 1 kg; Volum 0.001667 m3

**mt28mop030ha** kg Morter tipus GP W2
Dades tècniques: Cost energètic 2.251 MJ; Emissió de CO2 0.184 kg; Codi LER 17 09 04; Massa de l'element 1 kg; Volum 0.000667 m3
Residus:
- embalatge: re170203 Plàstic; rendiment 0.003 kg

**mt16pep010dd** m² Panell rígid de poliestirè expandit
Dades tècniques: Cost energètic 114.897 MJ; Emissió de CO2 4.015 kg; Codi LER 17 06 04; Massa de l'element 1.2 kg; Volum 0.002 m3
Residus:
- embalatge: re170203 Plàstic; rendiment 0.024 kg

**mt16pep100D** U Tac d'expansió de polipropilè Traditerm "GRUPO PUMA", de 120 mm de longitud, per fixació de plaques aïllants
Dades tècniques: Cost energètic 1.154 MJ; Emissió de CO2 0.096 kg
Residus:
- embalatge: re150101 Envasos de paper i cartró. (component de residu); rendiment 0.072 kg; Codi LER 15 01 01; Massa de l'element 1 kg; Volum 0.001333 m3

**mt28mop050e** m² Malla de fibra de vidre
Dades tècniques: Cost energètic 13.504 MJ; Emissió de CO2 0.664 kg; Codi LER 17 02 03; Massa de l'element 0.16 kg; Volum 0.000267 m3
Residus:
- embalatge: re170203 Plàstic; rendiment 0.024 kg

**mt28mop090b** m Perfil de PVC amb malla de fibra de vidre antiàlcalis, Traditerm "GRUPO PUMA", per a formació de goterons
Dades tècniques: Cost energètic 11.900 MJ; Emissió de CO2 0.855 kg; Codi LER 17 02 03; Massa de l'element 0.2 kg; Volum 0.000333 m3
Residus:
- embalatge: re170203 Plàstic; rendiment 0.005 kg

**mt28mop070d** m Perfil de cantonada Traditerm "GRUPO PUMA" de PVC amb malla, per a reforç de cantells
Dades tècniques: Cost energètic 11.900 MJ; Emissió de CO2 0.855 kg; Codi LER 17 02 03; Massa de l'element 0.2 kg; Volum 0.000333 m3
Residus:
- embalatge: re170203 Plàstic; rendiment 0.005 kg

**mt28mop320d** kg Emprimació acrílica Fondo Morcemcril "GRUPO PUMA"
Dades tècniques: Cost energètic 86.761 MJ; Emissió de CO2 3.294 kg; Codi LER 17 09 04; Massa de l'element 1 kg; Volum 0.000667 m3
Residus:
- embalatge: re170203 Plàstic; rendiment 0.003 kg

**mt28mop310ug** kg Morter acrílic Morcemcril "GRUPO PUMA"
Dades tècniques: Cost energètic 15.053 MJ; Emissió de CO2 0.575 kg; Codi LER 17 09 04; Massa de l'element 1 kg; Volum 0.000667 m3
Residus:
- embalatge: re170203 Plàstic; rendiment 0.003 kg

**mt15bas010a** m Cordó de polietilè expandit de cel·les tancades, de secció circular de 6 mm de diàmetre, per al replè de fons de junt
Dades tècniques: Cost energètic 9.134 MJ; Emissió de CO2 0.057 kg; Codi LER 17 02 03; Massa de l'element 0.027 kg; Volum 0.000045 m3
Residus:
- embalatge: re170201 Fusta. (component de residu); rendiment 0.04 kg; Codi LER 17 02 01; Massa de l'element 1 kg; Volum 0.000909 m3

**mt15igp101a** U Cartutx de massilla monocomponent a base de polímers híbrids
Dades tècniques: Cost energètic 63.323 MJ; Emissió de CO2 3.085 kg; Codi LER 17 09 04; Massa de l'element 0.372 kg; Volum 0.000248 m3
Residus:
- embalatge: re170203 Plàstic; rendiment 0.1 kg
