# Sistema ETICS "WEBER" d'aïllament tèrmic per l'exterior de façanes

- Propietat de l'arxiu: CYPE Ingenieros S.A.
- Format: FIEBDC-3/2016
- Programa: Generador de preus de la construcció. CYPE Ingenieros, S.A.
- Data: 30/07/2024
- Divisa: EUR
- Costos indirectes: 3 %
- IVA: 21 %

## F Façanes i particions

### FS Façanes ETICS

#### FSM Revestiment continu mineral o sintètic

**FSM110** m² Sistema ETICS "WEBER" d'aïllament tèrmic per l'exterior de façanes.
Aïllament tèrmic per l'exterior de façanes, amb el sistema Webertherm ETICS "WEBER", ETE 14/0365, compost per: panell rígid de poliestirè expandit, Webertherm Placa EPS "WEBER", de 60 mm d'espessor, fixat al suport amb morter polimèric d'altes prestacions reforçat amb fibres, Webertherm BaseGel, "WEBER", color gris i fixacions mecàniques amb espiga de polipropilè amb clau de plàstic reforçat amb fibra de vidre, Webertherm Espiga H3 "WEBER"; capa de regularització de morter polimèric d'altes prestacions reforçat amb fibres, Webertherm BaseGel, "WEBER", color blanc, armat amb malla de fibra de vidre antiàlcalis, Webertherm Malla 160 "WEBER", de 3,5x3,8 mm de llum de malla, 160 g/m² de massa superficial i 0,52 mm de gruix; capa d'acabat de morter orgànic Webertene Advance XS "WEBER", color a escollir, gamma Estándar, acabat gota, sobre emprimació reguladora de l'absorció Webertene Primer "WEBER". Inclús perfils d'arrencada "WEBER", d'alumini, perfils per a formació de goterons Webertherm CF "WEBER", de PVC amb malla i perfils de cantó "WEBER", de PVC amb malla.
Criteri de valoració econòmica: El preu inclou l'execució de les rematades en els trobaments amb paraments, revestiments o altres elements rebuts en la seva superfície.
Inclou: Preparació de la superfície suport. Col·locació del perfil d'arrencada. Tall i preparació de l'aïllament. Col·locació de l'aïllament sobre el parament. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28maw200c | m | Perfil d'arrencada "WEBER", d'alumini, de 60 mm d'amplada i 0,88 mm de gruix, amb goteró, per anivellació i suport dels panells aïllants dels sistemes d'aïllament tèrmic per l'exterior sobre la línia de sòcol; inclús kit de fixació per a perfil. (material) | 0.17 | 4.77 | 0.811 |
| mt28mpc020a | kg | Morter polimèric d'altes prestacions reforçat amb fibres, Webertherm BaseGel, "WEBER", color gris, compost de ciment gris, càrregues minerals, resines hidròfugues redispersables, fibres i additius especials, per a aplicar amb llana, per adherir els panells aïllants i com capa base, tipus GP CSIII W2, segons UNE-EN 998-1. (material) | 6 | 0.76 | 4.560 |
| mt16pew010e | m² | Panell rígid de poliestirè expandit, Webertherm Placa EPS "WEBER", de 60 mm d'espessor, segons UNE-EN 13163, resistència tèrmica 1,62 m²K/W, conductivitat tèrmica 0,037 W/(mK), Euroclasse E de reacció al foc segons UNE-EN 13501-1. (material) | 1.05 | 9.86 | 10.353 |
| mt16pew040b | U | Espiga de polipropilè amb clau de plàstic reforçat amb fibra de vidre, Webertherm Espiga H3 "WEBER", de 95 mm de longitud, per fixació de panells aïllants. (material) | 6 | 0.3 | 1.800 |
| mt28mpc020c | kg | Morter polimèric d'altes prestacions reforçat amb fibres, Webertherm BaseGel, "WEBER", color blanc, compost de ciment blanc, càrregues minerals, resines hidròfugues redispersables, fibres i additius especials, per a aplicar amb llana, per adherir els panells aïllants i com capa base, tipus GP CSIII W2, segons UNE-EN 998-1. (material) | 7.5 | 0.82 | 6.150 |
| mt28maw050h | m² | Malla de fibra de vidre antiàlcalis, Webertherm Malla 160 "WEBER", de 3,5x3,8 mm de llum de malla, 160 g/m² de massa superficial, 0,52 mm de gruix i de 0,11x50 m, per armar morters. (material) | 1.1 | 1.66 | 1.826 |
| mt28maw250a | m | Perfil de PVC amb malla de fibra de vidre antiàlcalis, Webertherm CF "WEBER", per a formació de goterons. (material) | 0.17 | 5.36 | 0.911 |
| mt28maw230a | m | Perfil de cantonada Webertherm "WEBER", de PVC, amb malla incorporada de fibra de vidre de 9 i 10 cm d'amplada a cada costat del perfil, per a reforç de cantells. (material) | 0.3 | 1.35 | 0.405 |
| mt28maw240b | m | Perfil de tancament lateral Webertherm "WEBER", d'alumini, de 60 mm d'amplada. (material) | 0.3 | 8.74 | 2.622 |
| mt28pcc010c | l | Emprimació reguladora de l'absorció Webertene Primer "WEBER", color a escollir, gamma Estándar, a base de copolímers acrílics, càrregues minerals i additius especials, impermeable a l'aigua de pluja i permeable al vapor d'aigua. (material) | 0.45 | 6.94 | 3.123 |
| mt28esc090c | kg | Morter orgànic Webertene Advance XS "WEBER", color a escollir, gamma Estándar, acabat gota, a base de siloxans, càrregues minerals, pigments resistents als rajos UV, fungicides i additius especials. Segons UNE-EN 15824. (material) | 1.5 | 4.26 | 6.390 |
| mo054 | h | Oficial 1ª muntador d'aïllaments. (mà d'obra) | 0.131 | 29.34 | 3.844 |
| mo101 | h | Ajudant muntador d'aïllaments. (mà d'obra) | 0.131 | 25.28 | 3.312 |
| mo039 | h | Oficial 1ª revocador. (mà d'obra) | 0.786 | 28.42 | 22.338 |
| mo079 | h | Ajudant revocador. (mà d'obra) | 0.786 | 25.28 | 19.870 |
| % | % | Costos directes complementaris | 2 % | 88.315 | 1.766 |
|  |  | Costos directes |  |  | 90.081 |

Residus:
- col·locació: mt28maw200c; factor de residu 0.048
- col·locació: mt28mpc020a; factor de residu 0.015451
- col·locació: mt16pew010e; factor de residu 0.047415
- col·locació: mt28mpc020c; factor de residu 0.014458
- col·locació: mt28maw050h; factor de residu 0.055
- col·locació: mt28maw250a Perfil de PVC amb malla de fibra de vidre antiàlcalis, Webertherm CF "WEBER", per a formació de goterons; factor de residu 0.048
- col·locació: mt28maw230a; factor de residu 0.048
- col·locació: mt28esc090c; factor de residu 0.0066

## Recursos

**mt28maw200c** m Perfil d'arrencada "WEBER"
Dades tècniques: Cost energètic 45.264 MJ; Emissió de CO2 3.320 kg; Codi LER 17 04 02; Massa de l'element 0.4 kg; Volum 0.000267 m3
Residus:
- embalatge: re170203 Plàstic. (component de residu); rendiment 0.005 kg; Codi LER 17 02 03; Massa de l'element 1 kg; Volum 0.001667 m3

**mt28mpc020a** kg Morter polimèric d'altes prestacions reforçat amb fibres
Dades tècniques: Cost energètic 3.340 MJ; Emissió de CO2 0.250 kg; Codi LER 17 01 01; Massa de l'element 1 kg; Volum 0.000667 m3

**mt16pew010e** m² Panell rígid de poliestirè expandit
Dades tècniques: Cost energètic 114.921 MJ; Emissió de CO2 4.017 kg; Codi LER 17 06 04; Massa de l'element 1.2 kg; Volum 0.002 m3
Residus:
- embalatge: re170203 Plàstic; rendiment 0.024 kg

**mt16pew040b** U Espiga de polipropilè amb clau de plàstic reforçat amb fibra de vidre
Dades tècniques: Cost energètic 0.318 MJ; Emissió de CO2 0.070 kg
Residus:
- embalatge: re150101 Envasos de paper i cartró. (component de residu); rendiment 0.072 kg; Codi LER 15 01 01; Massa de l'element 1 kg; Volum 0.001333 m3

**mt28mpc020c** kg Morter polimèric d'altes prestacions reforçat amb fibres
Dades tècniques: Cost energètic 3.340 MJ; Emissió de CO2 0.250 kg; Codi LER 17 01 01; Massa de l'element 1 kg; Volum 0.000667 m3

**mt28maw050h** m² Malla de fibra de vidre antiàlcalis
Dades tècniques: Cost energètic 13.504 MJ; Emissió de CO2 0.664 kg; Codi LER 17 02 03; Massa de l'element 0.16 kg; Volum 0.000267 m3
Residus:
- embalatge: re170203 Plàstic; rendiment 0.024 kg

**mt28maw250a** m Perfil de PVC amb malla de fibra de vidre antiàlcalis, Webertherm CF "WEBER", per a formació de goterons
Dades tècniques: Cost energètic 11.900 MJ; Emissió de CO2 0.855 kg; Codi LER 17 02 03; Massa de l'element 0.2 kg; Volum 0.000333 m3
Residus:
- embalatge: re170203 Plàstic; rendiment 0.005 kg

**mt28maw230a** m Perfil de cantonada Webertherm "WEBER"
Dades tècniques: Cost energètic 11.900 MJ; Emissió de CO2 0.855 kg; Codi LER 17 02 03; Massa de l'element 0.2 kg; Volum 0.000333 m3
Residus:
- embalatge: re170203 Plàstic; rendiment 0.005 kg

**mt28esc090c** kg Morter orgànic Webertene Advance XS "WEBER"
Dades tècniques: Cost energètic 4.268 MJ; Emissió de CO2 0.262 kg; Codi LER 17 01 01; Massa de l'element 1 kg; Volum 0.000667 m3
Residus:
- embalatge: re150101 Envasos de paper i cartró; rendiment 0.014 kg
