# Cargol amb trencament de pont tèrmic en façanes ETICS

- Propietat de l'arxiu: CYPE Ingenieros S.A.
- Format: FIEBDC-3/2016
- Programa: Generador de preus de la construcció. CYPE Ingenieros, S.A.
- Data: 17/06/2024
- Divisa: EUR
- Costos indirectes: 3 %
- IVA: 21 %

## F Façanes i particions

### FS Façanes ETICS

#### FSX Ancoratges

**FSX005** U Cargol amb trencament de pont tèrmic en façanes ETICS.
Cargol de niló reforçat amb fibra de vidre i volandera de EPDM, de 8 mm de diàmetre i 55 mm de longitud, amb trencament de pont tèrmic, càrrega màxima 5 kg, per a fixació d'element a l'aïllament tèrmic de poliestirè extrudit (XPS) en façanes ETICS.
Inclou: Replanteig. Col·locació de l'element. Neteja de la pols resultant.
Criteri d'amidament de projecte: Nombre d'unitats previstes, segons documentació gràfica de Projecte.
Criteri de mesura d'obra: Es mesurarà el nombre d'unitats realment executades segons especificacions de Projecte.

| Codi | Ut | Descripció | Rendiment | Preu | Import |
|---|---|---|---|---|---|
| mt26aaa040a | U | Cargol de niló reforçat amb fibra de vidre i volandera de EPDM, de 8 mm de diàmetre i 55 mm de longitud, amb trencament de pont tèrmic, càrrega màxima 5 kg. (material) | 1 | 0.4 | 0.400 |
| mo112 | h | Peó especialitzat construcció. (mà d'obra) | 0.007 | 24.59 | 0.172 |
| % | % | Costos directes complementaris | 2 % | 0.572 | 0.011 |
|  |  | Costos directes |  |  | 0.583 |
