# Reforç per a sistema ETICS NatureSystem "BAUMIT" d'aïllament tèrmic d'origen vegetal per l'exterior de façanes

- Propietat de l'arxiu: CYPE Ingenieros S.A.
- Format: FIEBDC-3/2016
- Programa: Generador de preus de la construcció. CYPE Ingenieros, S.A.
- Data: 17/06/2024
- Divisa: EUR
- Costos indirectes: 3 %
- IVA: 21 %

## F Façanes i particions

### FV Façanes ETICS amb aïllament tèrmic d'origen vegetal

#### FVM Revestiment continu mineral o sintètic

**FVM044** m² Reforç per a sistema ETICS NatureSystem "BAUMIT" d'aïllament tèrmic d'origen vegetal per l'exterior de façanes.
Capa addicional de reforç per alsistema NatureSystem "BAUMIT", amb ETE 09/0305, mitjançant l'aplicació d'una capa de morter de 3 mm d'espessor mínim, realitzada amb morter adhesiu StarContact White Light "BAUMIT", de color blanc, armat amb malla de fibra de vidre antiàlcalis, ArmaTex "BAUMIT", de 6x6 mm de llum de malla i de 330 g/m² de massa superficial, cavalcada 10 cm; aplicada en zones susceptibles d'impacte des de l'arrencada del sistema, sobre la capa de regularització i abans de l'aplicació de l'emprimació.
Criteri de valoració econòmica: El preu inclou l'execució de les rematades en els trobaments amb paraments, revestiments o altres elements rebuts en la seva superfície.
Inclou: Aplicació d'una primera capa de morter sobre la capa de regularització. Col·locació de la malla de reforç. Aplicació d'una segona capa de morter sobre la malla de reforç. Resolució de punts singulars.
Criteri d'amidament de projecte: Superfície mesurada segons documentació gràfica de Projecte, deduint els buits de superfície major de 2 m², afegint a canvi la superfície de la part interior del buit, corresponent al desenvolupament de brancals i llindes.
Criteri de mesura d'obra: Es mesurarà la superfície realment executada segons especificacions de Projecte, deduint els buits de superfície major de 2 m², afegint a canvi la superfície de la part interior del buit, corresponent al desenvolupament de brancals i llindes.

| Codi | Ut | Descripció | Rendiment | Preu | Import |
|---|---|---|---|---|---|
| mt28bau090a | kg | Morter adhesiu StarContact White Light "BAUMIT", de color blanc, compost per ciment blanc, lligants orgànics, àrids i additius, permeable al vapor d'aigua i amb resistència a la intempèrie i a la gelada, per a adherir i reforçar els panells aïllants, i com capa base, previ pastat amb aigua. (material) | 4.5 | 1.29 | 5.805 |
| mt28bau100c | m² | Malla de fibra de vidre antiàlcalis, ArmaTex "BAUMIT", de 6x6 mm de llum de malla, de 330 g/m² de massa superficial i de 0,1x25 m, amb 4000 N/50 mm de resistència a tracció, per armar morters. (material) | 1.1 | 5.82 | 6.402 |
| mo039 | h | Oficial 1ª revocador. (mà d'obra) | 0.157 | 28.42 | 4.462 |
| mo079 | h | Ajudant revocador. (mà d'obra) | 0.157 | 25.28 | 3.969 |
| % | % | Costos directes complementaris | 2 % | 20.638 | 0.413 |
|  |  | Costos directes |  |  | 21.051 |

Residus:
- col·locació: mt28bau090a; factor de residu 0.0063
- col·locació: mt28bau100c; factor de residu 0.055

## Recursos

**mt28bau090a** kg Morter adhesiu StarContact White Light "BAUMIT"
Dades tècniques: Cost energètic 6.644 MJ; Emissió de CO2 0.130 kg; Codi LER 17 01 01; Massa de l'element 1 kg; Volum 0.000667 m3
Residus:
- embalatge: re150101 Envasos de paper i cartró. (component de residu); rendiment 0.012 kg; Codi LER 15 01 01; Massa de l'element 1 kg; Volum 0.001333 m3
- embalatge: re170201 Fusta. (component de residu); rendiment 0.019 kg; Codi LER 17 02 01; Massa de l'element 1 kg; Volum 0.000909 m3
- embalatge: re170203 Plàstic. (component de residu); rendiment 0.001 kg; Codi LER 17 02 03; Massa de l'element 1 kg; Volum 0.001667 m3

**mt28bau100c** m² Malla de fibra de vidre antiàlcalis
Dades tècniques: Cost energètic 25.382 MJ; Emissió de CO2 1.247 kg; Codi LER 17 02 03; Massa de l'element 0.33 kg; Volum 0.00055 m3
Residus:
- embalatge: re170203 Plàstic; rendiment 0.024 kg
