# Sistema ETICS d'aïllament tèrmic d'origen vegetal per l'exterior de façanes

- Propietat de l'arxiu: CYPE Ingenieros S.A.
- Format: FIEBDC-3/2016
- Programa: Generador de preus de la construcció. CYPE Ingenieros, S.A.
- Data: 30/07/2024
- Divisa: EUR
- Costos indirectes: 3 %
- IVA: 21 %

## F Façanes i particions

### FV Façanes ETICS amb aïllament tèrmic d'origen vegetal

#### FVM Revestiment continu mineral o sintètic

**FVM010** m² Sistema ETICS d'aïllament tèrmic d'origen vegetal per l'exterior de façanes.
Aïllament tèrmic per l'exterior de façanes, de mur estructural de panell contralaminat de fusta (CLT), amb sistema ETICS, compost per: panell aïllant de capa única, de fibres de fusta, de 60 mm d'espessor i 1250x590 mm, fixat al suport amb fixacions mecàniques amb espiga especial per a fusta; capa de regularització de morter sec de ciment reforçat amb fibres, aplicació manual, armat amb malla de fibra de vidre antiàlcalis, de 4x4 mm de llum de malla i de 155 g/m² de massa superficial; capa d'acabat de morter, acabat remolinat, color blanc, aplicació manual, sobre emprimació reguladora de l'absorció i pont d'adherència i posterior tractament superficial mitjançant aplicació d'una mà de pintura per a exterior, a base de silicat potàssic, color blanc, acabat mat. Inclús, perfils d'arrencada d'alumini, tacs d'expansió de plàstic amb clau metàl·lic, per a la fixació dels perfils d'arrencada, perfils per a formació de goterons de PVC amb malla, perfils de cantó de PVC amb malla, massilla elastòmera monocomponent, per a segellat de junts entre panells i cinta de segellat autoexpansiva i autoadhesiva, per closa de juntes perimetrals.
Criteri de valoració econòmica: El preu inclou l'execució de les rematades en els trobaments amb paraments, revestiments o altres elements rebuts en la seva superfície.
Inclou: Preparació de la superfície suport. Col·locació del perfil d'arrencada. Tall i preparació de l'aïllament. Col·locació de l'aïllament sobre el parament. Col·locació de la resta de perfils. Resolució dels punts singulars. Aplicació del morter base i col·locació de la malla de fibra de vidre en la capa de regularització. Formació de juntes. Aplicació de la capa d'acabat. Aplicació de la mà de revestiment protector en la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28mab060L | m | Perfil d'arrencada, d'alumini, de 60 mm d'amplada i 3 mm de gruix, amb goteró i accessoris d'unió de PVC; per anivellació i suport dels panells aïllants dels sistemes d'aïllament tèrmic per l'exterior sobre la línia de sòcol. (material) | 0.25 | 5.74 | 1.435 |
| mt28mab070d | U | Tac d'expansió de plàstic amb clau metàl·lic, de 8 mm de diàmetre i 65 mm de longitud, per a la fixació dels perfils d'arrencada. (material) | 0.8 | 0.3 | 0.240 |
| mt16bab070wa | m² | Panell aïllant de capa única, de fibres de fusta, de 60 mm d'espessor i 1250x590 mm, de superfície llisa i mecanitzat lateral recte, segons UNE-EN 13171, resistència tèrmica 1,54 m²K/W, conductivitat tèrmica 0,039 W/(mK), densitat 160 kg/m³, Euroclasse E de reacció al foc segons UNE-EN 13501-1. (material) | 1.05 | 23.08 | 24.234 |
| mt16bab020b | U | Espiga especial per a fusta, de 6 mm de diàmetre i 100 mm de longitud. (material) | 10 | 0.63 | 6.300 |
| mt15sbi170d | U | Cartutx de 290 cm³ de massilla elastòmera monocomponent, a base de polímer MS, d'elasticitat permanent i enduriment ràpid i resistent als raigs UV, per a segellat de junts entre panells. (material) | 0.17 | 3.22 | 0.547 |
| mt28mab010g | kg | Morter sec de ciment reforçat amb fibres, compost per ciment blanc, calç hidratada, càrregues minerals, quars i additius, permeable al vapor d'aigua, per a aplicar amb llana. (material) | 5 | 1.21 | 6.050 |
| mt28mab020d | m² | Malla de fibra de vidre antiàlcalis, de 4x4 mm de llum de malla, de 155 g/m² de massa superficial i de 1,1x50 m, per armar morters. (material) | 1.1 | 1.57 | 1.727 |
| mt28mab090d | m | Perfil de PVC amb malla de fibra de vidre antiàlcalis, per a formació de goterons. (material) | 0.17 | 4.48 | 0.762 |
| mt28mab080d | m | Perfil de cantonada, de PVC, amb malla incorporada de fibra de vidre de 10 i 15 cm d'amplada a cada costat del perfil, per a reforç de cantells. (material) | 0.7 | 3.48 | 2.436 |
| mt28mab030g | kg | Emprimació reguladora de l'absorció i pont d'adherència, a base de copolímers acrílics, silicat potàssic i pigments, resistent a la intempèrie; per a aplicar amb brotxa o corró. (material) | 0.35 | 3.68 | 1.288 |
| mt28mab050K | kg | Morter, acabat remolinat, color blanc, compost per ciment blanc, calç hidratada, pols de marbre, quars i additius, amb una mida màxima de partícula de 1,5 mm, permeable al vapor d'aigua i resistent a la intempèrie, per a aplicar amb llana. (material) | 2 | 1.49 | 2.980 |
| mt27psh010g | l | Pintura per a exterior, a base de silicat potàssic, color blanc, acabat mat, permeable al vapor d'aigua, fungicida i resistent a la intempèrie; per a aplicar amb brotxa, corró o pistola. (material) | 0.3 | 5.97 | 1.791 |
| mt15sbi160g | m | Cinta de segellat autoexpansiva i autoadhesiva, de 15 mm d'amplada, impermeable a l'aigua de pluja, per a un ample de junt de 2 a 6 mm, per closa de juntes perimetrals, subministrada en rotllos de 18 m de longitud. (material) | 1 | 1.05 | 1.050 |
| mo054 | h | Oficial 1ª muntador d'aïllaments. (mà d'obra) | 0.131 | 29.34 | 3.844 |
| mo101 | h | Ajudant muntador d'aïllaments. (mà d'obra) | 0.131 | 25.28 | 3.312 |
| mo039 | h | Oficial 1ª revocador. (mà d'obra) | 0.786 | 28.42 | 22.338 |
| mo079 | h | Ajudant revocador. (mà d'obra) | 0.786 | 25.28 | 19.870 |
| % | % | Costos directes complementaris | 2 % | 100.204 | 2.004 |
|  |  | Costos directes |  |  | 102.208 |

Residus:
- col·locació: mt28mab060L; factor de residu 0.048
- col·locació: mt16bab070wa; factor de residu 0.024
- col·locació: mt15sbi170d; factor de residu 0.06
- col·locació: mt28mab010g; factor de residu 0.008044
- col·locació: mt28mab020d; factor de residu 0.055
- col·locació: mt28mab090d Perfil de PVC amb malla de fibra de vidre antiàlcalis, per a formació de goterons; factor de residu 0.048
- col·locació: mt28mab080d; factor de residu 0.048
- col·locació: mt28mab050K; factor de residu 0.0066
- col·locació: mt27psh010g; factor de residu 0.055
- col·locació: mt15sbi160g; factor de residu 0.06

## Recursos

**mt28mab060L** m Perfil d'arrencada
Dades tècniques: Cost energètic 45.264 MJ; Emissió de CO2 3.320 kg; Codi LER 17 04 02; Massa de l'element 0.4 kg; Volum 0.000267 m3
Residus:
- embalatge: re170203 Plàstic. (component de residu); rendiment 0.005 kg; Codi LER 17 02 03; Massa de l'element 1 kg; Volum 0.001667 m3

**mt28mab070d** U Tac d'expansió de plàstic amb clau metàl·lic
Dades tècniques: Cost energètic 5.046 MJ; Emissió de CO2 0.325 kg
Residus:
- embalatge: re150101 Envasos de paper i cartró. (component de residu); rendiment 0.09 kg; Codi LER 15 01 01; Massa de l'element 1 kg; Volum 0.001333 m3
- embalatge: re170203 Plàstic; rendiment 0.045 kg

**mt16bab070wa** m² Panell aïllant de capa única
Dades tècniques: Cost energètic 102.366 MJ; Emissió de CO2 2.564 kg; Codi LER 17 06 04; Massa de l'element 9.6 kg; Volum 0.016 m3
Residus:
- embalatge: re170203 Plàstic; rendiment 0.034 kg

**mt16bab020b** U Espiga especial per a fusta, de 6 mm de diàmetre i 100 mm de longitud
Dades tècniques: Cost energètic 4.918 MJ; Emissió de CO2 0.319 kg
Residus:
- embalatge: re150101 Envasos de paper i cartró; rendiment 0.09 kg
- embalatge: re170203 Plàstic; rendiment 0.045 kg

**mt15sbi170d** U Cartutx de 290 cm³ de massilla elastòmera monocomponent
Dades tècniques: Cost energètic 61.593 MJ; Emissió de CO2 3.001 kg; Codi LER 17 09 04; Massa de l'element 0.36 kg; Volum 0.00024 m3
Residus:
- embalatge: re170203 Plàstic; rendiment 0.1 kg

**mt28mab010g** kg Morter sec de ciment reforçat amb fibres
Dades tècniques: Cost energètic 3.340 MJ; Emissió de CO2 0.250 kg; Codi LER 17 01 01; Massa de l'element 1 kg; Volum 0.000667 m3

**mt28mab020d** m² Malla de fibra de vidre antiàlcalis
Dades tècniques: Cost energètic 13.155 MJ; Emissió de CO2 0.647 kg; Codi LER 17 02 03; Massa de l'element 0.155 kg; Volum 0.000258 m3
Residus:
- embalatge: re170203 Plàstic; rendiment 0.024 kg

**mt28mab090d** m Perfil de PVC amb malla de fibra de vidre antiàlcalis, per a formació de goterons
Dades tècniques: Cost energètic 11.900 MJ; Emissió de CO2 0.855 kg; Codi LER 17 02 03; Massa de l'element 0.2 kg; Volum 0.000333 m3
Residus:
- embalatge: re170203 Plàstic; rendiment 0.005 kg

**mt28mab080d** m Perfil de cantonada
Dades tècniques: Cost energètic 11.900 MJ; Emissió de CO2 0.855 kg; Codi LER 17 02 03; Massa de l'element 0.2 kg; Volum 0.000333 m3
Residus:
- embalatge: re170203 Plàstic; rendiment 0.005 kg

**mt28mab050K** kg Morter, acabat remolinat
Dades tècniques: Cost energètic 4.268 MJ; Emissió de CO2 0.262 kg; Codi LER 17 01 01; Massa de l'element 1 kg; Volum 0.000667 m3
Residus:
- embalatge: re150101 Envasos de paper i cartró; rendiment 0.014 kg

**mt27psh010g** l Pintura per a exterior
Dades tècniques: Cost energètic 43.089 MJ; Emissió de CO2 1.503 kg; Codi LER 08 01 11; Massa de l'element 1.45 kg; Volum 0.001611 m3
Residus:
- embalatge: re170203 Plàstic; rendiment 0.023 kg

**mt15sbi160g** m Cinta de segellat autoexpansiva i autoadhesiva
Dades tècniques: Cost energètic 0.908 MJ; Emissió de CO2 0.044 kg; Codi LER 17 09 04; Massa de l'element 0.0063 kg; Volum 0.000004 m3
