# Sòcol per a sistema ETICS d'aïllament tèrmic d'origen vegetal per l'exterior de façanes

- Propietat de l'arxiu: CYPE Ingenieros S.A.
- Format: FIEBDC-3/2016
- Programa: Generador de preus de la construcció. CYPE Ingenieros, S.A.
- Data: 30/07/2024
- Divisa: EUR
- Costos indirectes: 3 %
- IVA: 21 %

## F Façanes i particions

### FV Façanes ETICS amb aïllament tèrmic d'origen vegetal

#### FVM Revestiment continu mineral o sintètic

**FVM016** m² Sòcol per a sistema ETICS d'aïllament tèrmic d'origen vegetal per l'exterior de façanes.
Sòcol per a sistema ETICS, amb els panells aïllants soterrats, compost per: impermeabilització del suport amb làmina bituminosa autoadhesiva, de 1 mm d'espessor, d'aplicació en fred, de fins a 60 cm de desenvolupament; panell rígid de poliestirè extrudit, segons UNE-EN 13164, de superfície rugosa i estructura cel·lular tancada, de color blanc, de 60 mm d'espessor, fixat amb morter sec de ciment reforçat amb fibres, aplicació manual i fixacions mecàniques amb tac d'expansió de polipropilè amb tirafons; capa de regularització de morter sec de ciment reforçat amb fibres, aplicació manual, armat amb malla de fibra de vidre antiàlcalis, de 4x4 mm de llum de malla i de 155 g/m² de massa superficial; capa d'impermeabilització d'emprimació impermeabilitzant, mesclada, en relació 1/1, amb ciment CEM II, segons UNE-EN 197-1; capa d'acabat de morter, acabat remolinat, color blanc, aplicació manual, sobre emprimació reguladora de l'absorció i pont d'adherència i posterior tractament superficial mitjançant aplicació d'una mà de pintura per a exterior, a base de silicat potàssic, color blanc, acabat mat; capa drenant amb làmina drenant d'estructura nodular de polietilè d'alta densitat (PEAD/HDPE), amb nòduls de 7,5 mm d'altura, resistència a la compressió 150 kN/m² segons UNE-EN ISO 604, capacitat de drenatge 5 l/(s·m) i massa nominal 0,5 kg/m², col·locada sobre l'aïllament. Inclús perfil d'acabament d'acer inoxidable, per a fixació de làmina drenant nodular i enrasament de la capa d'acabat.
Criteri de valoració econòmica: El preu inclou l'execució de les rematades en els trobaments amb paraments, revestiments o altres elements rebuts en la seva superfície.
Inclou: Preparació de la superfície suport. Tall i preparació de les làmines. Col·locació de la impermeabilització del suport. Tall i preparació de l'aïllament. Col·locació de l'aïllament sobre el parament. Aplicació del morter base i col·locació de la malla de fibra de vidre en la capa de regularització. Aplicació de l'impermeabilitzant. Resolució dels punts singulars. Formació de juntes. Aplicació de la capa d'acabat. Aplicació de la mà de revestiment protector en la capa d'acabat. Col·locació de la làmina drenant.
Criteri d'amidament de projecte: Superfície mesurada segons documentació gràfica de Projecte.
Criteri de mesura d'obra: Es mesurarà la superfície realment executada segons especificacions de Projecte.

| Codi | Ut | Descripció | Rendiment | Preu | Import |
|---|---|---|---|---|---|
| mt14lbr020a | m² | Làmina bituminosa autoadhesiva, de 1 mm d'espessor, d'aplicació en fred, temperatura d'aplicació entre 0°C i 40°C, per a fonamentacions, subministrada en rotllos de 33 cm d'amplada i 10 m de longitud. (material) | 0.6 | 36.67 | 22.002 |
| mt28mab010g | kg | Morter sec de ciment reforçat amb fibres, compost per ciment blanc, calç hidratada, càrregues minerals, quars i additius, permeable al vapor d'aigua, per a aplicar amb llana. (material) | 9 | 1.21 | 10.890 |
| mt16pxg010d | m² | Panell rígid de poliestirè extrudit, segons UNE-EN 13164, de superfície rugosa i estructura cel·lular tancada, de color blanc, de 60 mm d'espessor, resistència tèrmica 1,76 m²K/W, conductivitat tèrmica 0,034 W/(mK), Euroclasse E de reacció al foc segons UNE-EN 13501-1. (material) | 1.05 | 20.24 | 21.252 |
| mt16bab021I | U | Tac d'expansió de polipropilè amb tirafons, de 8 mm de diàmetre i 115 mm de longitud, amb tap de EPS per evitar el pont tèrmic puntual en la fixació de l'aïllament. (material) | 10 | 0.67 | 6.700 |
| mt28mab020d | m² | Malla de fibra de vidre antiàlcalis, de 4x4 mm de llum de malla, de 155 g/m² de massa superficial i de 1,1x50 m, per armar morters. (material) | 1.1 | 1.57 | 1.727 |
| mt28mab040d | l | Emprimació impermeabilitzant, a base de resines sintètiques en dispersió aquosa, com a protecció enfront de la humitat per capil·laritat i infiltracions d'aigua de pluja; per a aplicar amb brotxa. (material) | 0.35 | 8.02 | 2.807 |
| mt08cet020a | t | Ciment CEM II / A-P 32,5 N, a granel, segons UNE-EN 197-1. (material) | 0.001 | 92.76 | 0.093 |
| mt28mab030g | kg | Emprimació reguladora de l'absorció i pont d'adherència, a base de copolímers acrílics, silicat potàssic i pigments, resistent a la intempèrie; per a aplicar amb brotxa o corró. (material) | 0.35 | 3.68 | 1.288 |
| mt28mab050K | kg | Morter, acabat remolinat, color blanc, compost per ciment blanc, calç hidratada, pols de marbre, quars i additius, amb una mida màxima de partícula de 1,5 mm, permeable al vapor d'aigua i resistent a la intempèrie, per a aplicar amb llana. (material) | 2 | 1.49 | 2.980 |
| mt27psh010g | l | Pintura per a exterior, a base de silicat potàssic, color blanc, acabat mat, permeable al vapor d'aigua, fungicida i resistent a la intempèrie; per a aplicar amb brotxa, corró o pistola. (material) | 0.3 | 5.97 | 1.791 |
| mt14gdo010a | m² | Làmina drenant d'estructura nodular de polietilè d'alta densitat (PEAD/HDPE), amb nòduls de 7,5 mm d'altura, resistència a la compressió 150 kN/m² segons UNE-EN ISO 604, capacitat de drenatge 5 l/(s·m) i massa nominal 0,5 kg/m². (material) | 0.2 | 2.09 | 0.418 |
| mt14baa030a | m | Perfil d'acabament d'acer inoxidable, per a fixació de làmina drenant nodular i enrasament de la capa d'acabat. (material) | 0.17 | 1.96 | 0.333 |
| mo054 | h | Oficial 1ª muntador d'aïllaments. (mà d'obra) | 0.131 | 29.34 | 3.844 |
| mo101 | h | Ajudant muntador d'aïllaments. (mà d'obra) | 0.131 | 25.28 | 3.312 |
| mo039 | h | Oficial 1ª revocador. (mà d'obra) | 0.786 | 28.42 | 22.338 |
| mo079 | h | Ajudant revocador. (mà d'obra) | 0.786 | 25.28 | 19.870 |
| mo032 | h | Oficial 1ª aplicador de productes impermeabilitzants. (mà d'obra) | 0.131 | 28.42 | 3.723 |
| mo070 | h | Ajudant aplicador de productes impermeabilitzants. (mà d'obra) | 0.131 | 25.28 | 3.312 |
| % | % | Costos directes complementaris | 2 % | 128.680 | 2.574 |
|  |  | Costos directes |  |  | 131.254 |

Residus:
- col·locació: mt14lbr020a; factor de residu 0.035
- col·locació: mt28mab010g; factor de residu 0.008044
- col·locació: mt16pxg010d; factor de residu 0.024
- col·locació: mt28mab020d; factor de residu 0.055
- col·locació: mt28mab040d; factor de residu 0.0466686
- col·locació: mt08cet020a Ciment CEM II / A-P 32,5 N, a granel, segons UNE-EN 197-1; factor de residu 0.0063
- col·locació: mt28mab050K; factor de residu 0.0066
- col·locació: mt27psh010g; factor de residu 0.055
- col·locació: mt14gdo010a; factor de residu 0.07
- col·locació: mt14baa030a Perfil d'acabament d'acer inoxidable, per a fixació de làmina drenant nodular i enrasament de la capa d'acabat; factor de residu 0.0149772

## Recursos

**mt14lbr020a** m² Làmina bituminosa autoadhesiva
Dades tècniques: Cost energètic 120.962 MJ; Emissió de CO2 3.497 kg; Codi LER 17 03 02; Massa de l'element 2 kg; Volum 0.002 m3
Residus:
- embalatge: re170203 Plàstic. (component de residu); rendiment 0.07 kg; Codi LER 17 02 03; Massa de l'element 1 kg; Volum 0.001667 m3

**mt28mab010g** kg Morter sec de ciment reforçat amb fibres
Dades tècniques: Cost energètic 3.340 MJ; Emissió de CO2 0.250 kg; Codi LER 17 01 01; Massa de l'element 1 kg; Volum 0.000667 m3

**mt16pxg010d** m² Panell rígid de poliestirè extrudit
Dades tècniques: Cost energètic 177.039 MJ; Emissió de CO2 5.648 kg; Codi LER 17 06 04; Massa de l'element 1.98 kg; Volum 0.0033 m3
Residus:
- embalatge: re170203 Plàstic; rendiment 0.034 kg

**mt16bab021I** U Tac d'expansió de polipropilè amb tirafons
Dades tècniques: Cost energètic 0.311 MJ; Emissió de CO2 0.072 kg
Residus:
- embalatge: re150101 Envasos de paper i cartró. (component de residu); rendiment 0.072 kg; Codi LER 15 01 01; Massa de l'element 1 kg; Volum 0.001333 m3

**mt28mab020d** m² Malla de fibra de vidre antiàlcalis
Dades tècniques: Cost energètic 13.155 MJ; Emissió de CO2 0.647 kg; Codi LER 17 02 03; Massa de l'element 0.155 kg; Volum 0.000258 m3
Residus:
- embalatge: re170203 Plàstic; rendiment 0.024 kg

**mt28mab040d** l Emprimació impermeabilitzant
Dades tècniques: Cost energètic 105.840 MJ; Emissió de CO2 4.027 kg; Codi LER 17 09 04; Massa de l'element 1.4 kg; Volum 0.000933 m3
Residus:
- embalatge: re150104 Envasos metàl·lics. (component de residu); rendiment 0.052 kg; Codi LER 15 01 04; Massa de l'element 1 kg; Volum 0.001667 m3

**mt08cet020a** t Ciment CEM II / A-P 32,5 N, a granel, segons UNE-EN 197-1
Dades tècniques: Cost energètic 6740.000 MJ; Emissió de CO2 880.000 kg; Codi LER 17 01 01; Massa de l'element 1000 kg; Volum 0.666667 m3

**mt28mab050K** kg Morter, acabat remolinat
Dades tècniques: Cost energètic 4.268 MJ; Emissió de CO2 0.262 kg; Codi LER 17 01 01; Massa de l'element 1 kg; Volum 0.000667 m3
Residus:
- embalatge: re150101 Envasos de paper i cartró; rendiment 0.014 kg

**mt27psh010g** l Pintura per a exterior
Dades tècniques: Cost energètic 43.089 MJ; Emissió de CO2 1.503 kg; Codi LER 08 01 11; Massa de l'element 1.45 kg; Volum 0.001611 m3
Residus:
- embalatge: re170203 Plàstic; rendiment 0.023 kg

**mt14gdo010a** m² Làmina drenant d'estructura nodular de polietilè d'alta densitat (PEAD/HDPE)
Dades tècniques: Cost energètic 53.284 MJ; Emissió de CO2 2.646 kg; Codi LER 17 02 03; Massa de l'element 0.5 kg; Volum 0.000833 m3
Residus:
- embalatge: re170203 Plàstic; rendiment 0.05 kg

**mt14baa030a** m Perfil d'acabament d'acer inoxidable, per a fixació de làmina drenant nodular i enrasament de la capa d'acabat
Dades tècniques: Cost energètic 17.255 MJ; Emissió de CO2 2.484 kg; Codi LER 17 04 05; Massa de l'element 0.351 kg; Volum 0.000167 m3
Residus:
- embalatge: re170203 Plàstic; rendiment 0.006 kg
