# Sistema ETICS Mapetherm CORK "MAPEI SPAIN" d'aïllament tèrmic d'origen vegetal per l'exterior de façanes

- Propietat de l'arxiu: CYPE Ingenieros S.A.
- Format: FIEBDC-3/2016
- Programa: Generador de preus de la construcció. CYPE Ingenieros, S.A.
- Data: 17/06/2024
- Divisa: EUR
- Costos indirectes: 3 %
- IVA: 21 %

## F Façanes i particions

### FV Façanes ETICS amb aïllament tèrmic d'origen vegetal

#### FVM Revestiment continu mineral o sintètic

**FVM080** m² Sistema ETICS Mapetherm CORK "MAPEI SPAIN" d'aïllament tèrmic d'origen vegetal per l'exterior de façanes.
Aïllament tèrmic per l'exterior de façanes, amb el sistema Mapetherm CORK "MAPEI SPAIN", compost per: panell rígid d'aglomerat de suro natural expandit, Mapetherm Cork "MAPEI SPAIN", exempt d'aglutinants químics, de color marró, de 60 mm d'espessor, fixat al suport amb morter cimentós monocomponent de gra gruixut Mapetherm AR1 GG "MAPEI SPAIN", color gris i fixacions mecàniques amb tac d'expansió de polipropilè, amb clau d'acer zincat Mapetherm Fix 80 E "MAPEI SPAIN"; capa de regularització de morter cimentós monocomponent de gra gruixut Mapetherm AR1 GG "MAPEI SPAIN", color gris, armat amb malla de fibra de vidre antiàlcalis, Mapetherm Net "MAPEI SPAIN", de 4,15x3,8 mm de llum de malla i de 150 g/m² de massa superficial; capa d'acabat de revestiment reforçat amb fibres sintètiques Silexcolor Tonachino "MAPEI SPAIN", acabat remolinat, de color a escollir, gamma A, sobre emprimació reguladora de l'absorció Silexcolor Base Coat "MAPEI SPAIN", de color a escollir, gamma A. Inclús perfils d'arrencada Mapetherm Ba "MAPEI SPAIN", d'alumini, perfils de cantó Mapetherm Profil "MAPEI SPAIN", d'alumini, amb malla, segellador de junts monocomponent Mapeflex AC-P "MAPEI SPAIN" i cordó d'escuma de polietilè expandit de cel·les tancades Mapefoam "MAPEI SPAIN" per a segellat de junts.
Criteri de valoració econòmica: El preu inclou l'execució de les rematades en els trobaments amb paraments, revestiments o altres elements rebuts en la seva superfície.
Inclou: Preparació de la superfície suport. Col·locació del perfil d'arrencada. Tall i preparació de l'aïllament. Col·locació de l'aïllament sobre el parament. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28mam100c | m | Perfil d'arrencada, Mapetherm Ba "MAPEI SPAIN", d'alumini, de 60 mm d'amplada, amb goteró, per anivellació i suport dels panells aïllants dels sistemes d'aïllament tèrmic per l'exterior. (material) | 0.1 | 6.7 | 0.670 |
| mt28mam010b | kg | Morter cimentós monocomponent de gra gruixut tipus GP CSIV W2 T2, segons UNE-EN 998-1 Mapetherm AR1 GG "MAPEI SPAIN", color gris, amb propietats tixòtropes, de enduriment sense retracció i baixa viscositat, per a aplicar amb llana, per adherir els panells aïllants i com capa base, previ pastat amb aigua. (material) | 10.6 | 0.72 | 7.632 |
| mt16acm010c | m² | Panell rígid d'aglomerat de suro natural expandit, Mapetherm Cork "MAPEI SPAIN", exempt d'aglutinants químics, de color marró, de 60 mm d'espessor, segons UNE-EN 13170, resistència tèrmica 1,5 m²K/W, conductivitat tèrmica 0,04 W/(mK), Euroclasse E de reacció al foc segons UNE-EN 13501-1. (material) | 1.05 | 95.85 | 100.643 |
| mt16pem020cc | U | Tac d'expansió de polipropilè, Mapetherm Fix 80 E "MAPEI SPAIN", de 130 mm de longitud, amb clau d'acer zincat, per fixació de panells aïllants. (material) | 6 | 0.39 | 2.340 |
| mt28mam040a | m² | Malla de fibra de vidre antiàlcalis, Mapetherm Net "MAPEI SPAIN", de 4,15x3,8 mm de llum de malla, de 150 g/m² de massa superficial i de 1x50 m, per armar morters. (material) | 1.1 | 1.9 | 2.090 |
| mt28mam130a | m | Perfil de cantonada, Mapetherm Profil "MAPEI SPAIN", d'alumini, amb malla de fibra de vidre antiàlcalis incorporada a cada costat del perfil, per a reforç de cantells. (material) | 0.1 | 2.18 | 0.218 |
| mt28mam050cb | l | Emprimació reguladora de l'absorció Silexcolor Base Coat "MAPEI SPAIN", de color a escollir, gamma A, a base de silicat potàssic modificat en dispersió aquosa, quars microgranular i càrregues minerals seleccionades, transpirable, per a aplicar amb brotxa, corró o pistola. (material) | 0.25 | 6.27 | 1.568 |
| mt28mam060q | kg | Revestiment reforçat amb fibres sintètiques Silexcolor Tonachino "MAPEI SPAIN", acabat remolinat, de color a escollir, gamma A, amb una mida màxima de partícula de 1,2 mm, compost de silicat potàssic modificat, pigments resistents als rajos UV i càrregues minerals seleccionades, permeable al vapor d'aigua i amb resistència a l'envelliment, a la gelada i a les sals de desglaç, per a aplicar amb llana. Segons UNE-EN 15824. (material) | 2.1 | 6.09 | 12.789 |
| mt28mam140d | m | Cordó de polietilè expandit de cel·les tancades Mapefoam "MAPEI SPAIN", de secció circular, de 20 mm de diàmetre, per al replè de fons de junt. (material) | 0.1 | 0.6 | 0.060 |
| mt28mam150b | U | Cartutx de segellador de junts, a base de resines acríliques en dispersió aquosa i àrids de granulometria seleccionada, monocomponent Mapeflex AC-P "MAPEI SPAIN", amb propietats tixòtropes i amb resistència a la intempèrie i als agents químics, de 310 cm³. (material) | 0.032 | 3.97 | 0.127 |
| mo054 | h | Oficial 1ª muntador d'aïllaments. (mà d'obra) | 0.131 | 29.34 | 3.844 |
| mo101 | h | Ajudant muntador d'aïllaments. (mà d'obra) | 0.131 | 25.28 | 3.312 |
| mo039 | h | Oficial 1ª revocador. (mà d'obra) | 0.786 | 28.42 | 22.338 |
| mo079 | h | Ajudant revocador. (mà d'obra) | 0.786 | 25.28 | 19.870 |
| % | % | Costos directes complementaris | 2 % | 177.501 | 3.550 |
|  |  | Costos directes |  |  | 181.051 |

Residus:
- col·locació: mt28mam100c; factor de residu 0.048
- col·locació: mt28mam010b; factor de residu 0.0063
- col·locació: mt16acm010c; factor de residu 0.024
- col·locació: mt28mam040a; factor de residu 0.055
- col·locació: mt28mam130a; factor de residu 0.048
- col·locació: mt28mam050cb; factor de residu 0.0563119
- col·locació: mt28mam060q; factor de residu 0.0066
- col·locació: mt28mam140d; factor de residu 0.06

## Recursos

**mt28mam100c** m Perfil d'arrencada
Dades tècniques: Cost energètic 27.352 MJ; Emissió de CO2 2.002 kg; Codi LER 17 04 02; Massa de l'element 0.24 kg; Volum 0.00016 m3
Residus:
- embalatge: re170203 Plàstic. (component de residu); rendiment 0.005 kg; Codi LER 17 02 03; Massa de l'element 1 kg; Volum 0.001667 m3

**mt28mam010b** kg Morter cimentós monocomponent de gra gruixut tipus GP CSIV W2 T2
Dades tècniques: Cost energètic 8.384 MJ; Emissió de CO2 0.544 kg; Codi LER 17 01 01; Massa de l'element 1 kg; Volum 0.000667 m3
Residus:
- embalatge: re150101 Envasos de paper i cartró. (component de residu); rendiment 0.014 kg; Codi LER 15 01 01; Massa de l'element 1 kg; Volum 0.001333 m3
- embalatge: re170201 Fusta. (component de residu); rendiment 0.001 kg; Codi LER 17 02 01; Massa de l'element 1 kg; Volum 0.000909 m3
- embalatge: re170203 Plàstic; rendiment 0.003 kg

**mt16acm010c** m² Panell rígid d'aglomerat de suro natural expandit
Dades tècniques: Cost energètic 530.262 MJ; Emissió de CO2 -13.252 kg; Codi LER 17 06 04; Massa de l'element 7.8 kg; Volum 0.013 m3
Residus:
- embalatge: re170203 Plàstic; rendiment 0.034 kg

**mt16pem020cc** U Tac d'expansió de polipropilè
Dades tècniques: Cost energètic 9.017 MJ; Emissió de CO2 0.410 kg
Residus:
- embalatge: re150101 Envasos de paper i cartró; rendiment 0.072 kg

**mt28mam040a** m² Malla de fibra de vidre antiàlcalis
Dades tècniques: Cost energètic 12.806 MJ; Emissió de CO2 0.630 kg; Codi LER 17 02 03; Massa de l'element 0.15 kg; Volum 0.00025 m3
Residus:
- embalatge: re170203 Plàstic; rendiment 0.024 kg

**mt28mam130a** m Perfil de cantonada
Dades tècniques: Cost energètic 42.303 MJ; Emissió de CO2 2.708 kg; Codi LER 17 04 02; Massa de l'element 0.46 kg; Volum 0.000307 m3
Residus:
- embalatge: re170203 Plàstic; rendiment 0.005 kg

**mt28mam050cb** l Emprimació reguladora de l'absorció Silexcolor Base Coat "MAPEI SPAIN"
Dades tècniques: Cost energètic 33.818 MJ; Emissió de CO2 1.491 kg; Codi LER 17 09 04; Massa de l'element 1.6 kg; Volum 0.001067 m3
Residus:
- embalatge: re150104 Envasos metàl·lics. (component de residu); rendiment 0.045 kg; Codi LER 15 01 04; Massa de l'element 1 kg; Volum 0.001667 m3

**mt28mam060q** kg Revestiment reforçat amb fibres sintètiques Silexcolor Tonachino "MAPEI SPAIN"
Dades tècniques: Cost energètic 3.340 MJ; Emissió de CO2 0.250 kg; Codi LER 17 01 01; Massa de l'element 1 kg; Volum 0.000667 m3

**mt28mam140d** m Cordó de polietilè expandit de cel·les tancades Mapefoam "MAPEI SPAIN"
Dades tècniques: Cost energètic 3.537 MJ; Emissió de CO2 0.127 kg; Codi LER 17 06 04; Massa de l'element 0.0251 kg; Volum 0.000042 m3
Residus:
- embalatge: re170203 Plàstic; rendiment 0.001 kg
