# Neteja manual de façanes amb aigua i raspall

- Propietat de l'arxiu: CYPE Ingenieros S.A.
- Format: FIEBDC-3/2016
- Programa: Generador de preus de la construcció. CYPE Ingenieros, S.A.
- Data: 06/06/2025
- Divisa: EUR
- Costos indirectes: 3 %
- IVA: 21 %

## F Façanes i particions

### FZ Neteja i tractaments superficials

#### FZA Neteja manual

**FZA020** m² Neteja manual de façanes amb aigua i raspall.
Neteja de façana de morter en mal estat de conservació, mitjançant raspallada manual amb aigua i raspall tou d'arrels, fins descobrir les zones amb sorres, ampolles de pàtina i fissures de fàbrica, prèvia eliminació de runa, detrit i material adherit; i posterior aclarit amb abundant aigua. També apilament, retirada i càrrega runes i restes generades sobre camió o contenidor, considerant un grau de complexitat baix.
Inclou: Raspallat manual amb aigua de la superfície suport. Retirada i apilament de les restes generades. Càrrega de les restes generades sobre camió o contenidor.
Criteri d'amidament de projecte: Superfície mesurada segons documentació gràfica de Projecte.
Criteri de mesura d'obra: Es mesurarà la superfície realment executada segons especificacions de Projecte.

| Codi | Ut | Descripció | Rendiment | Preu | Import |
|---|---|---|---|---|---|
| mt08aaa010a | m³ | Aigua. (material) | 0.03 | 1.5 | 0.045 |
| mo020 | h | Oficial 1ª construcció. (mà d'obra) | 0.436 | 29.67 | 12.936 |
| mo113 | h | Peó ordinari construcció. (mà d'obra) | 0.436 | 24.86 | 10.839 |
| % | % | Costos directes complementaris | 2 % | 23.820 | 0.476 |
|  |  | Costos directes |  |  | 24.296 |

## Recursos

**mt08aaa010a** m³ Aigua
Dades tècniques: Cost energètic 60.000 MJ; Emissió de CO2 30.000 kg
