# Neteja mecànica de façanes amb projecció controlada en sec de abrasiu

- Propietat de l'arxiu: CYPE Ingenieros S.A.
- Format: FIEBDC-3/2016
- Programa: Generador de preus de la construcció. CYPE Ingenieros, S.A.
- Data: 28/10/2025
- Divisa: EUR
- Costos indirectes: 3 %
- IVA: 21 %

## F Façanes i particions

### FZ Neteja i tractaments superficials

#### FZB Neteja mecànica

**FZB010** m² Neteja mecànica de façanes amb projecció controlada en sec de abrasiu.
Neteja mecànica de façana de carreuat en estat de conservació regular, mitjançant projecció en sec de doll d'abrasiu (microesferes de vidre) a baixa pressió, controlada mitjançant filtres recanviables i regulables, modificant la pressió, la distància d'aplicació i el diàmetre dels filtres, en funció de la naturalesa i les condicions de la superfície a netejar. Fins i tot proves prèvies necessàries per a ajustar els paràmetres de la neteja i evitar danys en els materials, transport, muntatge i desmuntatge d'equip; inspecció general de la façana i eliminació d'aquells elements que poguessin desprendre's; apilament, retirada i càrrega de la sorra projectada i restes generades sobre camió o contenidor; considerant un grau de complexitat baix.
Inclou: Muntatge i preparació de l'equip. Realització de proves per a ajustament dels paràmetres de neteja. Aplicació mecànica del doll de abrasiu. Desmuntatge de l'equip. Neteja de la superfície suport. Retirada i apilament del material projectat i les restes generades. Càrrega del material projectat i les restes generades sobre camió o contenidor.
Criteri d'amidament de projecte: Superfície mesurada segons documentació gràfica de Projecte.
Criteri de mesura d'obra: Es mesurarà la superfície realment executada segons especificacions de Projecte.

| Codi | Ut | Descripció | Rendiment | Preu | Import |
|---|---|---|---|---|---|
| mt08lim010c | kg | Abrasiu para neteja mitjançant doll a pressió, format per partícules de microesferes de vidre. (material) | 7.44 | 0.65 | 4.836 |
| mq08lch010 | h | Equip de raig de sorra a pressió. (maquinària) | 0.509 | 3.2 | 1.629 |
| mo020 | h | Oficial 1ª construcció. (mà d'obra) | 0.619 | 29.67 | 18.366 |
| mo112 | h | Peó especialitzat construcció. (mà d'obra) | 0.619 | 25.67 | 15.890 |
| % | % | Costos directes complementaris | 2 % | 40.721 | 0.814 |
|  |  | Costos directes |  |  | 41.535 |

Residus:
- col·locació: mt08lim010c Abrasiu para neteja mitjançant doll a pressió, format per partícules de microesferes de vidre; factor de residu 1

## Recursos

**mt08lim010c** kg Abrasiu para neteja mitjançant doll a pressió, format per partícules de microesferes de vidre
Dades tècniques: Cost energètic 245.075 MJ; Emissió de CO2 12.717 kg; Codi LER 12 01 17; Massa de l'element 1 kg; Volum 0.000476 m3
Residus:
- embalatge: re150101 Envasos de paper i cartró. (component de residu); rendiment 0.02 kg; Codi LER 15 01 01; Massa de l'element 1 kg; Volum 0.001333 m3
- embalatge: re170201 Fusta. (component de residu); rendiment 0.01 kg; Codi LER 17 02 01; Massa de l'element 1 kg; Volum 0.000909 m3
- embalatge: re170203 Plàstic. (component de residu); rendiment 0.046 kg; Codi LER 17 02 03; Massa de l'element 1 kg; Volum 0.001667 m3
