# Sistema de cables tesats per a la protecció de la façana davant les aus

- Propietat de l'arxiu: CYPE Ingenieros S.A.
- Format: FIEBDC-3/2016
- Programa: Generador de preus de la construcció. CYPE Ingenieros, S.A.
- Data: 06/06/2025
- Divisa: EUR
- Costos indirectes: 3 %
- IVA: 21 %

## F Façanes i particions

### FZ Neteja i tractaments superficials

#### FZP Protecció davant les aus

**FZP030** m Sistema de cables tesats per a la protecció de la façana davant les aus.
Sistema de cables tesats compost per suport per a cables, format per 7 pals d'acer inoxidable, de 110 mm i 150 mm d'altura alternativament, amb un punt d'unió entre cada pal i el seu cable, fixat amb ancoratge mecànic sobre cornisa o superfície plana horitzontal; enganxall de coure niquelat i molla d'acer inoxidable per a la unió de cada pal amb el seu cable; cable format per filferro d'acer inoxidable i recobriment de niló estable davant els raigs UV. Inclús perforacions i tacs de fixació, accessoris i material auxiliar. Totalment muntat i provat, sense incloure la repercussió de la bastida ni afectar a l'estabilitat de l'element.
Inclou: Neteja i preparació del suport. Replanteig. Execució de les perforacions. Instal·lació del suport per a cables. Col·locació dels enganxis en els pals. Fixació dels cables als enganxalls.
Criteri d'amidament de projecte: Longitud mesurada segons documentació gràfica de Projecte.
Criteri de mesura d'obra: Es mesurarà la longitud realment executada segons especificacions de Projecte.

| Codi | Ut | Descripció | Rendiment | Preu | Import |
|---|---|---|---|---|---|
| mt41ave033 | U | Tac de niló per a l'ancoratge dels pals del sistema de cables tensats per a la protecció de la façana davant les aus. (material) | 4.9 | 0.09 | 0.441 |
| mt41ave031ch | U | Suport per a cables, format per 7 pals d'acer inoxidable, de 110 mm i 150 mm d'altura alternativament, amb un punt d'unió entre cada pal i el seu cable, per a col·locar amb ancoratge mecànic sobre cornisa o superfície plana horitzontal, en sistema de cables tensats per a la protecció de la façana davant les aus. (material) | 0.7 | 5.25 | 3.675 |
| mt41ave032 | U | Enganxall de coure niquelat i molla d'acer inoxidable, a manera de connexió entre el cable i un pal del sistema de cables tensats per a la protecció de la façana davant les aus. (material) | 4.9 | 0.38 | 1.862 |
| mt41ave030 | m | Cable format per filferro d'acer inoxidable i recobriment de niló estable davant els raigs UV, per a la protecció de la façana davant les aus. (material) | 7 | 0.28 | 1.960 |
| mo020 | h | Oficial 1ª construcció. (mà d'obra) | 0.493 | 29.67 | 14.627 |
| mo113 | h | Peó ordinari construcció. (mà d'obra) | 0.986 | 24.86 | 24.512 |
| % | % | Costos directes complementaris | 2 % | 47.077 | 0.942 |
|  |  | Costos directes |  |  | 48.019 |
