# Ancoratge mecànic en formigó

- Propietat de l'arxiu: CYPE Ingenieros S.A.
- Format: FIEBDC-3/2016
- Programa: Generador de preus de la construcció. CYPE Ingenieros, S.A.
- Data: 30/07/2024
- Divisa: EUR
- Costos indirectes: 3 %
- IVA: 21 %

## H Acabaments i ajudes

### HA Ancoratges

#### HAH Sobre formigó

**HAH010** U Ancoratge mecànic en formigó.
Ancoratge mecànic amb tac d'expansió d'acer galvanitzat, d'alta resistència a la corrosió, per a fixació d'element no estructural a suport de formigó endurit.
Inclou: Replanteig de la posició de l'ancoratge. Execució de la perforació. Neteja de la pols resultant. Introducció de l'ancoratge. Aplicació del parell de collament amb clau dinamomètrica. Neteja de les restes sobrants.
Criteri d'amidament de projecte: Nombre d'unitats previstes, segons documentació gràfica de Projecte.
Criteri de mesura d'obra: Es mesurarà el nombre d'unitats realment executades segons especificacions de Projecte.

| Codi | Ut | Descripció | Rendiment | Preu | Import |
|---|---|---|---|---|---|
| mt26aaa025a | U | Ancoratge mecànic amb tac d'expansió d'acer galvanitzat, d'alta resistència a la corrosió. (material) | 1 | 3.5 | 3.500 |
| mo113 | h | Peó ordinari construcció. (mà d'obra) | 0.053 | 23.81 | 1.262 |
| % | % | Costos directes complementaris | 2 % | 4.762 | 0.095 |
|  |  | Costos directes |  |  | 4.857 |

## Recursos

**mt26aaa025a** U Ancoratge mecànic amb tac d'expansió d'acer galvanitzat, d'alta resistència a la corrosió
Dades tècniques: Cost energètic 1.478 MJ; Emissió de CO2 0.147 kg; Codi LER 17 04 05; Massa de l'element 0.055 kg; Volum 0.000026 m3
Residus:
- embalatge: re150101 Envasos de paper i cartró. (component de residu); rendiment 0.002 kg; Codi LER 15 01 01; Massa de l'element 1 kg; Volum 0.001333 m3
- embalatge: re170203 Plàstic. (component de residu); rendiment 0.001 kg; Codi LER 17 02 03; Massa de l'element 1 kg; Volum 0.001667 m3
