# Perfil per a cantell d'esglaó, d'acer inoxidable

- Propietat de l'arxiu: CYPE Ingenieros S.A.
- Format: FIEBDC-3/2016
- Programa: Generador de preus de la construcció. CYPE Ingenieros, S.A.
- Data: 17/06/2024
- Divisa: EUR
- Costos indirectes: 3 %
- IVA: 21 %

## H Acabaments i ajudes

### HD Perfils decoratius

#### HDC Perfils per a cantonades

**HDC020** m Perfil per a cantell d'esglaó, d'acer inoxidable.
Perfil autoadhesiu en L, per a la protecció de cantells d'esglaons, d'acer inoxidable AISI 304, amb ales de 28x12 mm de longitud i 3 mm de gruix.
Inclou: Preparació de la superfície suport. Replanteig. Tall i preparació. Col·locació i fixació.
Criteri d'amidament de projecte: Longitud mesurada segons documentació gràfica de Projecte. No s'ha incrementat l'amidament per trencaments i retallades, ja que en la descomposició s'ha considerat un 5% més de peces.
Criteri de mesura d'obra: Es mesurarà la longitud realment executada segons especificacions de Projecte.

| Codi | Ut | Descripció | Rendiment | Preu | Import |
|---|---|---|---|---|---|
| mt18jpc120d | m | Perfil autoadhesiu en L, per a la protecció de cantells d'esglaons, d'acer inoxidable AISI 304, amb ales de 28x12 mm de longitud i 3 mm de gruix. (material) | 1.05 | 5.78 | 6.069 |
| mo023 | h | Oficial 1ª enrajolador. (mà d'obra) | 0.071 | 28.42 | 2.018 |
| % | % | Costos directes complementaris | 2 % | 8.087 | 0.162 |
|  |  | Costos directes |  |  | 8.249 |

Residus:
- col·locació: mt18jpc120d; factor de residu 0.0045

## Recursos

**mt18jpc120d** m Perfil autoadhesiu en L
Dades tècniques: Cost energètic 45.538 MJ; Emissió de CO2 6.618 kg; Codi LER 17 04 05; Massa de l'element 0.94 kg; Volum 0.000448 m3
Residus:
- embalatge: re170203 Plàstic. (component de residu); rendiment 0.008 kg; Codi LER 17 02 03; Massa de l'element 1 kg; Volum 0.001667 m3
