# Perfil autoadhesiu de transició entre paviments al mateix nivell, d'acer inoxidable

- Propietat de l'arxiu: CYPE Ingenieros S.A.
- Format: FIEBDC-3/2016
- Programa: Generador de preus de la construcció. CYPE Ingenieros, S.A.
- Data: 17/06/2024
- Divisa: EUR
- Costos indirectes: 3 %
- IVA: 21 %

## H Acabaments i ajudes

### HD Perfils decoratius

#### HDS Perfils per a junts entre paviments

**HDS010** m Perfil autoadhesiu de transició entre paviments al mateix nivell, d'acer inoxidable.
Perfil autoadhesiu de transició entre paviments al mateix nivell, d'acer inoxidable AISI 304, amb superfície llisa, de 60 mm d'amplada i 5 mm d'altura.
Inclou: Preparació de la superfície suport. Replanteig. Tall i preparació. Col·locació i fixació.
Criteri d'amidament de projecte: Longitud mesurada segons documentació gràfica de Projecte. No s'ha incrementat l'amidament per trencaments i retallades, ja que en la descomposició s'ha considerat un 5% més de peces.
Criteri de mesura d'obra: Es mesurarà la longitud realment executada segons especificacions de Projecte.

| Codi | Ut | Descripció | Rendiment | Preu | Import |
|---|---|---|---|---|---|
| mt18jpc050oc | m | Perfil autoadhesiu de transició entre paviments al mateix nivell, d'acer inoxidable AISI 304, amb superfície llisa, de 60 mm d'amplada i 5 mm d'altura. (material) | 1.05 | 10.58 | 11.109 |
| mo023 | h | Oficial 1ª enrajolador. (mà d'obra) | 0.071 | 28.42 | 2.018 |
| % | % | Costos directes complementaris | 2 % | 13.127 | 0.263 |
|  |  | Costos directes |  |  | 13.390 |

Residus:
- col·locació: mt18jpc050oc; factor de residu 0.0045

## Recursos

**mt18jpc050oc** m Perfil autoadhesiu de transició entre paviments al mateix nivell
Dades tècniques: Cost energètic 13.918 MJ; Emissió de CO2 1.970 kg; Codi LER 17 04 05; Massa de l'element 0.276 kg; Volum 0.000131 m3
Residus:
- embalatge: re170203 Plàstic. (component de residu); rendiment 0.008 kg; Codi LER 17 02 03; Massa de l'element 1 kg; Volum 0.001667 m3
