# Motllura cobre cables. Col·locació en façana

- Propietat de l'arxiu: CYPE Ingenieros S.A.
- Format: FIEBDC-3/2016
- Programa: Generador de preus de la construcció. CYPE Ingenieros, S.A.
- Data: 17/06/2024
- Divisa: EUR
- Costos indirectes: 3 %
- IVA: 21 %

## H Acabaments i ajudes

### HR Acabats de façana

#### HRE De poliestirè expandit

**HRE100** m Motllura cobre cables. Col·locació en façana.
Motllura cobre cables, de poliestirè expandit, amb recobriment de morter acrílic, de 260x165x1200 mm, amb perfil de recolzament en "L", d'acer galvanitzat; fixada al parament de façana amb ancoratge mecànic amb tacs de niló i cargols d'acer; rebut de la motllura amb morter adhesiu i segellat dels junts entre peces i de les unions amb els murs amb adhesiu a base de poliuretà.
Criteri de valoració econòmica: El preu no inclou el revestiment.
Inclou: Preparació de la superfície de recolzament. Replanteig i instal·lació dels perfils de recolzament. Execució d'ancoratges. Aplicació del morter adhesiu. Col·locació, aplomat, anivellació i alineació de les peces. Segellat de junts. Reparació dels possibles desperfectes causats durant la seva instal·lació. Escatat dels junts. Neteja.
Criteri d'amidament de projecte: Longitud mesurada a eixos, segons documentació gràfica de Projecte.
Criteri de mesura d'obra: Es mesurarà a eixos, la longitud realment executada segons especificacions de Projecte.

| Codi | Ut | Descripció | Rendiment | Preu | Import |
|---|---|---|---|---|---|
| mt26aaa033a | U | Ancoratge mecànic amb tac de niló i cargol d'acer galvanitzat, de cap aixamfranat. (material) | 2 | 0.29 | 0.580 |
| mt28bau010a | kg | Morter adhesiu, compost per ciment, lligants orgànics, àrid de 0,6 mm de grandària màxima i additius, per a adherir i reforçar els panells aïllants, i com capa base, previ pastat amb aigua. (material) | 1.1 | 1.25 | 1.375 |
| mt20mhe030d | m | Motllura cobre cables, de poliestirè expandit, amb recobriment de morter acrílic, de 260x165x1200 mm, amb perfil de recolzament en "L", d'acer galvanitzat, subministrada en peces de fins a 1,25 m de longitud; buit interior de 60x150 mm. (material) | 1.05 | 30.39 | 31.910 |
| mt20wwa031 | U | Cartutx de 310 cm³ d' adhesiu a base de poliuretà, impermeable. (material) | 0.25 | 17.57 | 4.393 |
| mt28mop310ma | kg | Morter acrílic, color blanc, compost per resines acríliques, pigments minerals i additius orgànics i inorgànics, antifloridura i antiverdet, permeable al vapor d'aigua i amb resistència a l'envelliment, a la contaminació urbana i als rajos UV, per a revestiment de paraments exteriors. (material) | 0.1 | 3.82 | 0.382 |
| mo020 | h | Oficial 1ª construcció. (mà d'obra) | 0.349 | 28.42 | 9.919 |
| mo113 | h | Peó ordinari construcció. (mà d'obra) | 0.697 | 23.81 | 16.596 |
| % | % | Costos directes complementaris | 2 % | 65.155 | 1.303 |
|  |  | Costos directes |  |  | 66.458 |

Residus:
- col·locació: mt26aaa033a Ancoratge mecànic amb tac de niló i cargol d'acer galvanitzat, de cap aixamfranat; factor de residu 0.00430435
- col·locació: mt28bau010a; factor de residu 0.0063
- col·locació: mt20mhe030d; factor de residu 0.0453055
- col·locació: mt20wwa031 Cartutx de 310 cm³ d' adhesiu a base de poliuretà, impermeable; factor de residu 0.03
- col·locació: mt28mop310ma; factor de residu 0.050705

## Recursos

**mt26aaa033a** U Ancoratge mecànic amb tac de niló i cargol d'acer galvanitzat, de cap aixamfranat
Dades tècniques: Cost energètic 1.599 MJ; Emissió de CO2 0.133 kg; Codi LER 17 04 05; Massa de l'element 0.046 kg; Volum 0.000022 m3
Residus:
- embalatge: re150101 Envasos de paper i cartró. (component de residu); rendiment 0.001 kg; Codi LER 15 01 01; Massa de l'element 1 kg; Volum 0.001333 m3

**mt28bau010a** kg Morter adhesiu, compost per ciment
Dades tècniques: Cost energètic 6.644 MJ; Emissió de CO2 0.130 kg; Codi LER 17 01 01; Massa de l'element 1 kg; Volum 0.000667 m3
Residus:
- embalatge: re150101 Envasos de paper i cartró; rendiment 0.012 kg
- embalatge: re170201 Fusta. (component de residu); rendiment 0.019 kg; Codi LER 17 02 01; Massa de l'element 1 kg; Volum 0.000909 m3
- embalatge: re170203 Plàstic. (component de residu); rendiment 0.001 kg; Codi LER 17 02 03; Massa de l'element 1 kg; Volum 0.001667 m3

**mt20mhe030d** m Motllura cobre cables
Dades tècniques: Cost energètic 151.129 MJ; Emissió de CO2 5.165 kg; Codi LER 17 06 04; Massa de l'element 1.64 kg; Volum 0.002733 m3
Residus:
- embalatge: re170203 Plàstic; rendiment 0.003 kg

**mt20wwa031** U Cartutx de 310 cm³ d' adhesiu a base de poliuretà, impermeable
Dades tècniques: Cost energètic 84.257 MJ; Emissió de CO2 4.112 kg; Codi LER 17 09 04; Massa de l'element 0.45 kg; Volum 0.0003 m3
Residus:
- embalatge: re170203 Plàstic; rendiment 0.2 kg

**mt28mop310ma** kg Morter acrílic, color blanc
Dades tècniques: Cost energètic 15.053 MJ; Emissió de CO2 0.575 kg; Codi LER 17 09 04; Massa de l'element 1 kg; Volum 0.000667 m3
Residus:
- embalatge: re170203 Plàstic; rendiment 0.003 kg
