# Cavalló prefabricat, de formigó

- Propietat de l'arxiu: CYPE Ingenieros S.A.
- Format: FIEBDC-3/2016
- Programa: Generador de preus de la construcció. CYPE Ingenieros, S.A.
- Data: 30/07/2024
- Divisa: EUR
- Costos indirectes: 3 %
- IVA: 21 %

## H Acabaments i ajudes

### HR Acabats de façana

#### HRF Prefabricats de formigó

**HRF040** m Cavalló prefabricat, de formigó.
Cavalló prefabricat de formigó, amb un angle d'inclinació de 10°, de color beige, en peces de 500x450x60 mm, amb goteró, per a cobriment de murs, i ancoratge metàl·lic d'acer inoxidable en la seva cara inferior; rebut amb morter de ciment, industrial, amb additiu hidròfug, M-10, sobre el qual s'introdueixen els ancoratges metàl·lics; i rejuntat entre peces i, si s'escau, de les unions amb els murs amb morter de juntes especial per a prefabricats de formigó. Inclús protector hidròfug en base aquosa, per a tractament superficial hidrofugant.
Inclou: Preparació de la superfície de recolzament. Replanteig de les peces. Col·locació, aplomat, anivellació i alineació de les peces. Rejuntat i neteja. Aplicació en dues capes del tractament superficial hidrofugant.
Criteri d'amidament de projecte: Longitud mesurada a eixos, segons documentació gràfica de Projecte.
Criteri de mesura d'obra: Es mesurarà a eixos, la longitud realment executada segons especificacions de Projecte.

| Codi | Ut | Descripció | Rendiment | Preu | Import |
|---|---|---|---|---|---|
| mt20ahp010w | m | Cavalló prefabricat de formigó, amb un angle d'inclinació de 10°, de color beige, en peces de 500x450x60 mm, amb goteró, per a cobriment de murs, i ancoratge metàl·lic d'acer inoxidable en la seva cara inferior. (material) | 1.1 | 27.81 | 30.591 |
| mt08aaa010a | m³ | Aigua. (material) | 0.006 | 1.5 | 0.009 |
| mt09mif010ka | t | Morter industrial per a obra de paleta, de ciment, color gris, amb additiu hidròfug, categoria M-10 (resistència a compressió 10 N/mm²), subministrat en sacs, segons UNE-EN 998-2. (material) | 0.021 | 65.98 | 1.386 |
| mt09mcr235 | kg | Morter de juntes per prefabricats de formigó i pedra artificial, compost de ciment, àrids, pigments i additius especials. (material) | 0.034 | 2.47 | 0.084 |
| mt28pcs010a | l | Protector hidròfug en base aquosa, incolor, autonetejable, repel·lent de l'aigua i la brutícia, per a tractament superficial hidrofugant, per a aplicar amb brotxa sobre superfícies de pedra natural o pedra artificial. (material) | 1.125 | 9.4 | 10.575 |
| mo020 | h | Oficial 1ª construcció. (mà d'obra) | 0.446 | 28.42 | 12.675 |
| mo113 | h | Peó ordinari construcció. (mà d'obra) | 0.525 | 23.81 | 12.500 |
| % | % | Costos directes complementaris | 2 % | 67.820 | 1.356 |
|  |  | Costos directes |  |  | 69.176 |

Residus:
- col·locació: mt20ahp010w; factor de residu 0.0084
- col·locació: mt09mif010ka; factor de residu 0.0189
- col·locació: mt09mcr235; factor de residu 0.035
- col·locació: mt28pcs010a; factor de residu 0.0390762

## Recursos

**mt20ahp010w** m Cavalló prefabricat de formigó
Dades tècniques: Cost energètic 4.229 MJ; Emissió de CO2 7.091 kg; Codi LER 17 01 01; Massa de l'element 47.2 kg; Volum 0.031467 m3
Residus:
- embalatge: re170201 Fusta. (component de residu); rendiment 0.015 kg; Codi LER 17 02 01; Massa de l'element 1 kg; Volum 0.000909 m3
- embalatge: re170203 Plàstic. (component de residu); rendiment 0.008 kg; Codi LER 17 02 03; Massa de l'element 1 kg; Volum 0.001667 m3

**mt08aaa010a** m³ Aigua
Dades tècniques: Cost energètic 60.000 MJ; Emissió de CO2 30.000 kg

**mt09mif010ka** t Morter industrial per a obra de paleta
Dades tècniques: Cost energètic 2050.870 MJ; Emissió de CO2 177.583 kg; Codi LER 17 01 01; Massa de l'element 1000 kg; Volum 0.666667 m3
Residus:
- embalatge: re150101 Envasos de paper i cartró. (component de residu); rendiment 8.571 kg; Codi LER 15 01 01; Massa de l'element 1 kg; Volum 0.001333 m3
- embalatge: re170201 Fusta; rendiment 0.463 kg
- embalatge: re170203 Plàstic; rendiment 0.241 kg

**mt09mcr235** kg Morter de juntes per prefabricats de formigó i pedra artificial
Dades tècniques: Cost energètic 7.958 MJ; Emissió de CO2 0.580 kg; Codi LER 17 09 04; Massa de l'element 1 kg; Volum 0.000667 m3
Residus:
- embalatge: re150101 Envasos de paper i cartró; rendiment 0.021 kg
- embalatge: re170201 Fusta; rendiment 0.006 kg
- embalatge: re170203 Plàstic; rendiment 0.009 kg

**mt28pcs010a** l Protector hidròfug en base aquosa
Dades tècniques: Cost energètic 0.564 MJ; Emissió de CO2 0.029 kg; Codi LER 17 09 04; Massa de l'element 0.8 kg; Volum 0.000533 m3
Residus:
- embalatge: re150104 Envasos metàl·lics. (component de residu); rendiment 0.057 kg; Codi LER 15 01 04; Massa de l'element 1 kg; Volum 0.001667 m3
