# Gàrgola prefabricada de formigó

- Propietat de l'arxiu: CYPE Ingenieros S.A.
- Format: FIEBDC-3/2016
- Programa: Generador de preus de la construcció. CYPE Ingenieros, S.A.
- Data: 17/06/2024
- Divisa: EUR
- Costos indirectes: 3 %
- IVA: 21 %

## H Acabaments i ajudes

### HR Acabats de façana

#### HRF Prefabricats de formigó

**HRF020** U Gàrgola prefabricada de formigó.
Gàrgola prefabricada de formigó, de color blanc, de 150x300x70 mm i base rectangular; col·locació amb adhesiu cimentós flexible i de gran adherència, C2 S2; i segellat i impermeabilització del junt perimetral amb massilla de poliuretà, prèvia aplicació de l'emprimació.
Inclou: Replanteig de la peça. Col·locació, aplomat, anivellació i alineació. Segellat de juntes i neteja.
Criteri d'amidament de projecte: Nombre d'unitats previstes, segons documentació gràfica de Projecte.
Criteri de mesura d'obra: Es mesurarà el nombre d'unitats realment executades segons especificacions de Projecte.

| Codi | Ut | Descripció | Rendiment | Preu | Import |
|---|---|---|---|---|---|
| mt20wwa040 | kg | Adhesiu cimentós flexible i de gran adherència, C2 S2, segons UNE-EN 12004. (material) | 0.3 | 0.5 | 0.150 |
| mt20gpa010a | U | Gàrgola prefabricada de formigó, de color blanc, de 150x300x70 mm i base rectangular. (material) | 1 | 8.22 | 8.220 |
| mt20wwa035 | U | Cartutx de 250 cm³ d' emprimació per a massilles. (material) | 0.016 | 5.35 | 0.086 |
| mt20wwa030 | U | Cartutx de 310 cm³ de massilla de poliuretà impermeable. (material) | 0.032 | 7.32 | 0.234 |
| mo020 | h | Oficial 1ª construcció. (mà d'obra) | 0.139 | 28.42 | 3.950 |
| mo113 | h | Peó ordinari construcció. (mà d'obra) | 0.139 | 23.81 | 3.310 |
| % | % | Costos directes complementaris | 2 % | 15.950 | 0.319 |
|  |  | Costos directes |  |  | 16.269 |

Residus:
- col·locació: mt20wwa040 Adhesiu cimentós flexible i de gran adherència, C2 S2, segons UNE-EN 12004; factor de residu 0.07
- col·locació: mt20wwa030 Cartutx de 310 cm³ de massilla de poliuretà impermeable; factor de residu 0.06

## Recursos

**mt20wwa040** kg Adhesiu cimentós flexible i de gran adherència, C2 S2, segons UNE-EN 12004
Dades tècniques: Cost energètic 4.091 MJ; Emissió de CO2 0.394 kg; Codi LER 17 09 04; Massa de l'element 1 kg; Volum 0.000667 m3
Residus:
- embalatge: re170203 Plàstic. (component de residu); rendiment 0.003 kg; Codi LER 17 02 03; Massa de l'element 1 kg; Volum 0.001667 m3

**mt20wwa030** U Cartutx de 310 cm³ de massilla de poliuretà impermeable
Dades tècniques: Cost energètic 12.716 MJ; Emissió de CO2 0.628 kg; Codi LER 17 09 04; Massa de l'element 0.021 kg; Volum 0.000014 m3
Residus:
- embalatge: re170203 Plàstic; rendiment 0.1 kg
