# Marc de buit de façana, d'acer corten

- Propietat de l'arxiu: CYPE Ingenieros S.A.
- Format: FIEBDC-3/2016
- Programa: Generador de preus de la construcció. CYPE Ingenieros, S.A.
- Data: 17/06/2024
- Divisa: EUR
- Costos indirectes: 3 %
- IVA: 21 %

## H Acabaments i ajudes

### HR Acabats de façana

#### HRG D'acer corten

**HRG060** U Marc de buit de façana, d'acer corten.
Marc de buit de façana de xapa d'acer amb resistència millorada a la corrosió atmosfèrica (corten), UNE-EN 10025 S355J0WP, de 6 mm d'espessor, de 150 mm de profunditat, per a buit de 1000 mm d'amplada i 1500 mm d'altura. Inclús cargols per a la fixació del marc al parament.
Inclou: Neteja i preparació de la superfície suport. Replanteig. Col·locació i fixació.
Criteri d'amidament de projecte: Nombre d'unitats previstes, segons documentació gràfica de Projecte.
Criteri de mesura d'obra: Es mesurarà el nombre d'unitats realment executades segons especificacions de Projecte.

| Codi | Ut | Descripció | Rendiment | Preu | Import |
|---|---|---|---|---|---|
| mt20rac010l | kg | Xapa d'acer amb resistència millorada a la corrosió atmosfèrica (corten), UNE-EN 10025 S355J0WP, de 6 mm d'espessor, amb cargols per a la fixació al parament. Elaboració en taller, amb tractament previ d'activació de l'oxidació, tractament anticorrosiu i tractament de protecció per evitar l'aparició de taques d'òxid en el parament. (material) | 38.948 | 3 | 116.844 |
| mo018 | h | Oficial 1ª serraller. (mà d'obra) | 0.956 | 28.86 | 27.590 |
| mo059 | h | Ajudant serraller. (mà d'obra) | 0.956 | 25.36 | 24.244 |
| % | % | Costos directes complementaris | 2 % | 168.678 | 3.374 |
|  |  | Costos directes |  |  | 172.052 |

Residus:
- col·locació: mt20rac010l; factor de residu 0.0045

## Recursos

**mt20rac010l** kg Xapa d'acer amb resistència millorada a la corrosió atmosfèrica (corten)
Dades tècniques: Cost energètic 9.830 MJ; Emissió de CO2 0.510 kg; Codi LER 17 04 05; Massa de l'element 1 kg; Volum 0.000476 m3
