# Revestiment de front de forjat, d'acer prelacat

- Propietat de l'arxiu: CYPE Ingenieros S.A.
- Format: FIEBDC-3/2016
- Programa: Generador de preus de la construcció. CYPE Ingenieros, S.A.
- Data: 17/06/2024
- Divisa: EUR
- Costos indirectes: 3 %
- IVA: 21 %

## H Acabaments i ajudes

### HR Acabats de façana

#### HRR D'acer prelacat

**HRR020** m Revestiment de front de forjat, d'acer prelacat.
Revestiment de front de forjat de xapa plegada d'acer prelacat, de 0,8 mm d'espessor, 400 mm de desenvolupament i 2 plecs; col·locació amb adhesiu bituminós d'aplicació en fred; i segellat dels junts entre peces i, si s'escau, de les unions amb els murs amb segellador adhesiu monocomponent.
Inclou: Replanteig de les peces. Tall de les peces. Col·locació, aplomat, anivellació i alineació. Segellat de juntes i neteja.
Criteri d'amidament de projecte: Longitud mesurada pel més gran desenvolupament lineal, segons documentació gràfica de Projecte.
Criteri de mesura d'obra: Es mesurarà pel seu major desenvolupament lineal, la longitud realment executada segons especificacions de Projecte, incloent la longitud que pogués perdre's en biaixos.

| Codi | Ut | Descripció | Rendiment | Preu | Import |
|---|---|---|---|---|---|
| mt20wwr010 | kg | Adhesiu bituminós d'aplicació en fred, per a xapes metàl·liques. (material) | 1.4 | 6.08 | 8.512 |
| mt20ffm020r | m | Front de forjat de xapa plegada d'acer prelacat, de 0,8 mm d'espessor, 400 mm de desenvolupament i 2 plecs. (material) | 1.05 | 4.69 | 4.925 |
| mt22www010b | U | Cartutx de 290 ml de segellador adhesiu monocomponent, neutre, superelàstic, a base de polímer MS, color gris, amb resistència a la intempèrie i als raigs UV i elongació fins a ruptura 750%. (material) | 0.2 | 5.29 | 1.058 |
| mo018 | h | Oficial 1ª serraller. (mà d'obra) | 0.209 | 28.86 | 6.032 |
| mo059 | h | Ajudant serraller. (mà d'obra) | 0.105 | 25.36 | 2.663 |
| % | % | Costos directes complementaris | 2 % | 23.190 | 0.464 |
|  |  | Costos directes |  |  | 23.654 |

Residus:
- col·locació: mt20wwr010 Adhesiu bituminós d'aplicació en fred, per a xapes metàl·liques; factor de residu 0.07
- col·locació: mt20ffm020r Front de forjat de xapa plegada d'acer prelacat, de 0,8 mm d'espessor, 400 mm de desenvolupament i 2 plecs; factor de residu 0.0060268
- col·locació: mt22www010b; factor de residu 0.06

## Recursos

**mt20wwr010** kg Adhesiu bituminós d'aplicació en fred, per a xapes metàl·liques
Dades tècniques: Cost energètic 56.035 MJ; Emissió de CO2 0.662 kg; Codi LER 17 03 02; Massa de l'element 1 kg; Volum 0.001 m3
Residus:
- embalatge: re170203 Plàstic. (component de residu); rendiment 0.04 kg; Codi LER 17 02 03; Massa de l'element 1 kg; Volum 0.001667 m3

**mt20ffm020r** m Front de forjat de xapa plegada d'acer prelacat, de 0,8 mm d'espessor, 400 mm de desenvolupament i 2 plecs
Dades tècniques: Cost energètic 25.349 MJ; Emissió de CO2 1.313 kg; Codi LER 17 04 05; Massa de l'element 2.5 kg; Volum 0.00119 m3
Residus:
- embalatge: re170203 Plàstic; rendiment 0.008 kg

**mt22www010b** U Cartutx de 290 ml de segellador adhesiu monocomponent
Dades tècniques: Cost energètic 70.388 MJ; Emissió de CO2 3.428 kg; Codi LER 17 09 04; Massa de l'element 0.421 kg; Volum 0.000281 m3
Residus:
- embalatge: re170203 Plàstic; rendiment 0.1 kg
