# Segellat del junt entre la fusteria exterior i el tancament

- Propietat de l'arxiu: CYPE Ingenieros S.A.
- Format: FIEBDC-3/2016
- Programa: Generador de preus de la construcció. CYPE Ingenieros, S.A.
- Data: 30/07/2024
- Divisa: EUR
- Costos indirectes: 3 %
- IVA: 21 %

## H Acabaments i ajudes

### HS Segellats

#### HSC Fusteries

**HSC010** m Segellat del junt entre la fusteria exterior i el tancament.
Segellat exterior de la junta entre la fusteria exterior d'alumini i el tancament de formigó de 10 mm d'amplada i 5 mm de profunditat, amb silicona neutra oxímica, d'elasticitat permanent i enduriment ràpid, color blanc, prèvi cobriment de la superfície dels flancs de la junta amb emprimació transparent a base de poliuretà.
Inclou: Preparació i neteja del junt. Aplicació de l'emprimació. Segellat exterior. Acabaments. Neteja final.
Criteri d'amidament de projecte: Longitud mesurada segons documentació gràfica de Projecte.
Criteri de mesura d'obra: Es mesurarà la longitud realment executada segons especificacions de Projecte.

| Codi | Ut | Descripció | Rendiment | Preu | Import |
|---|---|---|---|---|---|
| mt21gen010 | l | Emprimació per a segellats amb silicona neutra o amb polímers MS. (material) | 0.014 | 24.05 | 0.337 |
| mt22www050a | U | Cartutx de 300 ml de silicona neutra oxímica, d'elasticitat permanent i enduriment ràpid, color blanc, rang de temperatura de treball de -60 a 150°C, amb resistència als rajos UV, duresa Shore A aproximada de 22, segons UNE-EN ISO 868 i elongació a ruptura >= 800%, segons UNE-EN ISO 8339. (material) | 0.17 | 4.73 | 0.804 |
| mo113 | h | Peó ordinari construcció. (mà d'obra) | 0.341 | 23.81 | 8.119 |
| % | % | Costos directes complementaris | 2 % | 9.260 | 0.185 |
|  |  | Costos directes |  |  | 9.445 |

Residus:
- col·locació: mt22www050a; factor de residu 0.06

## Recursos

**mt22www050a** U Cartutx de 300 ml de silicona neutra oxímica
Dades tècniques: Cost energètic 61.288 MJ; Emissió de CO2 2.605 kg; Codi LER 17 09 04; Massa de l'element 0.3 kg; Volum 0.0002 m3
Residus:
- embalatge: re170203 Plàstic. (component de residu); rendiment 0.1 kg; Codi LER 17 02 03; Massa de l'element 1 kg; Volum 0.001667 m3
