# Apertura de regata

- Propietat de l'arxiu: CYPE Ingenieros S.A.
- Format: FIEBDC-3/2016
- Programa: Generador de preus de la construcció. CYPE Ingenieros, S.A.
- Data: 30/07/2024
- Divisa: EUR
- Costos indirectes: 3 %
- IVA: 21 %

## H Acabaments i ajudes

### HY Ajudes de ram de paleta

#### HYO Per a oficis

**HYO010** m Apertura de regata.
Obertura de fregues en fàbrica de maó foradat, amb mitjans manuals sense afectar a l'estabilitat de l'element constructiu.
Inclou: Preparació de la zona de treball. Protecció dels elements de l'entorn. Replanteig. Execució manual de la frega. Retirada i arreplegat de enderrocs. Neteja de les restes de l'obra. Càrrega d'enderrocs sobre camió o contenidor.
Criteri d'amidament de projecte: Longitud mesurada segons documentació gràfica de Projecte.
Criteri de mesura d'obra: Es mesurarà la longitud realment executada segons especificacions de Projecte.

| Codi | Ut | Descripció | Rendiment | Preu | Import |
|---|---|---|---|---|---|
| mo113 | h | Peó ordinari construcció. (mà d'obra) | 0.253 | 23.81 | 6.024 |
| % | % | Costos directes complementaris | 2 % | 6.024 | 0.120 |
|  |  | Costos directes |  |  | 6.144 |

Residus:
- demolició: ruo170101 Formigó (formigons, morters i prefabricats). (component de residu); rendiment 0.068 kg; Codi LER 17 01 01; Massa de l'element 1 kg; Volum 0.000667 m3
- demolició: ruo170102 Maons. (component de residu); rendiment 0.901 kg; Codi LER 17 01 02; Massa de l'element 1 kg; Volum 0.0008 m3
