# Suport per a fixació d'antena

- Propietat de l'arxiu: CYPE Ingenieros S.A.
- Format: FIEBDC-3/2016
- Programa: Generador de preus de la construcció. CYPE Ingenieros, S.A.
- Data: 17/06/2024
- Divisa: EUR
- Costos indirectes: 3 %
- IVA: 21 %

## I Instal·lacions

### IA Audiovisuals

#### IAA Xarxa de cables coaxials

**IAA033** U Suport per a fixació d'antena.
Suport articulat per a fixació d'antena en L, de pared o sostre, de 40 mm de diàmetre. Inclús base de fixació i quants accessoris siguin necessaris per a la seva correcta instal·lació.
Inclou: Replanteig. Col·locació del suport.
Criteri d'amidament de projecte: Nombre d'unitats previstes, segons documentació gràfica de Projecte.
Criteri de mesura d'obra: Es mesurarà el nombre d'unitats realment executades segons especificacions de Projecte.

| Codi | Ut | Descripció | Rendiment | Preu | Import |
|---|---|---|---|---|---|
| mt40apf030b | U | Suport articulat per a fixació d'antena en L, de pared o sostre, de 40 mm de diàmetre. Inclús base de fixació. (material) | 1 | 36.83 | 36.830 |
| mo001 | h | Oficial 1ª instal·lador de telecomunicacions. (mà d'obra) | 0.643 | 29.34 | 18.866 |
| mo056 | h | Ajudant instal·lador de telecomunicacions. (mà d'obra) | 0.643 | 25.25 | 16.236 |
| % | % | Costos directes complementaris | 2 % | 71.932 | 1.439 |
|  |  | Costos directes |  |  | 73.371 |

## Recursos

**mt40apf030b** U Suport articulat per a fixació d'antena en L, de pared o sostre, de 40 mm de diàmetre. Inclús base de fixació
Dades tècniques: Cost energètic 20.977 MJ; Emissió de CO2 1.148 kg
Residus:
- embalatge: re150101 Envasos de paper i cartró. (component de residu); rendiment 0.072 kg; Codi LER 15 01 01; Massa de l'element 1 kg; Volum 0.001333 m3
