# Adaptador

- Propietat de l'arxiu: CYPE Ingenieros S.A.
- Format: FIEBDC-3/2016
- Programa: Generador de preus de la construcció. CYPE Ingenieros, S.A.
- Data: 30/07/2024
- Divisa: EUR
- Costos indirectes: 3 %
- IVA: 21 %

## I Instal·lacions

### IA Audiovisuals

#### IAA Xarxa de cables coaxials

**IAA108** U Adaptador.
Adaptador amb connectors mascle, tipus "F" de muntatge ràpid.
Inclou: Col·locació. Connexionat i comprovació del seu correcte funcionament.
Criteri d'amidament de projecte: Nombre d'unitats previstes, segons documentació gràfica de Projecte.
Criteri de mesura d'obra: Es mesurarà el nombre d'unitats realment executades segons especificacions de Projecte.

| Codi | Ut | Descripció | Rendiment | Preu | Import |
|---|---|---|---|---|---|
| mt40irt050b | U | Adaptador amb connectors mascle, tipus "F" de muntatge ràpid. (material) | 1 | 1.58 | 1.580 |
| mo001 | h | Oficial 1ª instal·lador de telecomunicacions. (mà d'obra) | 0.064 | 29.34 | 1.878 |
| mo056 | h | Ajudant instal·lador de telecomunicacions. (mà d'obra) | 0.064 | 25.25 | 1.616 |
| % | % | Costos directes complementaris | 2 % | 5.074 | 0.101 |
|  |  | Costos directes |  |  | 5.175 |
