# Repartidor

- Propietat de l'arxiu: CYPE Ingenieros S.A.
- Format: FIEBDC-3/2016
- Programa: Generador de preus de la construcció. CYPE Ingenieros, S.A.
- Data: 30/07/2024
- Divisa: EUR
- Costos indirectes: 3 %
- IVA: 21 %

## I Instal·lacions

### IA Audiovisuals

#### IAA Xarxa de cables coaxials

**IAA115** U Repartidor.
Repartidor de 5-1000 MHz de 2 sortides, de 5 dB de pèrdues d'inserció.
Inclou: Col·locació. Connexionat i comprovació del seu correcte funcionament.
Criteri d'amidament de projecte: Nombre d'unitats previstes, segons documentació gràfica de Projecte.
Criteri de mesura d'obra: Es mesurarà el nombre d'unitats realment executades segons especificacions de Projecte.

| Codi | Ut | Descripció | Rendiment | Preu | Import |
|---|---|---|---|---|---|
| mt40irt023a | U | Repartidor de 5-1000 MHz de 2 sortides, de 5 dB de pèrdues d'inserció, amb connectors tipus "F". (material) | 1 | 6.14 | 6.140 |
| mo001 | h | Oficial 1ª instal·lador de telecomunicacions. (mà d'obra) | 0.129 | 29.34 | 3.785 |
| mo056 | h | Ajudant instal·lador de telecomunicacions. (mà d'obra) | 0.129 | 25.25 | 3.257 |
| % | % | Costos directes complementaris | 2 % | 13.182 | 0.264 |
|  |  | Costos directes |  |  | 13.446 |

## Recursos

**mt40irt023a** U Repartidor de 5-1000 MHz de 2 sortides, de 5 dB de pèrdues d'inserció, amb connectors tipus "F"
Dades tècniques: Cost energètic 6.279 MJ; Emissió de CO2 0.696 kg
Residus:
- embalatge: re150101 Envasos de paper i cartró. (component de residu); rendiment 0.072 kg; Codi LER 15 01 01; Massa de l'element 1 kg; Volum 0.001333 m3
